# Neubau Straße+Gehwege+RW+SBL
Angebotsaufforderung (GAEB DA XML 3.3, DA83)
Projekt: 24/06_Vogelherdweg Lauchhammer
Währung: EUR
Erstellt mit: CaliforniaX by G&W Software AG, CaliforniaX V25.1.03, 09.02.2026

## Los-1: Vogelherdweg: 1.BA H.-Zillle-Str. bis R.-Wagner-Str.
Datum: 09.02.2026

*Hinweis: Allgemeine Vorbemerkungen*
1.BA Grundhafter Ausbau des Vogelherdweges in Lauchhammer

Der Bieter sollte sich durch Besichtigung der Baustelle über alle preisbildenden Faktoren Gewissheit verschaffen.

Bei Ab- und Aufbrucharbeiten ist auf das Vorhandensein von Leitungen und Kabeln zu achten. Leitungsauskünfte sind vorher einzuholen und die Hinweise der Medienträger zu beachten.
Der Unternehmer ist verpflichtet, sich vor Abbruch über die genaue Lage und Höhe von Versorgungsmedien durch ein geeignetes Ortungsverfahren zu informieren.

Alle Maße und Angaben aus den Bestandszeichnungen sowie aus den Planungen sind in der Örtlichkeit vor Baubeginn soweit erforderlich zu überprüfen.

Nach Auftragserteilung hat der AN dem AG einen detaillierten Bauablaufplan einzureichen, aus dem die abschnittsweise Fertigstellung der Arbeiten erkennbar ist. Der Bauablaufplan ist durch den AN fortlaufend den tatsächlichen Baustand anzupassen.

Vor Beginn der Arbeiten sind die leitenden Mitarbeiter des AN (Bauleiter, Poliere, Vorarbeiter etc.) dem Bauherren über die Bauleitung schriftlich namentlich zu benennen.
Der vorbezeichnete Personenkreis darf während der Ausführungsdauer nicht ohne Zustimmung des Bauherren ausgetauscht werden. Der vorbezeichnete Personenkreis muss die deutsche Sprache beherrschen.

Der Auftragnehmer ist verpflichtet, Bautagesberichte zu erstellen.
Eine Ausfertigung des Bautagesberichtes ist am nachfolgenden Tag der Bauleitung des Auftraggebers zu übergeben. Die Bautagesberichte müssen alle Angaben enthalten, die für die Ausführung oder Abrechnung des Vertrages von Bedeutung sein können.

Zur Koordinierung des Bauablaufs, zur Feststellung des Bautenstandes und anderer Entscheidungen sowie Festlegungen zur Baumaßnahme findet einmal pro Woche auf der Baustelle im Büro der Bauleitung mit sämtlichen Auftragnehmern, dem Vertreter des Auftraggebers und der Bauleitung eine Baubesprechung statt.

Der Auftragnehmer ist verpflichtet, an den angesagten Baubesprechungen teilzunehmen bzw. einen kompetenten und vertretungsberechtigten Mitarbeiter zu dieser Baubesprechung zu entsenden.

Nach Fertigstellung der Leistungen muss der Auftragnehmer die Baustelle nach spätestens acht Tagen geräumt haben.
Vom Auftraggeber zur Verfügung gestellte Lagerplätze, Arbeitsplätze und Zufahrtswege sind nach der Räumung im früheren Zustand zurückzugeben.

Das Aufmaß erfolgt gemeinsam durch AN und Bauleitung anhand von Plänen und örtlichen Aufmaßen. Sämtliche berechneten Leistungen sind durch ordnungsgemäße und übersichtliche Abrechnungszeichnungen zu belegen.

Rechnungen sind in 2-facher Ausfertigung einzureichen und mit Aufmaßen/ Mengenermittlungen (2-fach) zu belegen. Zusätzlich sind Aufmaße digital als d11 oder x31-Dateien zu übergeben.
Vor Abnahme hat der AN in einer Abnahmeunterlage dem Auftraggeber je 2-fach mit folgenden Bestandteilen zu übergeben:

        * Prüfberichte der Eigenüberwachung,
        * Materialprüfbescheide,
        * falls erforderlich Fachbetriebsnachweise
  und Schweißerqualifikationen,
        * Vermessungsskizzen,
        * Entsorgungsnachweise,
        * Begleit-, Übernahme- und Lieferscheine mit dazu
  gehörigen (d.h. Schein-Nr. und Baustelle müssen
  im Wiegeschein ausgewiesen sein)
  Wiegeschein (einfach im Original und 1-fach als Kopie)
        * Verkehrsrechtliche Anordnung, Umleitungsbeschilderung
        * Fachunternehmererklärung

Die Kosten für die genannten Leistungen (außer die im Leistungsverzeichnis gesondert verankerten Leistungen) werden nicht gesondert vergütet und sind in die entsprechenden Positionen einzurechnen.

Die Bestandspläne sind durch ein unabhängiges Vermessungsbüro gem. LV-Position zu erstellen und an dem AG zu übergeben.

Der Bauzeitenplan (Balkendiagramm) ist nach Bauabschnitten aufzuschlüsseln und spätestens 2 Wochen nach Baubeginn an den AG zu übergeben.

Stoffe, Bauteile

Alle zu erbringenden Leistungen umfassen auch die notwendige Lieferung der dazugehörigen Stoffe, Bauteile, Böden einschließlich Abladen und Lagern auf der Baustelle soweit nicht in der Position abweichende Angaben gemacht werden.

Alle gelieferten Stoffe müssen den anerkannten Normen und Gütevorschriften nach dem neuesten Stand entsprechen und in einwandfreiem Zustand eingebaut werden.

Für den Bezug von Asphaltmischgut sind grundsätzlich nur zugelassene güteüberwachte Asphalt-Mischwerke zugelassen. Der AG behält sich vor, entsprechende Eignungsbeurteilungen für die Wertung des Angebotes einzusehen.

Für den Bezug von Asphaltmischgut ist grundsätzlich nur ein Mischwerk zugelassen. Sollte z. B. aufgrund der benötigten Mengen ein weiterer Asphaltlieferant erforderlich werden, so ist dies rechtzeitig unter Vorlage der entsprechenden Eignungsnachweise beim AG zu beantra-gen.

Das Anspritzen der Längs- und Quernähte ist eine Nebenleistung und im Preis der OZ „Bituminöses Bindemittel aufsprühen“ pauschal zu erfassen. Tagesansätze sind zu vermeiden. Grundsätzlich dürfen bituminöse Schichten erst nach völliger Abkühlung für den Verkehr freigegeben werden.

Abwicklung der Arbeiten

Der AN hat sich über die Örtlichkeit der Baustelle zu informieren und bei Unsicherheit den AG bzw. den Planer zu befragen. Die Bauvorhaben sind zügig durchzuführen. Vor Aufnahme der Arbeiten bzw. spätestens 2 Wochen nach Baubeginn ist ein Bauzeitenplan durch den AN vorzulegen und mit der Bauleitung des AG abzusprechen. Für nicht vorhersehbare Leistungen ist ein Puffer von mindestens 5 Arbeitstagen auszuweisen. Leistungen von Subunternehmern sind extra hervorzuheben und zeitlich exakt zu bestimmen sowie nur nach Abstimmung mit dem AG zu beginnen.

Der Bauablauf ist grundsätzlich mit der örtlichen Bauüberwachung abzustimmen. Die Abwicklung der Arbeiten und die Dispositionen, die den gesamten Bauablauf betreffen, sind Sache des AN. Hierzu gehört auch die Koordinierung mit anderen an der Bauausführung beteiligten Unternehmen, insbesondere mit den beteiligten Versorgungsunternehmen und deren Planern. Vor Baubeginn hat eine Durchstationierung zu erfolgen, welche bis zur Abnahme erhalten bleiben muss.

Die Baudurchführung (Einteilung der Bauabschnitte) und die Wahl der davon abhängigen Technologie steht in Verantwortung des AN. Sie ist so zu wählen, dass die Erreichbarkeit der Rettungsdienste und Anwohner gewährleistet bleibt. Des Weiteren ist die Einhaltung der Bauzeit für den AN vertraglich bindend.

Kosten für Vorhalten und Betrieb

Die Kosten für das Vorhalten, den Betrieb sowie das laufende und mehrmalige Umsetzen der erforderlichen Absperreinrichtungen, Verkehrssicherungsanlagen und Beschilderung der Baustelle sind vom AN zu tragen und in den Pauschalpreis der entsprechenden OZ einzurechnen. Hierzu gehört auch die Beseitigung oder Unkenntlichmachung von vorhandenen Fahrbahnmarkierungen, wenn sie bei der durch den Bauablauf bedingten Änderung der Verkehrsführung zu Fehlverhalten der Verkehrsteilnehmer Anlass geben.

Bei Änderung der Verkehrsführung innerhalb und außerhalb der Baustrecke, die dem Verkehrskonzept und dem Bauablauf zu entnehmen sind, sind die Kosten für die Umleitungsbeschilderung ebenfalls vom AN zu tragen und in der betreffenden OZ einzurechnen.

Die Einrichtungen zur Verkehrssicherung sind entsprechend dem Baufortschritt umzubauen und vorzuhalten. Abstimmungen und Rücksprachen sind durch den AN selbständig mit der Straßenverkehrsbehörde zu führen. Diese Regie- und Koordinationsarbeiten werden nicht gesondert vergütet.

Aufrechterhaltung des Verkehrs

Die Absperrung und Beschilderung der Baustelle ist entsprechend den Auflagen der anordnenden Straßenbaubehörde auszuführen. Die Verkehrssicherungspflicht obliegt während der Baudurchführung allein dem Auftragnehmer. Bei Bauzeitverlängerung oder Bauzeitverschiebung hat der AN eigenverantwortlich den Antrag auf Verkehrsraumeinschränkung einzuholen.

Die Beschilderung hat fortlaufend mit der Baumaßnahme zu erfolgen. Beginn und Ende der Verkehrsraumeinschränkung sind gemäß § 45 StVO dem Straßenverkehrsamt bzw. bei der zuständigen Fachabteilung der Stadt Lauchhammer anzuzeigen.

Während der Bauzeit sind die Zugänge und Zufahrten zu den Anliegergrundstücken freizuhalten und provisorisch anzuschließen. Es ist dauerhaft die Zugänglichkeit durch Feuerwehr und Rettungsfahrzeuge zu erhalten.

Fahrbahnanrampungen sind sicher und verkehrsgerecht auszubilden. Eine besondere Vergütung erfolgt nicht.

Um bei Störungen der Verkehrsregelungsanlagen für schnelle Abhilfe sorgen zu können, hat der AN einen Beauftragten zu benennen. Anschrift und Telefonnummer dieses Beauftragten sind gut sichtbar im Bereich der Verkehrsregelung anzubringen.

Verschmutzungen von Verkehrsflächen infolge der Bauarbeiten sind selbstständig und regelmäßig zu beseitigen. Für die Baustellenbeschilderung dürfen nur Schilder nach Verkehrszeichenkatalog (VzKat) verwendet werden, die das Gütezeichen „RAL“ tragen und der StVO entsprechen.

*Hinweis: Kurze bautechnische Beschreibung*
1. BA zwischen Heinrich-Zille-Straße und Richard-Wagner-Straße.
Die Stadt Lauchhammer plant den grundhaften Ausbau des Vogelherdweges in mehreren Phasen, um die Verkehrsqualität nachhaltig zu verbessern. Geplant sind der Ausbau der Fahrbahn, der Gehwege, die Erneuerung der Straßenbeleuchtung sowie der Neubau der Versorgungs- und Entsorgungsmedien.
Die Lose 1 bis 3 werden als gemeinsame Gesamtleistung vergeben, wobei die Beauftragung durch jeden Bauherrn je Los einzeln erfolgt. Die Ausführungszeit umfasst die Bauzeit für die Gesamtleistung aller Lose.
Es ist im bauzeitlichen Ablauf zu berücksichtigen, dass das Baufeld auch von anderen Baufirmen, insbesondere für die Verlegung der neuen und den Rückbau der alten Fernwärmeleitung, genutzt wird. Der Hauptauftragnehmer muss dies in seiner Planung und Koordinierung berücksichtigen.
Los 1 (im Auftrag der Stadt Lauchhammer):
- Aufbau von Gehwegen, Straßenausbau, Straßenbeleuchtung, Breitband (LKS Lausitzer Kabel Service GmbH), welches im Graben des Straßenbeleuchtungskabels mit verlegt wird, Verlegung des Regenwasserkanals.
- Tiefbauleistungen für den Rückbau und die Umverlegung der Fernwärmeleitung (Haupt- und Hausanschlussleitungen) aus dem B-Plangebiet in den öffentlichen Verkehrsraum (Planung und Verlegung durch Danpower).
Los 2 und 3 (im Auftrag des WAL Senftenberg):
- Tiefbauleistungen und Verlegung für Neubau von Schmutzwasserkanälen, Trinkwasserleitungen sowie Hausanschlussleitungen.
Los 4 (erfolgt durch DANPOWER selbst):
- Planung für die Umverlegung und den Rückbau der Fernwärmeleitung. Hier sind Koordinierungsabstimmungen zwischen Auftragnehmer (AN), Auftraggeber (AG) und Bauüberwachung (BÜ) erforderlich. Der Koordinierungsaufwand ist in den Einheitspreis (EP) einzukalkulieren.
Die Bauarbeiten werden unter Vollsperrung, jedoch mit Aufrechterhaltung des Anliegerverkehrs, durchgeführt.
Der Vogelherdweg ist eine Straße mit zwei Fahrtrichtungen zwischen der Grünewalder Straße und der Heinrich-Zille-Straße. Er ist Teil des städtischen Straßennetzes und dient nicht nur der Erschließung von Grundstücken, insbesondere im zukünftigen B-Plan-Gebiet im 1. Bauabschnitt, sondern verbindet auch die beiden Hauptverkehrsstraßen, die Grünewalder Straße und die Heinrich-Zille-Straße, in der sich auch die Europaschule befindet. Gleichzeitig ist der Vogelherdweg eine der innerstädtischen Wohnstraßen der Stadt Lauchhammer. Der Ausbau der Straße erfolgt im 1. Bauabschnitt auf einer Länge von ca. 210 m. Im ersten Bauabschnitt liegt die Höhenlage zwischen ca. 106,40 m und 105,30 m NHN.
Durch regelmäßig stattfindende, wöchentliche Baukoordinierungsbesprechungen zwischen allen am Bau Beteiligten werden die erforderlichen technischen, terminlichen und organisatorischen Festlegungen getroffen. Der Bauablauf wird dabei fortlaufend überprüft, auf den aktuellen Baufortschritt abgestimmt und bei Bedarf durch den Hauptauftragnehmer angepasst. Hierdurch wird eine reibungslose Schnittstellenkoordination, die frühzeitige Erkennung von Konflikten sowie die Sicherstellung eines effizienten und qualitätsgerechten Bauablaufs gewährleistet.
Die Fernwärmetrasse von Danpower wird im ersten Bauabschnitt in den öffentlichen Raum verlegt.
Es werden mindestens zwei Schutzrohre DN 110 unter dem südlichen Gehweg verlegt, um der MITNETZ oder einem anderen Leitungsbetreiber die Möglichkeit zu geben, zu einem späteren Zeitpunkt ein Leerrohr anzufordern.
Ebenso soll ein Breitbandanschluss im Gehweg verlegt werden. Dies geschieht im Rahmen des Leitungsgrabens der Straßenbeleuchtung.

Bauablauf

Der Bauablauf ist grundsätzlich mit der örtlichen Bauüberwachung abzustimmen. Die Abwicklung der Arbeiten und die Dispositionen, die den gesamten Bauablauf betreffen, sind Sache des AN. Hierzu gehört auch die Koordinierung mit anderen an der Bauausführung beteiligten Unternehmen (Verlegung von Versorgungsleitungen). Vor Baubeginn hat eine Durchstationierung zu erfolgen, welche bis zur Abnahme erhalten bleiben muss.
Die Baudurchführung (Einteilung der Bauabschnitte) und die Wahl der davon abhängigen Technologie steht in Verantwortung des AN. Sie ist so zu wählen, dass die Erreichbarkeit der Rettungsdienste und Anwohner gewährleistet bleibt. Des Weiteren ist die Einhaltung der Bauzeit für den AN vertraglich bindend.

*Hinweis: Baugrund*
Die Ergebnisse der Baugrunduntersuchungen können dem geotechnischen Bericht entnommen werden.

Die Untersuchung der Asphaltproben ergab eine Einordnung in die Verwertungsklasse A nach BTR RC - StB 14 (alt: Wiederverwendungsbereich 1). Abfallentsorgung nicht pechhaltiger Straßenaufbrüche Asphalt.

PAK-Gehalt  ≤ 25 mg/kg (5,02 mg/kg ermittelt)
Phenolindex  ≤ 0,1 mg/l
Benzo(a)pyren < 50 mg/kg

Daraus ergibt sich AVV-Abfall-Schlüssel: 17 03 02 (ohne 17 03 01).

Weiterhin wurden Proben aus dem ungebundenen Oberbau der Straße nach Ersatzbaustoffverordnung (EBV (2023), Anlage 1, Tabelle 3, MantelV vom 09.07.2021 für Boden) klassifiziert.
Bei der untersuchten Bodenmischprobe MP1 (Teufe 0,40 bis 2,30 m) ist nach den Analysewerten von dem Zuordnungswert BM-0 nach EBV (uneingeschränkter offener Einbau in hydrologisch ungünstigen Systemen) auszugehen. Hier wurden keine erhöhten Gehalte an Schadstoffen festgestellt.
Bei der untersuchten Bodenmischprobe MP2 (Teufe 0,40 bis 2,30 m) ist nach den Analysewerten von dem Zuordnungswert BM-0 nach EBV (uneingeschränkter offener Einbau in hydrologisch ungünstigen Systemen) auszugehen. Hier wurden keine erhöhten Gehalte an Schadstoffen festgestellt.

### 1 Los 1: Straßen- und Gehwegausbau

#### 1.1 Vorbereitende und baubegleitende Arbeiten

##### 1.1.1 Baustelleneinrichtung /-vorbereitung

*Hinweis: Hinweis Baustelleneinrichtung und Baustellenordnung*
Vor Beginn der Ausführung hat der Auftragnehmer den vorgesehenen Baustelleneinrichtungsplan mit dem Bauleiter des Auftraggebers im Hinblick auf dessen Interessen abzustimmen. Die Prüfung durch den Auftraggeber bezieht sich lediglich auf die Belange des Auftraggebers und entbindet den Auftragnehmer keinesfalls von seiner alleinigen Verantwortung für die richtige Wahl und Durchführbarkeit der Einrichtung.

Der Auftragnehmer ist verpflichtet, für die Baustelleneinrichtung nur die ihm zugewiesenen Flächen zu nutzen.

Auf dem Baugelände können keine Unterkünfte für den dauernden Aufenthalt von Arbeitnehmern (Schlafen und Wohnen) errichtet werden.

Die Ausführung der Arbeiten hat während der üblichen Arbeitszeit zu erfolgen. Jegliche Ausführung von Arbeiten außerhalb der üblichen Arbeitszeit ist der Bauleitung rechtzeitig vorher anzukündigen.

Der bei den Arbeiten des Auftragnehmers anfallende Schutt (Bauschutt, Verpackungsmaterial und sonstige Abfälle) ist Eigentum des AN  und ist von ihm und auf seine Kosten deponiegerecht zu sammeln und zu entsorgen.

Der Auftragnehmer ist verpflichtet, die Baustelle ständig von Verunreinigungen nach Ausführung der eigenen Arbeiten reinzuhalten, ebenso das angrenzende Gelände sowie Straßen, so weit er diese für die Ausführung seiner Leistungen in Anspruch nimmt.

Der Auftraggeber ist berechtigt, nach einmaliger fruchtloser Aufforderung die entsprechenden Reinigungsarbeiten zu Lasten des Auftragnehmers vornehmen zu lassen.

Renaturierung genutzter Vegetationsflächen im Bereich der Baustelleneinrichtung und der Lagerflächen durch tiefgründiges Lockern und Wiederabdeckung zuvor abgeschobenen Oberbodens in Vorbereitung weiterer landschaftsbaulicher Maßnahmen ist einzukalkulieren. Die folgenden Positionen gelten für alle Teile des LV.

*Hinweis: Hinweis Verkehrs- und Baustellensicherungsmaßnahmen*
Verkehrs- und Baustellensicherungsmaßnahmen gelten für den gesamten Leistungsumfang.
Die Position umfasst sämtliche Umsetzvorgänge und wird für je Gesamtbauzeit nur einmal vergütet. Die Vorhaltekosten der Materialien für die örtliche Beschilderung und Baustellensicherung sind in diese Position einzurechnen.
Wartungsarbeiten (Batteriewechsel, Reinigung etc.) durchführen.
Längs- und Querabsperrung des Baufeldes mit Absperrschranken.
Die Absperrmaterialien (Verkehrsschilder, Baken, Aufstellvorrichtungen etc.) haben die RSA, ZTV-SA sowie die einschlägigen TL zu erfüllen.

**1.1.1.1 Baustellenschild**
Bauschild aus wetterfestem Material mit Tragkonstruktion
Gestaltung nach Angaben des AG anfertigen und beschriften, zur Baustelle anfahren, standsicher aufstellen einschl. aller notwendigen Arbeiten, Windsicherung, Standsicherheitsnachweis.
Bauschild während der Bauzeit unterhalten und säubern,
Bauschild  bis zu 2-mal umsetzen Transportweg ca. 200 m
Bauschild nach Beendigung der Baumaßnahme abbauen
und abtransportieren, Bauschild bleibt Eigentum des AG.
Größe: ca. 2,5 x 3 m
Unterkante Schild bis 3 m über OKG
Untergrund weiß, Schrift schwarz ; farbig Stadtwappen,
Firmenlogos, Planskizze.
Muster / Layout ist dem AG, BOL zur Bestätigung vorab
vorzulegen.
Menge: 1,000 St
Doku KoBe DIN 276: 391

**1.1.1.2 Beweissicherung**
Vor Beginn der Arbeiten muss der Auftragnehmer (AN) vorhandene Schäden an Gebäuden (Außen und je nach Bedarf auch Innen), baulichen Anlagen und der Straße dokumentieren, um späteren Schadensersatzforderungen vorzubeugen. Diese Dokumentation sollte auf geeignete Weise aktenkundig gemacht werden. Die Beweissicherung betrifft eine Trasse von ca. 150 Metern auf beiden Seiten. Es sollten Risse mit einem Rissmesser von außen dokumentiert werden, und falls erforderlich, auch von innen. Die Beweissicherung muss für jedes einzelne Gebäude und Grundstück separat erfolgen und sollte mindestens eine Fotodokumentation, Angaben zum Gebäude, Feststellungen zum Zeitpunkt der Fotodokumentation und besondere Hinweise zur Bauausführung enthalten. Abstimmungen mit dem Eigentümer gehören zur Leistung.
Menge: 1,000 psch
Doku KoBe DIN 276: 211

**1.1.1.3 Bauzeitenplan liefern**
Bauzeitenplan für Gesamtbaumaßnahme (Los 1 bis 2) auf Basis der vorgegebenen und einzuhaltenden Arbeitsabläufe und Fristen erstellen, liefern und fortschreiben, Bauzeitenplan mit einer Aufgliederung in die wesentlichen Leistungen, prüffähige Darstellung für die Baumaßnahme als Balkenplan.
Einschließlich der Berücksichtigung und Darstellung der Leistungen Dritter (z.B. Umverlegung Fernwärme und Leistungen WAL). Abstimmungen mit Dritten gehört zur Leistung.
entsprechend dem Bauablauf nach Angaben des AG's
fortschreiben

Die Unterlagen sind 1-fach analog und 1-fach digital (Originalformat und PDF) dem AG zu übergeben
Menge: 1,000 psch
Doku KoBe DIN 276: 391

**1.1.1.4 Koordinierungsaufwand mit Betreiber Fremdleitungen**
Koordinierungsaufwand für die Abstimmung und
Durchführung der Sicherungs-, Rückbau- und
Umverlegungs- ud Neubaumaßnahmen mit dem Versorgungsunternehmen
(u.a. WAL, Telekom, Fa. Fernwärmeumverlegung)
Menge: 1,000 psch
Doku KoBe DIN 276: 391

**1.1.1.5 Schwingungsmessung mit -gutachten Gebäude**
Erfassen der Einwirkung von Erschütterungen auf bauliche Anlagen. Durchführen von Erschütterungs- und
Schwingungsmessungen an bestehenden Gebäuden nach DIN 45669 und Auswertung nach DIN 4150, Teil 3: Einwirkungen auf Gebäude.
Die Messung beinhaltet die einmalige An- und Abfahrt, Abstimmungen mit der BÜ, AN und dem Eigentümer,
Auf- /Abbau und Durchführung der Erschütterungs-
und Schwingungsmessungen an verschiedenen Standorten (z.B. an den Fundamenten und in einem der
oberen Stockwerke) ggfs. an unterschiedlichen Gebäude- abschnitten sowie die Dokumentation, 2 bis 4 Fotos und
Beurteilung der Messergebnisse in einem Bericht bzw. in schriftlicher Form (Protokoll, Grenzwerte und Messergebnisse, Auswertung und Empfehlungen) während der Bauausführung.
Termine rechtzeitig mit dem AG und der öBü abstimmen.
Menge: 1,000 St
Doku KoBe DIN 276: 211

**1.1.1.6 Schachtgenehmigung einholen**
Einholen der notwendigen Schachtscheine
bei sämtlichen zuständigen Medien-/Versorgungs-
trägern und Institutionen (z.B. Mitnetz, Telekom, PŸUR, WAL)
für die von der Baumaßnahme betroffenen Bereiche und
Flächen inklusive der evtl. anfallender Gebühren.
Menge: 1,000 psch
Doku KoBe DIN 276: 211

**1.1.1.7 Gewährleistung d. öffentlichen Sicherheit und Arbeitsstellensicherung**
Kontrolle der Arbeitsstellensicherung und
Umleitungsbeschilderung gem. ZTV-SA
durchführen. Die Kontrollen sind unmittelbar nach deren
Durchführung zu erfassen und zu dokumentieren,
Arbeits- und Hilfsmittel sind vom AN zu stellen und dem
AG jederzeit zugänglich zu machen.
Kontrolle zweimal täglich, an arbeitsfreien Tage einmal
täglich,
Kontrolle durch schriftliche Dokumentation nachweisen.
Menge: 180,000 d
Doku KoBe DIN 276: 211

**1.1.1.8 Anliegerinformation**
Anliegerinformation erstellen mit Angaben zu
Baubeginn, Bauablauf, Bauabschnitte, Sperrungen
zuständige Ansprechpartner des AG, BOL und AN.
Informationsschreiben mit AG/BOL abstimmen und
vor Baubeginn der jeweiligen Bauphase an alle
Anlieger verteilen.
Gilt u.U. für verschiedene Teilbauabschnitte
Menge: 6,000 St
Doku KoBe DIN 276: 391

**1.1.1.9 Anliegerspezifische Abstimmungen (Mülltonnen)**
Hilfeleistungen für Anlieger, wie Transport von Mülltonnen u.a. Ent- bzw. Versorgungseinrichtungen zu einem zentralen Entsorgungspunkt und andere zumutbare Behilflichkeiten bei Einschränkungen durch die Baumaßnahme.
An- und Abtransport der Müllbehälter der Anlieger zum Stellplatz der Entsorgung außerhalb des Baubereiches zur Sicherung der Müllabfuhr. ca. 10 Müllbehälter wöchendlich, einfacher Transportweg ca. 100 m.
Gilt pauschal für den gesamten Bauabschnitt.
Menge: 1,000 psch
Doku KoBe DIN 276: 391

**1.1.1.10 Schutz u. Abstützung für Lichtmast herstellen**
Schutzmaßnahmen für Lichtmasten durchführen.
Mantel mit Polsterung zum Schutz des Mastes vor
mechanischer Beschädigung herstellen und während der
Bauzeit unterhalten.
Der Mantel darf den Mast nicht berühren.
Polsterung des Mastes nach Wahl des AN.
Mantel nach Wahl des AN.
Schutzmaterial nach Beendigung der Bauarbeiten abbauen.
Material wieder in Eigentum des AN übernehmen und
von der Baustelle entfernen.

Für die Herstellung des Straßenplanums im Bereich der Masten sind entsprechende Abstützungsmaßnahmen vorzunehmen. Die Abstützung muss für den Mast im Betriebszustand ausreichend sein.
Sicherungsmaterial nach Beendigung der Bauarbeiten abbauen. Material wieder in Eigentum des AN übernehmen und von der Baustelle entfernen.
Menge: 6,000 St
Doku KoBe DIN 276: 211

**1.1.1.11 Schutz für Baumstamm herstellen, Stammdurchmesser 0,4 bis 0,6 m**
Schutzmaßnahmen für Bäume durchführen.
Mantel mit Polsterung zum Schutz des Baumstammes vor
mechanischer Beschädigung herstellen und während der
Bauzeit unterhalten.
Der Mantel darf den Baumstamm und die Wurzelanläufe
nicht berühren.
Der Stammdurchmesser wird 1 m über Geländeoberfläche
gemessen.
Stammdurchmesser über 40 bis 60 cm.
Polsterung des Stammes nach Wahl des AN.
Mantel aus Bohlen, 40 mm dick, lückenlos befestigen.
Mantelhöhe 2,5 m.
Schutzmaterial nach Beendigung der Bauarbeiten abbauen.
Material wieder in Eigentum des AN übernehmen und
von der Baustelle entfernen.
Menge: 7,000 St
Doku KoBe DIN 276: 211

**1.1.1.12 Schutz für Baumstamm herstellen, Stammdurchmesser 0,6 bis 0,8 m**
Schutzmaßnahmen für Bäume durchführen.
Mantel mit Polsterung zum Schutz des Baumstammes vor
mechanischer Beschädigung herstellen und während der
Bauzeit unterhalten.
Der Mantel darf den Baumstamm und die Wurzelanläufe
nicht berühren.
Der Stammdurchmesser wird 1 m über Geländeoberfläche
gemessen.
Stammdurchmesser über 60 bis 80 cm.
Polsterung des Stammes nach Wahl des AN.
Mantel aus Bohlen, 40 mm dick, lückenlos befestigen.
Mantelhöhe 2,5 m.
Schutzmaterial nach Beendigung der Bauarbeiten abbauen.
Material wieder in Eigentum des AN übernehmen und
von der Baustelle entfernen.
Menge: 3,000 St
Doku KoBe DIN 276: 211

**1.1.1.13 Wurzelsperre PE-HD-Bahnen D 2mm Einbautiefe 800mm**
STLB-Bau 2024-10 003
Wurzelsperre, mit Bahnen aus PE-HD, Dicke 2 mm, Einbautiefe 800 mm, Stöße verklemmen.
Menge: 10,000 m
Doku KoBe DIN 276: 573

**1.1.1.14 Wurzelbrücken**
Lieferung und Einbau Wurzelbrücke ArborGrid zur Überbrückung des Wurzelbereichs von Bäumen aus feuerverzinktem Stahl.
Außenabmessungen Elemente ca. '200 x.100' cm

Gehwegbreite 2,00 m
begehbar bis 5 kN statische Punktlast
Bestehend aus:
- höhenverstellbare Schraubfundamente aus feuerverzinktem Stahl
- Speziallängsträger aus feuerverzinktem Stahl 70x180 mm
- Gittermodule aus feuerverzinktem Gitterrost
- Pflasteranschlag (f. Betonplatten Höhe 8 cm)
Maximale Höhe des Systems: 75 mm (ab Unterkante Stahlträger, bis Oberkante Gittermodul) zur Vermeidung von hohen Aufbauten auf dem Wurzelwerk
Eingriff in den bestehenden Wurzelraum ist durch geringe Anzahl an Schraubfundamenten sehr gering zu halten (ca. 1 Schraubfundament pro 2 m²)
Kein Ausschachten des Wurzelraums
Schraubfundamente sind höhenverstellbar für Schaffung oder Ausgleich von Gefälle
Flexible Positionierung der Schraubfundamente um Wurzelschäden zu vermeiden
Alle Teile komplett feuerverzinkt inkl. Befestigungsmaterial
Durch Fachpersonal vom Hersteller einzubauen
Für das System muss eine schriftliche Garantie auf die Belastbarkeit sowie eine Lebensdauer von 25 Jahren vorliegen.
Abdeckung mit GeoGitter GLGN und Überbauung der Wurzelbrücke erfolgt durch das beauftragte Bauunternehmen

Einschl. sämtl. Verbindungsmittel, Zuschnitte, Werkplanungen etc. als Komplettleistung.

System: AG05S ArborGrid Wurzelbrücke oder gleichwertig

.................................................................
verwendetes System, vom Bieter einzutragen
Menge: 10,000 m2

**1.1.1.15 Einrichten der Baustelle, umfassend**
Geräte, Werkzeuge und andere Betriebsmittel, die für die ordnungsgemäße Durchführung der Bauleistung erforderlich sind, müssen auf die Baustelle gebracht werden. Es müssen auch erforderliche feste Anlagen wie Baubüros, Unterkünfte, Werkstätten, Lagerschuppen usw., falls erforderlich, transportiert, aufgebaut und eingerichtet werden. Alle erforderlichen Ver- und Entsorgungsanlagen für die Baustelle müssen erstellt werden. Es müssen auch Wege, Platzbefestigungen, Holzung, Rodungs- und Oberbodenarbeiten für die Baustelleneinrichtung erbracht werden.
Die Kosten für die Bereitstellung, Wartung und den Betrieb der Geräte, Anlagen und Einrichtungen, einschließlich Mieten, Pachten, Gebühren usw., werden nicht mit dieser Pauschale abgedeckt, sondern mit den Einheitspreisen für die entsprechenden Teilleistungen vergütet.
Es sei denn, es sind gesonderte Positionen im Leistungsverzeichnis für bestimmte Leistungen zur Einrichtung der Baustelle enthalten, gilt die Pauschale für alle Leistungen.
Ausnahme: Der An- und Abtransport von Asphaltfertigern und anderen für die Asphaltierung erforderlichen Geräten ist nicht inbegriffen.
Menge: 1,000 psch
Doku KoBe DIN 276: 391

**1.1.1.16 Abbauen der Baustelle, umfassend**
Baugelände von allen unter vorgenannter Position aufgeführten Geräten, Anlagen und Einrichtungen beräumen, einschließlich der Wiederherstellung des benutzten Geländes in den ursprünglichen Zustand, unter Wahrung der landschaftspflegerischen Belange. Es muss auch der Unrat oder Verpackungen von der Baumaßnahme entfernt werden.
Soweit im Leistungsverzeichnis keine gesonderten Positionen für das Räumen der Baustelle enthalten sind, gilt die Pauschale für alle Leistungen.
Menge: 1,000 psch
Doku KoBe DIN 276: 391

**1.1.1.17 Baustelleinrichtung Asphalt auf- und abbauen BAI**
Geräte, Werkzeuge und sonstige Betriebsmittel, die für die ordnungsgemäße Durchführung der Asphaltierung benötigt werden, müssen auf die Baustelle gebracht, vorgehalten und nach Fertigstellung des Asphaltoberbaus wieder abtransportiert werden.
Menge: 1,000 psch
Doku KoBe DIN 276: 391

**1.1.1.18 SIGEKO während der gesamten Baumaßnahme**
Die Aufgaben der Sicherheits- und Gesundheitsschutzkoordinators sind:
- Sicherheits- und Gesundheitsschutzplan kontrollieren
  ggf. anpassen und mit AG, BOL, AN abstimmen,
- Wahrnehmen der Aufgaben nach §3 Abs. 3 BaustellV,
- Hinwirken auf das Einhalten der Baustellenverordnung
sowie Baustelleneinrichtungsplanes zur Vermeidung
gegenseitiger Gefährdungen.
- Berücksichtigung sicherheits- und gesundheitsschutzrelevanter Wechselwirkungen zwischen Arbeiten auf
  der Baustelle und anderer betriebliche Tätigkeiten oder
  Einflüsse auf oder in der Nähe der Baustelle,
- Kontrolle der Absicherung der Baustelle mit dem Ziel
  der Vermeidung gegenseitiger Gefährdungen,
- Organisieren und Durchführen von
  Sicherheitsbesprechungen und -begehungen,
  Auswerten der Ergebnisse und Unterrichtung
  der AG/BOL.
Menge: 1,000 psch
Doku KoBe DIN 276: 211

**1.1.1.19 Erstellen SIGE-Plan**
Erstellen eines SIGE-Planes gemäß §2 der Verordnung
über Sicherheit und Gesundheitsschutz auf Baustellen
vom Juni 1998 (Baustellenverordnung . BaustellV)
für die Gesamtbaumaßnahme (Los 1 bis Los 2).
Menge: 1,000 St
Doku KoBe DIN 276: 211

**1.1.1.20 Provisorische Fußgängerbrücke**
Provisorische Fußgängerbrücke über Gräben und Baugruben
bis 2 m Breite,
Breite des Weges 1,2 m zum Überqueren durch Fußgänger
mit beidseitigem Geländer liefern, aufbauen, vorhalten  für
die Dauer der Bauzeit, einschl. mehrmaliges
umsetzen (3 mal pro Stück) und entfernen.
Menge: 2,000 St
Doku KoBe DIN 276: 211

**1.1.1.21 Provisorische Grundstückszufahrt und/oder Wegeanbindung**
Provisorische Grundstückszufahrt und/oder Wegeanbindungen aus Mineralgemisch / Schottertragschicht während der Bauphase  herstellen, unterhalten und wieder beseitigen.
Ausbaubreite bis 4,0 m, Einbaudicke bis 0,5 m, Trassenlänge bis 5 m.
Menge: 4,000 St
Doku KoBe DIN 276: 211

##### 1.1.2 Verkehrs- und Baugrubensicherung

*Hinweis: Hinweis*
Die Einrichtungen zur Verkehrssicherung sind entsprechend dem Baufortschritt umzubauen
und vorzuhalten. Abstimmungen und Rücksprachen sind durch den AN selbständig mit der
Straßenverkehrsbehörde zu führen. Diese Regie- und Koordinationsarbeiten werden nicht
gesondert vergütet.

Der Auftragnehmer ist für die Verkehrssicherung während der Arbeiten und für den Schutz
seines zur Durchführung eingesetzten und beteiligten Personals voll verantwortlich. Es
gelten die „Zusätzlichen Technischen Vertragsbedingungen und Richtlinien für die
Sicherungsarbeiten an Arbeitsstellen an Straßen (ZTV-SA). Diese sind Vertragsbestandteil.
Die zur Verkehrssicherung/Eigensicherung erforderlichen Personen, Verkehrszeichen und
Geräte hat der Auftragnehmer bereitzustellen und zum Einsatz zu bringen. Alle Arbeitskräfte
müssen entsprechend Paragraph 35 der StVO auffällige Warnkleidung tragen.
Der Bieter hat einen Verantwortlichen im Sinne der ZTV-SA namentlich zu benennen, der
fachkundig ist, ausreichende Entscheidungsvollmachten besitzt und Maßnahmen zur
Aufrechterhaltung der Verkehrssicherheit vor Ort veranlassen kann. Es ist ein ununterbrochener Bereitschaftsdienst einzusetzen. Die Baustellenbereiche sind entsprechend den
Festlegungen der ZTV-SA zu kontrollieren. Die Kontrollen sind nachzuweisen. Es ist Sache
des AN, zerstörte oder verbrauchte Teile der Einrichtungen unverzüglich zu ersetzen.

Die Kosten für das Vorhalten, den Betrieb sowie das laufende und mehrmalige Umsetzen
der erforderlichen Absperreinrichtungen, Verkehrssicherungsanlagen und Beschilderung der
Baustelle sind vom AN zu tragen und in den Pauschalpreis der entsprechenden OZ einzurechnen.

**1.1.2.1 Verkehrs- und Grabensicherung im Baustellenbereich**
Verkehrssicherung innerhalb der Baustelle und Baustellenabgrenzung einschließlich Verkehrszeichen, Absperrbaken, Absperrungen usw., wie zuvor beschrieben, müssen für die gesamte Baumaßnahme und die gesamte Bauzeit komplett vorhanden sein. Dies beinhaltet auch ggf. erforderliche Beleuchtung und das erforderliche Umsetzen entsprechend dem Baufortschritt. Die Lieferung umfasst alle Leistungen für den gesamten Arbeitsraum, die Grabenbreite, den Sicherheitsbereich usw. Die Absperrungen, Beschilderungen und Sicherungen von Arbeits- und Grabenbereichen sowie der Schutz von Fußgängern und Radfahrern sind inbegriffen.
Menge: 1,000 psch
Doku KoBe DIN 276: 211

**1.1.2.2 Straßenreinigung**
Reinigung der angrenzenden Verkehrsflächen, an allen Tagen, wo eine Nutzung der Straße durch Baustellentransporte des AN erfolgt, nach Erfordernis und vor Freigabe / nach Sperrung.

Kehrgut ist zu beseitigen.
Menge: 1,000 psch
Doku KoBe DIN 276: 211

**1.1.2.3 Verkehrszeichenpläne anfertigen**
Verkehrszeichenpläne für die erforderliche
Verkehrsführung, Umleitungen
und Sicherung im  Baustellenbereich für die einzelnen
Bauphasen anfertigen (ggf. Anpassungen) und der
zuständigen Verkehrsbehörde zur Prüfung, Anhörung und
Anordnung einreichen.
Die Unterlagen sind der Verkehrsbehörde zur
Anhörung und Prüfung 2-fach einzureichen.
Nach Einarbeitung der Prüf- und Anhörungsauflagen sind
die Pläne der Anhörungsbehörde in 2-facher Ausfertigung
 zu übergeben.
Ergänzende Pläne gemäß Baufortschritt 2-fach erstellen.
Sämtliche anfallende Gebühren werden nicht gesondert
vergütet.
Menge: 1,000 St
Doku KoBe DIN 276: 211

**1.1.2.4 Verkehrsicherung aufstellen**
Verkehrssicherung an Arbeitsstellen von längerer
Dauer aufstellen und beseitigen.
Vorhalten, Wartung und Betreiben werden gesondert
vergütet,
Vorübergehende Sicherungsmaßnahmen durchführen.
Vorübergehende Markierung, ggf. transportable
Lichtsignalanlage,
bauliches Leitelement und transportable
Schutzeinrichtung
Verkehrsicherung an Arbeitsstellen, nach RSA, Regelplan
Vollsperrung.
Menge: 1,000 St
Doku KoBe DIN 276: 211

**1.1.2.5 Verkehrsicherung vorhalten**
Verkehrssicherung an Arbeitsstellen von längerer
Dauer vorhalten, mehrmaliges Umsetzen, warten und betreiben.
Vorübergehende Sicherungsmaßnahmen durchführen.
Vergütung nach Einsatz,
Verkehrssicherung an Arbeitsstellen, nach RSA, Regelplan
Vollsperrung
Menge: 180,000 d
Doku KoBe DIN 276: 211

**1.1.2.6 Verkehrsicherung abbauen**
Verkehrssicherung abbauen und
ursprünglichen Zustand wieder herstellen
Menge: 1,000 St
Doku KoBe DIN 276: 211

**1.1.2.7 Verkehrsschild aufstellen und beseitigen**
Verkehrsschild liefern und aufstellen, für die Bauzeit
vorhalten und warten und beseitigen.
Aufstellvorrichtung nach statischen Erfordernissen
Vorübergehende Sicherungsmaßnahmen durchführen.
Verkehrsschild = Ronde, Dreieck, Quadrat, Größe 2
Retroreflektierend mit Folie Bauart Typ2
Aufstellvorrichtung mit Ständer aufstellen,
Aufstellhöhe über 2 m
Menge: 5,000 St
Doku KoBe DIN 276: 211

**1.1.2.8 Verkehrsschild umsetzen**
Verkehrsschild umsetzen, vorhalten, warten und
beseitigen,
Aufstellvorrichtung nach statischen Erfordernissen
Vorübergehende Sicherungsmaßnahmen durchführen.
(Vergütung 70 % nach Aufstellung, 30 % nach Abbau).
Verkehrsschild = bis 1,2 m²
Retroreflektierend mit Folie Bauart Typ2
Aufstellvorrichtung nach Wahl des AN aufstellen,
Aufstellhöhe über 2 m
Menge: 8,000 St
Doku KoBe DIN 276: 211

##### 1.1.3 Untersuchungen / Vermessung

*Hinweis: Die Durchführung von Verdichtungskontrollen ist*
Die Durchführung von Verdichtungskontrollen ist entsprechend dem Baufortschritt mindestens 24 Stunden vor Prüfungsdurchführung der Bauleitung und dem Prüflabor schriftlich anzuzeigen.

**1.1.3.1 Lastplattenversuche nach DIN 18 134**
Lastplattenversuche nach DIN 18 134 als Eigenüberwachung durch einen Öffentlich bestellten und vereidigten Baugrund- gutachter mit einem  RAP STRA zertifizierten Prüflabor zur Kontrolle der Standfestigkeit des verdichteten Planums sowie
der eingebauten Tragschichten.
Das erforderliche Großgerät (beladener LKW) wird in gesonderter Position vergütet.
Menge: 5,000 St
Doku KoBe DIN 276: 379

**1.1.3.2 Gegengewicht bereitstellen**
Belastungsfahrzeug als Gegengewicht > 5 t (z.B. ausreichend
beladener Lkw) bei Kontrollprüfungen bereitstellen für Plattendruckversuch nach DIN 18 134.
Menge: 5,000 St
Doku KoBe DIN 276: 379

**1.1.3.3 Leichte Rammsondierung bzw. Künzelung**
Künzelungen mit Künzelstab bzw. leichter Rammsonde nach
DIN 4094 im Bereich von Leitungsgräben durch einen Öffentlich bestellten und vereidigten Baugrundgutachter mit einem  RAP STRA zertifizierten Prüflabor.
Prüfprotokoll in 2-facher Ausfertigung liefern.
Menge: 2,000 St
Doku KoBe DIN 276: 379

**1.1.3.4 Probegefäße für Kontr.prfg. lief. 10-l-Blecheimer**
Probegefäße zur Aufnahme von Baustoffproben für Kontrollprüfungen und für Rückstellproben des AG liefern.
Probegefäße = saubere 10-l-Blecheimer mit dicht schließenden Deckeln.
Menge: 2,000 St
Doku KoBe DIN 276: 379

**1.1.3.5 Kontrolle der Sieblinie durch das Labor**
Kontrolle der Sieblinie durch ein nach RAPSTRA zertifiziertes Labor.
Menge: 2,000 St
Doku KoBe DIN 276: 379

*Hinweis: Vermessung*

**1.1.3.6 Herstellen eines Lage- und Festpunktfeldes**
Herstellen eines Lage- und Festpunktfeldes im amtlichen
Lagesystem durch ein Vermessungsbüro bestehend aus
2 Stück Höhenfestpunkten und 3 Stück Lagefestpunkten
angeschlossen an das gültige amtliche Lage- und Höhensystem des Landes Brandenburg
Menge: 2,000 St
Doku KoBe DIN 276: 379

**1.1.3.7 Abstecken der Trassen und Straßenachsen**
Höhen- und fluchtgerechtes Abstecken der Straßenachsen, Leitungs- und Kanaltrassen nach Deckenhöhenplan, Koordinatenlisten und ähnlichem, einschließlich Einholen von Grunddaten und Vermessungspunkten, Überprüfung der übergebenen Daten auf Schlüssigkeit, gegebenenfalls Korrekturen in Absprache mit dem BOL, öBÜ und allen anderen Nebenarbeiten.
Menge: 1,000 psch
Doku KoBe DIN 276: 379

**1.1.3.8 Baubegleitende Vermessungsleistungen**
Lagemäßige Einmessung aller Kleinpunkte (Bauwerke, Fundamente, Schächte, Leitungen) auf Basis der vom AG übergebenen Lagepläne nach Wahl des AN. Übernahme der Höhen- und Lagefestpunkten aus der Entwurfsvermessung durch den AN im für die Bauausführung im erforderlichen Umfang, Übergabe der Absteckrisse an den AG, Abnahme erfolgt durch die Bauleitung. Diese Leistungsposition beinhaltet alle für die Leistungserbringung, Abrechnung und Nachweisführung erforderlichen Vermessungsleistungen,
Schichtennachweise, einschließlich aller zugehörigen Nebenleistungen. Während des Realisierungszeitraumes sind Leistungen der Ingenieurvermessung zu erbringen.
Leistungsinhalt:
- fluchtgerechtes Abstecken der zurück- und neuzubauenden Leitungs- und Kanaltrassen, Bauwerksachsen etc.
nach Lageplan, Koordinatenlisten u. dgl., einschl. Einholen von Grunddaten und Vermessungspunkten,
Überprüfung der übergebenden Daten auf Schlüssigkeit
ggf. Korrekturen in Absprache mit BOL, öBÜ
und aller anderen Nebenarbeiten
- Erstellung und Übergabe von Zwischenaufmaßen, Soll- Ist Vergleiche
- Messungen zur Leistungsdokumentation wie für Massenberechnungen, Flächen- und Mengenermittlungen,
- Einmessung / Absteckung beim Masseneinbau, usw.
- Einmessen von Leitungen am offen Graben und Übertrag in die Bestandsvermessung
Menge: 1,000 psch
Doku KoBe DIN 276: 379

##### 1.1.4 Arbeiten auf Anweisung

*Hinweis: Hinweis*
Die nachfolgenden Positionen kommen nur auf Anweisung der BÜ und des AG zur Anwendung.

**1.1.4.1 Polier/Facharbeiter**
Verrechnungssätze für Arbeitskräfte.
Polier/Baufachwerker
als Verrechnungssatz für sämtliche Aufwendungen
tats. Lohn mit Zuschlägen für gemeinkosten,
Sozialkassen, VWL sowie Lohn- und Gehaltsnebenkosten.
Menge: 10,000 h
Doku KoBe DIN 276: 379

**1.1.4.2 Bagger bis 1,25 m³**
Verrechnungssätze für Baugeräte einschließlich
Bedienpersonal
Hydraulikbagger bis 1,25 m³ Löffelinhalt mit Kettenfahrwerk
oder Radfahrwerk und Tieflöffel sowie
mit entsprechenden Vorsatzgeräten

Typ:
'........................................'
Menge: 5,000 h
Doku KoBe DIN 276: 379

**1.1.4.3 LKW-Kipper bis zu 17t Gesamtgewicht**
Verrechnungssätze für Baugeräte einschließlich
Bedienpersonal
LKW-Kipper bis zu 17t Gesamtgewicht

Typ:
'........................................'
Menge: 5,000 h
Doku KoBe DIN 276: 379

**1.1.4.4 Stunden für Radlader 45 bis 75 KW**
Menge: 5,000 h
Doku KoBe DIN 276: 379

**1.1.4.5 Beton C20/25 liefern und einbauen**
Beton C 20/25 liefern und grob geschalt nach Anweisung der örtlichen Bauleitung einbauen.
Einschl. sämtlicher erforderlicher Materialien und Nebenarbeiten.
Menge: 10,000 m3
Doku KoBe DIN 276: 379

**1.1.4.6 Schutzzaun versetzbar Kunststoff H 1m aufstellen, unterhalten, räumen**
Schutzzaun, versetzbar, auf unbefestigtem Untergrund, als Absperrschranke gemäß Technischer Lieferbedingungen (TL Absperrschranken), aus Kunststoff, mit Standfüßen, Zaunoberkante über Oberfläche Gelände 1 m, aufstellen, unterhalten, bei Bedarf mehrmalig umsetzen und räumen.
Vorhaltedauer gem. Bauzeit, Abrechnung nach Zaunlänge in Metern.
Menge: 50,000 m
Doku KoBe DIN 276: 211

**1.1.4.7 Container**
Container zur Aufnahme von Bauabbruchmassen
antransportieren, vorhalten und abtransportieren,
Größe: 12 t, Vorhaltedauer: bis 1 Woche
Menge: 1,000 St
Doku KoBe DIN 276: 379

##### 1.1.5 Dokumentation

**1.1.5.1 Schlussvermessung**
Nach Fertigstellung der Baumaßnahme müssen die Straßen- und Gehwegflächen sowie der Leitungsbestand und Straßenbeleuchtung von einem autorisierten Vermessungsbüro eingemessen werden. Die Einmessung erfolgt gemäß DIN 2425 und DIN 4050 und muss sowohl zeichnerisch (in Papierformat) als auch digital als PDF-Datei und in CAD-Ausführung (DXF und DWG) erfolgen. Die Einmessung sollte auf Hausecken oder andere markante Punkte bezogen werden und sowohl die Lage als auch die Höhe erfassen. Die Verkehrsraumbreite beträgt 10 bis 15 Meter und die Länge beträgt 150 Meter. Das Koordinatensystem für die Einmessung ist ETRS 89, DHHN 92. Die Bestandspläne und Datenträger müssen in dreifacher Ausfertigung an den Auftraggeber oder die Bauoberleitung übergeben werden. Die digitalen Zeichnungen (DWG, DXF) müssen im vollständigen Layout erstellt werden, einschließlich des CAD-Layouts mit Logo usw.
Menge: 1,000 psch
Doku KoBe DIN 276: 379

**1.1.5.2 Schlussdokumentation**
Zur Schlussrechnung sind zweifach (BOL/AG) folgende
Unterlagen (je ein Exemplar) zu übergeben:
- Unterlagen der Einmessung Straßen-, Wege- und
  und Kanalbestand
- Abnahmeprotokoll des zuständigen Baulastträgers der
  Straßen, Wege, Plätze u.a. Verkehrsflächen
- Freistellung der Grundstückseigentümer,
Bescheinigung der
  Grundstückseigentümer über die ordnungsgemäße
  Wiederherstellung von der durch die Baumaßnahme
  betroffenen Grundstücke und der wunschgemäßen
  Ausführung des Rev.-Schachtes
- Prüfprotokolle von anerkanntem Prüflabor für
  Verdichtungsnachweise (Rammsondierungen,
  Verformungsmodul usw.) entsprechend Ausschreibung
- Prüfprotokolle der Eigen- und Fremdüberwachung
- Baugrunduntersuchungsergebnisse
- Prüfprotokolle der Kamerabefahrung einschl. Video
- Prüfprotokolle Dichtheitsprüfung
- Einmessskizzen der Leitungen und Hausanschlüsse
- Nachweise der umweltgerechten Entsorgung aller durch
  den AN abgefahrenen Bodenmassen, Straßenbaumaterialien usw.
- Lieferscheine, Wiegekarten, Zulassungen, Zertifikate und
  Prüfzeugnisse aller eingebauter Materialien und
  Materialzusammen  stellungen
- Bedienungs- und Wartungsanleitungen, Produktdatenblätter
- Endabnahmeprotokolle
- Bautagebuch
- Bauleitererklärung
Menge: 1,000 psch
Doku KoBe DIN 276: 379

#### 1.2 Fernwärmetrasse - Umverlegung / Rückbau

##### 1.2.1 Rodungsarbeiten Wurzeln

**1.2.1.1 Roden Wurzelstubben von Bäumen, Strauchwerk sowie Junggehölze und Entsorgen**
Rodung und anschließende Entsorgung Wurzelstubben von Strauchwerk und Gehölzen jeder Art. Wurzelstöcke verbleiben nicht im Boden, sondern sind zu roden. Wurzelwerk (ggf. Häckselgut) aufnehmen, laden, übernehmen, fördern und der vollständigen Verwertung oder Entsorgung außerhalb der Baustelle nach Wahl des AN zuführen. Nachweis führen und dem AG bzw. der örtlichen Bauüberwachung unaufgefordert vorlegen.

Baumarten:  überwiegend Laubgehölz
Höhe:  0 - 5 m
Durchmesser:  0 - 15 cm (Einzelbäume größer)
Baumanteil:  vollflächiger Aufwuchs mit wenigen  größeren Einzelbäumen

Größere Baumwurzeln als zuvor beschrieben, sind über die nachfolgenden Positionen als Einzelbaumwurzeln abzurechnen.

Die im Lageplan markierten Flächen sind frei von Bewuchs (einschl. der im Boden befindlichen Bestandteile der o.g. Pflanzen und ggf. von angefallenem Fräs- oder Häckselgut) und beräumt zu übergeben.

Kalkulation inkl. aller Nebenkosten. Eine gesonderte Vergütung für die Entsorgung / Verwertung erfolgt nicht.
Menge: 825,000 m2
Doku KoBe DIN 276: 214

**1.2.1.2 Stubbenroden, DM 16-30 cm**
Rodung Wurzelstubben und anschließende Entsorgung. Wurzelstöcke verbleiben nicht im Boden, sondern sind zu roden. Wurzelwerk (ggf. Häckselgut) aufnehmen, laden, übernehmen, fördern und der vollständigen Verwertung oder Entsorgung außerhalb der Baustelle nach Wahl des AN zuführen. Nachweis führen und dem AG bzw. der örtlichen Bauüberwachung unaufgefordert vorlegen.

Baumarten:  Laubaum (vereinzelt Nadelbäume)
Höhe:  bis 30 m
Durchmesser:  16 - 30 cm
Baumanteil:  Einzelbaum

Die im Rodungsplan markierten Flächen sind frei von Bewuchs (einschl. der im Boden befindlichen Bestandteile der o.g. Pflanzen und ggf. von angefallenem Fräs- oder Häckselgut) und beräumt zu übergeben.

Kalkulation inkl. aller Nebenkosten. Eine gesonderte Vergütung für die Entsorgung / Verwertung erfolgt nicht.
Menge: 15,000 St
Doku KoBe DIN 276: 214

**1.2.1.3 Stubbenroden, DM 31-50 cm**
Rodung Wurzelstubben und anschließende Entsorgung. Wurzelstöcke verbleiben nicht im Boden, sondern sind zu roden. Wurzelwerk (ggf. Häckselgut) aufnehmen, laden, übernehmen, fördern und der vollständigen Verwertung oder Entsorgung außerhalb der Baustelle nach Wahl des AN zuführen. Nachweis führen und dem AG bzw. der örtlichen Bauüberwachung unaufgefordert vorlegen.

Baumarten:  Laubaum (vereinzelt Nadelbäume)
Höhe:  bis 30 m
Durchmesser:  31 - 50 cm
Baumanteil:  Einzelbaum

Die im Rodungsplan markierten Flächen sind frei von Bewuchs (einschl. der im Boden befindlichen Bestandteile der o.g. Pflanzen und ggf. von angefallenem Fräs- oder Häckselgut) und beräumt zu übergeben.

Kalkulation inkl. aller Nebenkosten. Eine gesonderte Vergütung für die Entsorgung / Verwertung erfolgt nicht.
Menge: 10,000 St
Doku KoBe DIN 276: 214

**1.2.1.4 Stubbenroden, DM 51-80 cm**
Rodung Wurzelstubben und anschließende Entsorgung. Wurzelstöcke verbleiben nicht im Boden, sondern sind zu roden. Wurzelwerk (ggf. Häckselgut) aufnehmen, laden, übernehmen, fördern und der vollständigen Verwertung oder Entsorgung außerhalb der Baustelle nach Wahl des AN zuführen. Nachweis führen und dem AG bzw. der örtlichen Bauüberwachung unaufgefordert vorlegen.

Baumarten:  Laubaum (vereinzelt Nadelbäume)
Höhe:  bis 30 m
Durchmesser:  51 - 80 cm
Baumanteil:  Einzelbaum

Die im Rodungsplan markierten Flächen sind frei von Bewuchs (einschl. der im Boden befindlichen Bestandteile der o.g. Pflanzen und ggf. von angefallenem Fräs- oder Häckselgut) und beräumt zu übergeben.

Kalkulation inkl. aller Nebenkosten. Eine gesonderte Vergütung für die Entsorgung / Verwertung erfolgt nicht.
Menge: 5,000 St
Doku KoBe DIN 276: 214

##### 1.2.2 Erdarbeiten

**1.2.2.1 Boden ausheben, aufladen, transportieren, abladen**
Boden Homogenbereiches 2 (enggestufte Sande SE mit Schluffanteilen) bis ca. 1,50 m tief nach Abbruch der Oberflächenbefestigung, profilgerecht ausheben, auf LKW laden und auf Lagerplatz (Transportweg bis ca. 1 km) abladen, einschl. Haufwerkbildung zu 500 m³
Die Baugrubensohle ist nach DIN profilgerecht
abzugleichen und im Falle der Auflockerung zu
verdichten.
Wiederverwendungsfähiges Material ist von nicht wiederverwendungsfähigem Material getrennt zu lagern.
einschl. aller Nebenarbeiten.
Menge: 1365,000 m3
Doku KoBe DIN 276: 377

**1.2.2.2 Entnahme Bodenprobe und Analyse**
Am Lagerort des Bodens/Recyclings ist vor Abfuhr/Entsorgung je Haufwerk / Materialart (abschnittsweise) eine Mischproben gem. Anlage 4, Tabelle 2.1 und 2.2 EBV zu nehmen und Deklarationsanalysen nach Anlage 5 Ersatzbaustoffverordnung (EBV) durchzuführen. Die Auswertungen/Untersuchungsergebnisse sind dem AG bzw. der öBü umgehend jedoch vor Abtransport vorzulegen.

Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der LAGA M20, ErsatzbaustoffV, DepV und BBodSchV
- Zuordnung zu einem Abfallschlüssel nach Abfall-Verzeichnis-Verordnung (AVV)
- Rückstellung/Entsorgung des Probenmaterials

Vergütet wird die vollständig laboranalytisch untersuchte Laborprobe. Die Entnahme von Einzelproben und die Bildung von Misch- und Sammelproben wird nicht gesondert vergütet.

Ausführung nur nach Abstimmung mit AG.
Probennahme nur im Beisein des AG, sonst besteht kein Vergütungsanspruch. Die Massenumlagerung / der Masseneinbau / Entsorgung erfolgt erst nach Freigabe der beprobten Bodencharge. Folglich ist ein entsprechender zeitlicher Vorlauf einzuplanen.
Menge: 2,000 St
Doku KoBe DIN 276: 377

**1.2.2.3 Gelagerter Boden aufnehmen, transportieren, einbauen und verdichten**
Auf Haufwerk gelagerten Boden nach Fertigstellung der
Kanal- bzw. Leitungs-Bauarbeiten zur Baustelle
transportieren (Transportweg bis ca. 1 km),
lagenweise verfüllen und mit einem Verdichtungsgrad von
(Dpr > 97 %) verdichten, einschl. Unterstopfung,
Muffenlöcher und anderer Nebenarbeiten.
Der Bodeneinbau erfolgt in der Fahrbahn bis zur
Planumshöhe.
Menge: 437,500 m3
Doku KoBe DIN 276: 377

**1.2.2.4 Boden laden, transportieren, auf Kippe**
Zwischengelagerten Boden aufladen, abtransportieren
und entsorgen bis einschl. Klasse BM-F3
Material geht in Eigentum des AN über und ist zu
beseitigen.
Menge: 927,500 m3
Doku KoBe DIN 276: 377

**1.2.2.5 Zulage für die Bodenentsorgung > BM-F3**
Zulage für die Boden-Entsorgung
> BM-F3 bis einschl. gefährlicher Abfall
Menge: 10,000 t
Doku KoBe DIN 276: 377

**1.2.2.6 Fundamente aufnehmen und entsorgen**
Fundamente aus Beton bzw. Mauerwerk
aufbrechen, aufnehmen, abtransportieren und
entsorgen. Material geht in Eigentum AN über und
ist zu beseitigen.
Belastung: Material bis einschl. RC-3
Beprobung des Materials wird nicht extra vergütet,
ist in diese Pos mit einzurechnen.
Entsorgungsnachweise sind vorzulegen.
Menge: 5,000 m3
Doku KoBe DIN 276: 377

**1.2.2.7 Entnahme Bauschuttprobe und Analyse**
Am Lagerort des Bauschutts/Recyclings ist vor Abfuhr/Entsorgung je Haufwerk / Materialart (abschnittsweise) eine Mischproben gem. Anlage 4, Tabelle 2.1 und 2.2 EBV zu nehmen und Deklarationsanalysen nach Anlage 5 Ersatzbaustoffverordnung (EBV) durchzuführen. Die Auswertungen/Untersuchungsergebnisse sind dem AG bzw. der öBü umgehend jedoch vor Abtransport vorzulegen.

Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der LAGA M20, ErsatzbaustoffV, DepV und BBodSchV
- Zuordnung zu einem Abfallschlüssel nach Abfall-Verzeichnis-Verordnung (AVV)
- Rückstellung/Entsorgung des Probenmaterials

Vergütet wird die vollständig laboranalytisch untersuchte Laborprobe. Die Entnahme von Einzelproben und die Bildung von Misch- und Sammelproben wird nicht gesondert vergütet.

Ausführung nur nach Abstimmung mit AG.
Probennahme nur im Beisein des AG, sonst besteht kein Vergütungsanspruch. Die Massenumlagerung / der Masseneinbau / Entsorgung erfolgt erst nach Freigabe der beprobten Bodencharge. Folglich ist ein entsprechender zeitlicher Vorlauf einzuplanen.
Menge: 1,000 St
Doku KoBe DIN 276: 377

**1.2.2.8 Zulage für die Entsorgung von Bauschutt > RC-3**
Zulage  für die Entsorgung
von Bauschutt, Belastung höher RC-3
bis einschl. gefährlicher Abfall
Menge: 12,500 t
Doku KoBe DIN 276: 377

**1.2.2.9 Austauschboden**
Verdichtungsfähigen, nichtbindigen, steinfreien Boden
liefern, nach Fertigstellung der Kanal- bzw. Leitungs-
Bauarbeiten lagenweise verfüllen und mit einem
Verdichtungsgrad Dpr ] 98 % verdichten, einschl.
Unterstopfung, Muffenlöcher und anderer Nebenarbeiten.
Der Einbau erfolgt bei Bedarf bis zur Planumshöhe.
Menge: 25,000 m3
Doku KoBe DIN 276: 377

**1.2.2.10 Handschachtung für Suchgräben**
Handschachtung für Suchgräben zum Auffinden von
Versorgungsgräben aller Art, im Wurzelbereich unter Berücksichtigung der Naturschutzbelange, im Angrenzungsbereich vorhandener
Bauwerke und Schächte u.a., als Zulage zu den
Aushubpositionen, bis zu einer Tiefe von 1,7 m
über den normalen 15 %-Anteil der Aushubposition hinaus.
einschl. Wiederverfüllung und Verdichtung (gemäß Einbaupos.)
Menge: 5,000 m3
Doku KoBe DIN 276: 377

**1.2.2.11 Steinfreier Sand als Rohrsohle**
Steinfreien Sand ≤ 2,2 mm liefern als Rohrsohle
(100 mm + 0,1*DN) sowie
der seitlichen Auffüllung in Grabenbreite bis ca. 30 cm
über Rohrscheitel lagenweise verfüllen und verdichten,
Dpr >97 % verdichten, einschl. Unterstopfung,
Muffenlöcher und anderer Nebenarbeiten.
Menge: 420,000 m3
Doku KoBe DIN 276: 377

**1.2.2.12 Längslieg. Kabel, Gas-, Wasser- und Regenleitg.**
Längsliegende Kabel und Leitungen sichern, einschl.
aller Erschwernisse bei Ausschachtungsarbeiten.
Im Preis enthalten ist ein evtl. notwendiges Abstützen
bzw. Aufhängen von Leitungen u.ä. mit allen
dazugehörigen Vorkehrungen, ansonsten wie in vorgen.
Pos. beschrieben.
Menge: 50,000 m
Doku KoBe DIN 276: 377

**1.2.2.13 Kabelverlauf ELT/ IT orten**
Kabelverlauf ELT/IT, im Baufeld verlaufend, orten und
Verlauf auf der Geländeoberfläche markieren.
Tiefenlage der Kabel bis 1,50 m, Bodenklasse 3 bis 5
Menge: 50,000 m
Doku KoBe DIN 276: 377

**1.2.2.14 Einbauten sichern**
Einbauten von Ver- und Entsorgungsleitungen, in Betrieb,
Außendurchmesser  20  bis  150  cm,  sichern und bei der
Verfüllung der Gräben wieder fachgerecht einbetten.
(z.B. Schieber, Schächte, etc.)
Menge: 10,000 St
Doku KoBe DIN 276: 377

**1.2.2.15 Trassenwarnband für Fernwärme**
Trassenwarnband für Fernwärmeleitung liefern und
bei der Rohrgrabenverfüllung höhengerecht verlegen.
Menge: 250,000 m
Doku KoBe DIN 276: 377

**1.2.2.16 Unterfahren von Leitungen**
Im Bereich der Kanalleitung
Unterfahrung von Kabeln, Gas- und Wasserleitungen,
Rohren und dgl. in jeder angetroffenen Tiefenlage bis
zu einem Kreuzungswinkel von 45° zur Grabenachse, bis
zu 80 cm breit des zu querenden Hindernisses, einschl.
Erschwernisse bei Ausschachtung und Verbauarbeiten.
Im Preis enthalten ist ein evtl. notwendiges Abstützen
bzw. Aufhängen mit allen dazugehörigen Vorkehrungen.
Beim Verfüllen der Gräben ist, insbesondere unter den
hier genannten Leitungen mit größter Sorgfalt zu
verdichten. Die Leitungen selbst sind mit einer ca. 25
cm starken steinfreien Sandsohle zu unterstopfen, mit
evtl. bei Freilegen angetroffenen Abdecksteinen,
Hauben, Trassenwarnbändern o.ä. zu sichern und bis ca.
30 cm über Scheitel mit steinfreiem Sand zu ummanteln.
Vorgenannte Leistungen, einschl. Lieferung aller
benötigten Materialien ist mit dieser Position
abgegolten.
Menge: 10,000 St
Doku KoBe DIN 276: 377

**1.2.2.17 Verdichtungsnachweise Rohrleitungszone**
Verdichtungsnachweise in der Rohrleitungszone (Dpr >98%)
- Rammsondierung nach DIN 4094 bzw. ZTVE-StB -
Diese Leistung ist durch eine amtlich bzw.
privatrechtlich anerkannte Prüfstelle durchzuführen.
Die Messungen sollen repräsentative über gesamte
Kanalbaumaßnahme verteilt werden.
Messort und Messzeit sind der BOL so rechtzeitig
anzuzeigen, dass sie die Möglichkeit hat, an der
Messung teilzunehmen.
Menge: 3,000 St
Doku KoBe DIN 276: 377

#### 1.3 Wasserhaltung

##### 1.3.1 Wasserhaltung

*Hinweis: Hinweis Baugrund*
Es liegt ein Baugrundgutachten vom 07.08.2024 vor.

Grundwasser wurde nicht angetroffen. Eine Anfrage zum höchsten Grundwasserstand der Grundwassermessstelle 45489022 in Lauchhammer ergab einen aktuellen Grundwasserstand von 103,99 m ü. NHN am 22.10.2024.

**1.3.1.1 Pumpversuch**
Pumpversuch
Durchführung eines Pumpversuches vor Ort zur Ermittlung des Insitu-Kf-Wertes  einschl. der Gestellung, des Betriebes und
des Wiederabbaus  aller erforderlichen Geräte, Materialien und Hilfsstoffe.
Alle Neben- und besonderen Leistungen sind so weit erforderlich in den EP einzukalkulieren.
Entfernung zur vorhandenen Vorflut (Schacht) max. 400 m
Menge: 1,000 St
Doku KoBe DIN 276: 313

**1.3.1.2 Erstellen der Antragsunterlagen**
Erstellen der Antragsunterlagen für die behördliche Genehmigung.
Dazu gehört die Berechnung der Grundwasserabsenkung für Baugruben und Gräben.
Grundlage für die neue Berechnung ist der in Situ ermittelte Durchlässigkeitsbeiwert und der ermittelte Grundwasserstand
in Ruhe.
Weiterhin ist eine technische Beschreibung mit Skizze zum Aufbau zur Grundwasserabsenkungsanlage vorzulegen.

Die Antragsunterlagen für die Grundwasserabsenkung sind durch ein Gutachterbüro für Geotechnik oder durch eine Brunnenbaufirma erstellen zu lassen.
Menge: 1,000 psch
Doku KoBe DIN 276: 313

**1.3.1.3 Einholen der behördlichen Genehmigung**
Einholen der behördlichen Genehmigung für die Grundwasserabsenkung und Ableitung in die Vorflut Regenwasserkanal.

Zuständige Behörden:

Wasserverband Lausitz
Am Stadthafen 1
01968 Senftenberg

sowie

Landkreis Oberspreewald-Lausitz
Amt für Umwelt
Untere Wasserbehörde

Joachim-Gottschalk-Straße 36
03205 Calau
Menge: 1,000 psch
Doku KoBe DIN 276: 313

**1.3.1.4 Wasserbuch führen wöchentlich**
Wasserbuch führen, wöchentlich, Beginn und Ende der Aufzeichnung nach Vorgabe des AG.
Menge: 1,000 psch
Doku KoBe DIN 276: 313

**1.3.1.5 Offene Wasserhaltung durchführen**
Offene Wasserhaltung nach Wahl des AN zum Freihalten der langgestreckten Baugrube von Bodenwasser nach geologischen und hydraulischen Erfordernissen entsprechend den Angaben in der Baubeschreibung sowie zum schadlosen Ab-
leiten des geförderten Wassers durchführen. Anlage betriebs- bereit aufbauen, vorhalten, betreiben und abbauen.
Erforderliche Erdarbeiten, Wasserfassungen, Zu- und Ableitungen, Sand- und Schlammfänge, Reserveeinrichtungen (ausgenommen Notstromanlage) sowie Umbauen bzw. Um- setzen der Anlage entsprechend den vom AN gewählten
Haltungslängen werden nicht gesondert berechnet.
In der Baugrube für Leitungsgraben mit Schächten.
Geodätische Förderhöhe ab Baugrubensohle bis 3,00 m.
Ableitung mittels Rohrleitung zum Vorfluter herstellen.
Entfernung bis zur Vorflut max. 400 m.
Menge: 20,000 m
Doku KoBe DIN 276: 313

**1.3.1.6 Grundwasserabsenkung Rorleitungsgraben**
Grundwasserabsenkung - Verfahren nach Wahl des AN
zum Freihalten der langgestreckten Baugrube von Bodenwasser nach geologischen und hydraulischen Erfordernissen entsprechend den Angaben aus den Baugrundgutachten
sowie zum schadlosen Ableiten des geförderten Wassers durchführen.

Die GWA- Anlage muss so konzipiert und ausgeführt werden, dass sie nachfolgende Randbedingungen erfüllt:

GW-Absenkung für mindestdens 10 m Rohrgrabenlänge
(Aushub, Rohrverlegung und verfüllen) und 10 m im Vorlauf
Rohrgrabenbreite 0,8 bis 1,20 m mit  Behinderung durch Verbau
Absenkziel mindestens 0,50 m u. Gründungssohle
Leistung der GWA mind. 80 m³/h
Geodätische Förderhöhe ab Baugrubensohle bis 5,00 m.

Anlage betriebsbereit aufbauen, vorhalten, betreiben (einschl. wenn erforderlich, einer Bewachung der GWA-Anlage) sowie das Abbauen.
Erforderliche Erdarbeiten, Wasserfassungen, Zu- und Ab-
leitungen, Sand- und Schlammfänge, Reserveeinrichtungen (ausgenommen Notstromanlage) sowie Umbauen bzw. Umsetzen der Anlage entsprechend den vom AN gewählten Haltungslängen werden nicht gesondert berechnet.
Baugrube für Leitungsgraben mit Schächten.
Geodätische Förderhöhe ab Baugrubensohle bis 3,00 m.
Ableitung mittels Rohrleitung zum Vorfluter herstellen. Entfernung zum vorhandenen Graben max. 400 m, RW-Kanal entwässert in Fließrichtung der Vorflut des "RW-Schacht".

Gewähltes Verfahren zur Grundwasserabsenkung:

...................................................................................................
vom Bieter einzutragen

Name der ausführende Firma der GWA:

...................................................................................................
vom Bieter einzutragen
Menge: 260,000 m
Doku KoBe DIN 276: 313

**1.3.1.7 Notstrom-Aggregat vorhalten**
Notstrom-Aggregat betriebsbereit vorhalten.
Probelauf unter Last wird nicht gesondert berechnet.
Abgerechnet wird nach Kalendertagen, an denen das
Aggregat betriebsbereit vorgehalten werden muss.
Der angebotene Einheitspreis gilt unabhängig von der
Anzahl der abgerechneten Tage.
Menge: 50,000 d
Doku KoBe DIN 276: 313

**1.3.1.8 Notstrom-Aggregat betreiben**
Notstrom-Aggregat während der Dauer der Grundwasser- absenkung rund um die Uhr betreiben.
Abgerechnet werden die erforderlichen Betriebsstunden.
Der angebotene Einheitspreis gilt unabhängig von der
Anzahl der abgerechneten Stunden.
Menge: 1188,000 h
Doku KoBe DIN 276: 313

#### 1.4 Neubau / Rückbau Regenwasserkanal

##### 1.4.1 Regenwasserkanal - Erdarbeiten

**1.4.1.1 Leitungsgraben mit Verbau bis DN 400 herstellen u. verfüllen. T 1,75 - 2,0 m**
Leitungsgraben mit Verbau DN 300 herstellen u. verfüllen. T 1,75 - 2,00 m
Boden für Leitungsgraben einschließlich Schachtbaugruben
unter Beachtung der DIN 4124 ausheben.
Straßenaufbruch wird gesondert vergütet.
Abgerechnet wird nach der Länge des Leitungsgrabens,
gemessen in der Achse der Leitung.
Die Schachtbaugruben werden in der Achse der Leitung
ohne Berücksichtigung von Mehraushub durchgemessen.
Schachtdurchmesser und -abstände nach Zeichnung.
Bodenklassen 3 bis 5.
Homogenbereich 1 und 3.
Grabentiefe über 1,75 bis 2,00 m ab OK-Gelände,
Breite der Grabensohle für Rohr bis DN 400 und i.M. 5,00 ‰  Gefälle.
Verbau entsprechend statischen und konstruktiven Erfordernissen herstellen, vorhalten und von der Baustelle entfernen.
Wasserhaltung wird gesondert vergütet.
Aushub zur Wiederverwendung laden und zum Zwischenlager transportieren, Förderweg bis 2 km.
Untere Bettungsschicht nach DIN EN 1610, Bettung Typ 1, mind. 15 cm,
aus Stoffen mit abgestufter Körnung 0/20, liefern, einbauen und
verdichten, einschließlich Leitungszone (Seitenverfüllung mit
Abdeckung 30 cm über Rohrscheitel) aus Kies-Sand-Gemisch,
Körnung 0 - 20 liefern, einbauen und verdichten.
Nach Verlegen der Rohre und Herstellung der Leitungszone,
Erdstoff zum Verfüllen des Grabens vom Zwischenlager wieder
antransportieren und lagenweise bis zur OK des geplanten
Straßenplanums verfüllen und verdichten
Verdichtungsforderung:  100 % Proctordichte bzw . Ev2 = 45 MPa
Zum Verfüllen nicht verwendeten Aushub (verdrängtes Volumen
ca. 20 %) 'einer zugelassenen Wiederverwertungsanlage zuführen,
Abfallschlüssel (AS): 17 05 04.
Transport und Verwertung der Baurestmassen werden nicht in
gesonderter Position vergütet.'
Verbau DIN 18303 einbauen, Ausfachung rückbauen, für
langgestreckte Baugruben, Verbautiefe 1,75 bis 2,25 m,
Baugrubenbreite bis 1,50 m, zwei Bodengruppen  SE, SW
DIN 18196  (eng- bis weitgestufte Sande), Geotechnische Kategorie GK 2 nach
DIN 4020, Bodenklasse 3 - 5,
Für den Verbau sind ausschließlich bauaufsichlich zugelassene
Standardverbautypen und Elemente zu verwenden, für eigene
Verbaulösungen ist eine statische Berechnung eines
zugelassenen Tragwerksplaners vor Baubeginn der örtlichen
Bauleitung vorzulegen.
Erforderliche Deklarationsanalysen der Böden oder
Bodengemische sind durch den AN zu beschaffen . Die
erforderlichen Aufwendungen hierfür werden nicht in
gesonderter Postion vergütet und sind in die Position mit
einzukalkulieren.
Menge: 25,000 m
Doku KoBe DIN 276: 374

**1.4.1.2 Leitungsgraben mit Verbau bis DN 400 herstellen u. verfüllen. T 2,01- 2,25 m**
Leitungsgraben mit Verbau DN 300 herstellen u. verfüllen. T 2,01 - 2,25 m
Boden für Leitungsgraben einschließlich Schachtbaugruben
unter Beachtung der DIN 4124 ausheben.
Straßenaufbruch wird gesondert vergütet.
Abgerechnet wird nach der Länge des Leitungsgrabens,
gemessen in der Achse der Leitung.
Die Schachtbaugruben werden in der Achse der Leitung
ohne Berücksichtigung von Mehraushub durchgemessen.
Schachtdurchmesser und -abstände nach Zeichnung.
Bodenklassen 3 bis 5.
Homogenbereich 1 und 3.
Grabentiefe über 2,01 bis 2,25 m ab OK-Gelände,
Breite der Grabensohle für Rohr bis DN 400 und i.M. 5,00 ‰  Gefälle.
Verbau entsprechend statischen und konstruktiven Erfordernissen herstellen, vorhalten und von der Baustelle entfernen.
Wasserhaltung wird gesondert vergütet.
Aushub zur Wiederverwendung laden und zum Zwischenlager transportieren, Förderweg bis 2 km.
Untere Bettungsschicht nach DIN EN 1610, Bettung Typ 1, mind. 15 cm,
aus Stoffen mit abgestufter Körnung 0/20, liefern, einbauen und
verdichten, einschließlich Leitungszone (Seitenverfüllung mit
Abdeckung 30 cm über Rohrscheitel) aus Kies-Sand-Gemisch,
Körnung 0 - 20 liefern, einbauen und verdichten.
Nach Verlegen der Rohre und Herstellung der Leitungszone,
Erdstoff zum Verfüllen des Grabens vom Zwischenlager wieder
antransportieren und lagenweise bis zur OK des geplanten
Straßenplanums verfüllen und verdichten
Verdichtungsforderung:  100 % Proctordichte bzw . Ev2 = 45 MPa
Zum Verfüllen nicht verwendeten Aushub (verdrängtes Volumen
ca. 20 %) 'einer zugelassenen Wiederverwertungsanlage zuführen,
Abfallschlüssel (AS): 17 05 04.
Transport und Verwertung der Baurestmassen werden nicht in
gesonderter Position vergütet.'
Verbau DIN 18303 einbauen, Ausfachung rückbauen, für
langgestreckte Baugruben, Verbautiefe 2,01 bis 2,5 m,
Baugrubenbreite bis 1,50 m, zwei Bodengruppen  SE, SW
DIN 18196  (eng- bis weitgestufte Sande), Geotechnische Kategorie GK 2 nach
DIN 4020, Bodenklasse 3 - 5,
Für den Verbau sind ausschließlich bauaufsichlich zugelassene
Standardverbautypen und Elemente zu verwenden, für eigene
Verbaulösungen ist eine statische Berechnung eines
zugelassenen Tragwerksplaners vor Baubeginn der örtlichen
Bauleitung vorzulegen.
Erforderliche Deklarationsanalysen der Böden oder
Bodengemische sind durch den AN zu beschaffen . Die
erforderlichen Aufwendungen hierfür werden nicht in
gesonderter Postion vergütet und sind in die Position mit
einzukalkulieren.
Menge: 55,000 m
Doku KoBe DIN 276: 374

**1.4.1.3 Leitungsgraben mit Verbau bis DN 400 herstellen u. verfüllen. T 2,26 - 2,5 m**
Leitungsgraben mit Verbau DN 300 herstellen u. verfüllen. T 2,26 - 2,5 m
Boden für Leitungsgraben einschließlich Schachtbaugruben
unter Beachtung der DIN 4124 ausheben.
Straßenaufbruch wird gesondert vergütet.
Abgerechnet wird nach der Länge des Leitungsgrabens,
gemessen in der Achse der Leitung.
Die Schachtbaugruben werden in der Achse der Leitung
ohne Berücksichtigung von Mehraushub durchgemessen.
Schachtdurchmesser und -abstände nach Zeichnung.
Bodenklassen 3 bis 5.
Homogenbereich 1 und 3.
Grabentiefe über 2,26 bis 2,5 m ab OK-Gelände,
Breite der Grabensohle für Rohr bis DN 400 und i.M. 5,00 ‰  Gefälle.
Verbau entsprechend statischen und konstruktiven Erfordernissen herstellen, vorhalten und von der Baustelle entfernen.
Wasserhaltung wird gesondert vergütet.
Aushub zur Wiederverwendung laden und zum Zwischenlager transportieren, Förderweg bis 2 km.
Untere Bettungsschicht nach DIN EN 1610, Bettung Typ 1, mind. 15 cm,
aus Stoffen mit abgestufter Körnung 0/20, liefern, einbauen und
verdichten, einschließlich Leitungszone (Seitenverfüllung mit
Abdeckung 30 cm über Rohrscheitel) aus Kies-Sand-Gemisch,
Körnung 0 - 20 liefern, einbauen und verdichten.
Nach Verlegen der Rohre und Herstellung der Leitungszone,
Erdstoff zum Verfüllen des Grabens vom Zwischenlager wieder
antransportieren und lagenweise bis zur OK des geplanten
Straßenplanums verfüllen und verdichten
Verdichtungsforderung:  100 % Proctordichte bzw . Ev2 = 45 MPa
Zum Verfüllen nicht verwendeten Aushub (verdrängtes Volumen
ca. 20 %) 'einer zugelassenen Wiederverwertungsanlage zuführen,
Abfallschlüssel (AS): 17 05 04.
Transport und Verwertung der Baurestmassen werden nicht in
gesonderter Position vergütet.'
Verbau DIN 18303 einbauen, Ausfachung rückbauen, für
langgestreckte Baugruben, Verbautiefe 2,26 bis 2,75 m,
Baugrubenbreite bis 1,50 m, zwei Bodengruppen  SE, SW
DIN 18196  (eng- bis weitgestufte Sande), Geotechnische Kategorie GK 2 nach
DIN 4020, Bodenklasse 3 - 5,
Für den Verbau sind ausschließlich bauaufsichlich zugelassene
Standardverbautypen und Elemente zu verwenden, für eigene
Verbaulösungen ist eine statische Berechnung eines
zugelassenen Tragwerksplaners vor Baubeginn der örtlichen
Bauleitung vorzulegen.
Erforderliche Deklarationsanalysen der Böden oder
Bodengemische sind durch den AN zu beschaffen . Die
erforderlichen Aufwendungen hierfür werden nicht in
gesonderter Postion vergütet und sind in die Position mit
einzukalkulieren.
Menge: 140,000 m
Doku KoBe DIN 276: 374

**1.4.1.4 Leitungsgraben mit Verbau bis DN 400 herstellen u. verfüllen. T 2,51 - 2,75 m**
Leitungsgraben mit Verbau DN 300 herstellen u. verfüllen. T 2,51 - 2,75 m
Boden für Leitungsgraben einschließlich Schachtbaugruben
unter Beachtung der DIN 4124 ausheben.
Straßenaufbruch wird gesondert vergütet.
Abgerechnet wird nach der Länge des Leitungsgrabens,
gemessen in der Achse der Leitung.
Die Schachtbaugruben werden in der Achse der Leitung
ohne Berücksichtigung von Mehraushub durchgemessen.
Schachtdurchmesser und -abstände nach Zeichnung.
Bodenklassen 3 bis 5.
Homogenbereich 1 und 3.
Grabentiefe über 2,51 bis 2,75 m ab OK-Gelände,
Breite der Grabensohle für Rohr bis DN 400 und i.M. 5,00 ‰  Gefälle.
Verbau entsprechend statischen und konstruktiven Erfordernissen herstellen, vorhalten und von der Baustelle entfernen.
Wasserhaltung wird gesondert vergütet.
Aushub zur Wiederverwendung laden und zum Zwischenlager transportieren, Förderweg bis 2 km.
Untere Bettungsschicht nach DIN EN 1610, Bettung Typ 1, mind. 15 cm,
aus Stoffen mit abgestufter Körnung 0/20, liefern, einbauen und
verdichten, einschließlich Leitungszone (Seitenverfüllung mit
Abdeckung 30 cm über Rohrscheitel) aus Kies-Sand-Gemisch,
Körnung 0 - 20 liefern, einbauen und verdichten.
Nach Verlegen der Rohre und Herstellung der Leitungszone,
Erdstoff zum Verfüllen des Grabens vom Zwischenlager wieder
antransportieren und lagenweise bis zur OK des geplanten
Straßenplanums verfüllen und verdichten
Verdichtungsforderung:  100 % Proctordichte bzw . Ev2 = 45 MPa
Zum Verfüllen nicht verwendeten Aushub (verdrängtes Volumen
ca. 20 %) 'einer zugelassenen Wiederverwertungsanlage zuführen,
Abfallschlüssel (AS): 17 05 04.
Transport und Verwertung der Baurestmassen werden nicht in
gesonderter Position vergütet.'
Verbau DIN 18303 einbauen, Ausfachung rückbauen, für
langgestreckte Baugruben, Verbautiefe 2,51 bis 3,00 m,
Baugrubenbreite bis 1,50 m, zwei Bodengruppen  SE, SW
DIN 18196  (eng- bis weitgestufte Sande), Geotechnische Kategorie GK 2 nach
DIN 4020, Bodenklasse 3 - 5,
Für den Verbau sind ausschließlich bauaufsichlich zugelassene
Standardverbautypen und Elemente zu verwenden, für eigene
Verbaulösungen ist eine statische Berechnung eines
zugelassenen Tragwerksplaners vor Baubeginn der örtlichen
Bauleitung vorzulegen.
Erforderliche Deklarationsanalysen der Böden oder
Bodengemische sind durch den AN zu beschaffen . Die
erforderlichen Aufwendungen hierfür werden nicht in
gesonderter Postion vergütet und sind in die Position mit
einzukalkulieren.
Menge: 55,000 m
Doku KoBe DIN 276: 374

**1.4.1.5 Fundamente aufnehmen und entsorgen**
Fundamente aus Beton bzw. Mauerwerk
aufbrechen, aufnehmen, abtransportieren und
entsorgen. Material geht in Eigentum AN über und
ist zu beseitigen.
Belastung: Material bis einschl. RC-3
Beprobung des Materials wird nicht extra vergütet,
ist in diese Pos mit einzurechnen.
Entsorgungsnachweise sind vorzulegen.
Menge: 5,000 m3
Doku KoBe DIN 276: 374

**1.4.1.6 Entnahme Bauschuttprobe und Analyse**
Am Lagerort des Bauschutts/Recyclings ist vor Abfuhr/Entsorgung je Haufwerk / Materialart (abschnittsweise) eine Mischproben gem. Anlage 4, Tabelle 2.1 und 2.2 EBV zu nehmen und Deklarationsanalysen nach Anlage 5 Ersatzbaustoffverordnung (EBV) durchzuführen. Die Auswertungen/Untersuchungsergebnisse sind dem AG bzw. der öBü umgehend jedoch vor Abtransport vorzulegen.

Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der LAGA M20, ErsatzbaustoffV, DepV und BBodSchV
- Zuordnung zu einem Abfallschlüssel nach Abfall-Verzeichnis-Verordnung (AVV)
- Rückstellung/Entsorgung des Probenmaterials

Vergütet wird die vollständig laboranalytisch untersuchte Laborprobe. Die Entnahme von Einzelproben und die Bildung von Misch- und Sammelproben wird nicht gesondert vergütet.

Ausführung nur nach Abstimmung mit AG.
Probennahme nur im Beisein des AG, sonst besteht kein Vergütungsanspruch. Die Massenumlagerung / der Masseneinbau / Entsorgung erfolgt erst nach Freigabe der beprobten Bodencharge. Folglich ist ein entsprechender zeitlicher Vorlauf einzuplanen.
Menge: 1,000 St
Doku KoBe DIN 276: 374

**1.4.1.7 Zulage für die Entsorgung von Bauschutt > RC-3**
Zulage  für die Entsorgung
von Bauschutt, Belastung höher RC-3
bis einschl. gefährlicher Abfall
Menge: 1,000 t
Doku KoBe DIN 276: 374

**1.4.1.8 Austauschboden**
Verdichtungsfähigen, nichtbindigen, steinfreien Boden
liefern, nach Fertigstellung der Kanal- bzw. Leitungs-
Bauarbeiten lagenweise verfüllen und mit einem
Verdichtungsgrad Dpr ] 98 % verdichten, einschl.
Unterstopfung, Muffenlöcher und anderer Nebenarbeiten.
Der Einbau erfolgt bei Bedarf bis zur Planumshöhe.
Menge: 15,000 m3
Doku KoBe DIN 276: 374

**1.4.1.9 Handschachtung für Suchgräben**
Handschachtung für Suchgräben zum Auffinden von
Versorgungsgräben aller Art, im Wurzelbereich unter Berücksichtigung der Naturschutzbelange, im Angrenzungsbereich vorhandener
Bauwerke und Schächte u.a., als Zulage zu den
Aushubpositionen, bis zu einer Tiefe von 1,7 m
über den normalen 15 %-Anteil der Aushubposition hinaus.
einschl. Wiederverfüllung und Verdichtung (gemäß Einbaupos.)
Menge: 20,000 m3
Doku KoBe DIN 276: 374

**1.4.1.10 Längslieg. Kabel, Gas-, Wasser- und Regenleitg.**
Längsliegende Kabel und Leitungen sichern, einschl.
aller Erschwernisse bei Ausschachtungsarbeiten.
Im Preis enthalten ist ein evtl. notwendiges Abstützen
bzw. Aufhängen von Leitungen u.ä. mit allen
dazugehörigen Vorkehrungen, ansonsten wie in vorgen.
Pos. beschrieben.
Menge: 20,000 m
Doku KoBe DIN 276: 374

**1.4.1.11 Kabelverlauf ELT/ IT orten**
Kabelverlauf ELT/IT, im Baufeld verlaufend, orten und
Verlauf auf der Geländeoberfläche markieren.
Tiefenlage der Kabel bis 1,50 m, Bodenklasse 3 bis 5
Menge: 20,000 m
Doku KoBe DIN 276: 374

**1.4.1.12 Einbauten sichern**
Einbauten von Ver- und Entsorgungsleitungen, in Betrieb,
Außendurchmesser  20  bis  150  cm,  sichern und bei der
Verfüllung der Gräben wieder fachgerecht einbetten.
(z.B. Schieber, Schächte, etc.)
Menge: 10,000 St
Doku KoBe DIN 276: 374

**1.4.1.13 Trassenwarnband für Regenwasser**
Trassenwarnband für Regenwasserleitung liefern und
bei der Rohrgrabenverfüllung höhengerecht verlegen.
Menge: 260,000 m
Doku KoBe DIN 276: 374

**1.4.1.14 Unterfahren von Leitungen**
Im Bereich der Kanalleitung
Unterfahrung von Kabeln, Gas- und Wasserleitungen,
Rohren und dgl. in jeder angetroffenen Tiefenlage bis
zu einem Kreuzungswinkel von 45° zur Grabenachse, bis
zu 80 cm breit des zu querenden Hindernisses, einschl.
Erschwernisse bei Ausschachtung und Verbauarbeiten.
Im Preis enthalten ist ein evtl. notwendiges Abstützen
bzw. Aufhängen mit allen dazugehörigen Vorkehrungen.
Beim Verfüllen der Gräben ist, insbesondere unter den
hier genannten Leitungen mit größter Sorgfalt zu
verdichten. Die Leitungen selbst sind mit einer ca. 25
cm starken steinfreien Sandsohle zu unterstopfen, mit
evtl. bei Freilegen angetroffenen Abdecksteinen,
Hauben, Trassenwarnbändern o.ä. zu sichern und bis ca.
30 cm über Scheitel mit steinfreiem Sand zu ummanteln.
Vorgenannte Leistungen, einschl. Lieferung aller
benötigten Materialien ist mit dieser Position
abgegolten.
Menge: 10,000 St
Doku KoBe DIN 276: 374

**1.4.1.15 Verdichtungsnachweise Rohrleitungszone**
Verdichtungsnachweise in der Rohrleitungszone (Dpr >98%)
- Rammsondierung nach DIN 4094 bzw. ZTVE-StB -
Diese Leistung ist durch eine amtlich bzw.
privatrechtlich anerkannte Prüfstelle durchzuführen.
Die Messungen sollen repräsentative über gesamte
Kanalbaumaßnahme verteilt werden.
Messort und Messzeit sind der BOL so rechtzeitig
anzuzeigen, dass sie die Möglichkeit hat, an der
Messung teilzunehmen.
Menge: 3,000 St
Doku KoBe DIN 276: 374

##### 1.4.2 Regenwasserkanal - Rohrverlegearbeiten

**1.4.2.1 DN 300 PP, RW- Vollwand-Kanalrohr, SN 10 liefern / verlegen, Verlegetiefe 1,75 bis 2,0 m**
Vollwand-Kanalrohr DN 300 für Regenwasserleitungen liefern und
verlegen.
Entwässerungsrohrleitung aus Polypropylen (PP) nach statischen und konstruktiven Erfordernissen gem. DIN EN 1610 und
ATV-DVWK-A 127 herstellen.
PP-Rohre nach DIN EN 1852 mit Doppelsteckmuffe und formschlüssig fixierten Dichtungen aus EPDM, Dichtheit bis mind.
-0,5 bis +5,0 bar nachgewiesen, hochabriebfest, ohne Zusatz
von Füllstoffen, Ringsteifigkeit mind. 10 kN/m²,
Einschließlich Ablängen/Schneiden und Anschrägen.
Anschluss an Schacht sowie Formstücke werden gesondert
vergütet.
Verlegetiefe ab OKG bis Fliesssohle über 1,75 bis 2,0 m,
Überdeckungshöhe über 1,10 bis 1,35 m.
Menge: 10,000 m
Doku KoBe DIN 276: 374

**1.4.2.2 DN 300 PP, RW- Vollwand-Kanalrohr, SN 10 liefern / verlegen, Verlegetiefe 2,01 bis 2,5 m**
Vollwand-Kanalrohr DN 300 für Regenwasserleitungen liefern und
verlegen.
Entwässerungsrohrleitung aus Polypropylen (PP) nach statischen und konstruktiven Erfordernissen gem. DIN EN 1610 und
ATV-DVWK-A 127 herstellen.
PP-Rohre nach DIN EN 1852 mit Doppelsteckmuffe und formschlüssig fixierten Dichtungen aus EPDM, Dichtheit bis mind.
-0,5 bis +5,0 bar nachgewiesen, hochabriebfest, ohne Zusatz
von Füllstoffen, Ringsteifigkeit mind. 10 kN/m²,
Einschließlich Ablängen/Schneiden und Anschrägen.
Anschluss an Schacht sowie Formstücke werden gesondert
vergütet.
Verlegetiefe ab OKG bis Fliesssohle über 2,01 bis 2,5 m,
Überdeckungshöhe über 1,36 bis 1,85 m.
Menge: 35,000 m
Doku KoBe DIN 276: 374

**1.4.2.3 DN 400 PP, RW- Vollwand-Kanalrohr, SN 10 liefern / verlegen, Verlegetiefe 2,01 bis 2,25 m**
Vollwand-Kanalrohr DN 400 für Regenwasserleitungen liefern und
verlegen.
Entwässerungsrohrleitung aus Polypropylen (PP) nach statischen und konstruktiven Erfordernissen gem. DIN EN 1610 und
ATV-DVWK-A 127 herstellen.
PP-Rohre nach DIN EN 1852 mit Doppelsteckmuffe und formschlüssig fixierten Dichtungen aus EPDM, Dichtheit bis mind.
-0,5 bis +5,0 bar nachgewiesen, hochabriebfest, ohne Zusatz
von Füllstoffen, Ringsteifigkeit mind. 10 kN/m²,
Einschließlich Ablängen/Schneiden und Anschrägen.
Anschluss an Schacht sowie Formstücke werden gesondert
vergütet.
Verlegetiefe ab OKG bis Fliesssohle über 2,01 bis 2,25 m,
Überdeckungshöhe über 1,36 bis 1,60 m.
Menge: 60,000 m
Doku KoBe DIN 276: 374

**1.4.2.4 DN 400 PP, RW- Vollwand-Kanalrohr, SN 10 liefern / verlegen, Verlegetiefe 2,26 bis 2,50 m**
Vollwand-Kanalrohr DN 400 für Regenwasserleitungen liefern und
verlegen.
Entwässerungsrohrleitung aus Polypropylen (PP) nach statischen und konstruktiven Erfordernissen gem. DIN EN 1610 und
ATV-DVWK-A 127 herstellen.
PP-Rohre nach DIN EN 1852 mit Doppelsteckmuffe und formschlüssig fixierten Dichtungen aus EPDM, Dichtheit bis mind.
-0,5 bis +5,0 bar nachgewiesen, hochabriebfest, ohne Zusatz
von Füllstoffen, Ringsteifigkeit mind. 10 kN/m²,
Einschließlich Ablängen/Schneiden und Anschrägen.
Anschluss an Schacht sowie Formstücke werden gesondert
vergütet.
Verlegetiefe ab OKG bis Fliesssohle über 2,26 bis 2,5 m,
Überdeckungshöhe über 1,61 bis 1,85 m.
Menge: 115,000 m
Doku KoBe DIN 276: 374

**1.4.2.5 DN 400 PP, RW- Vollwand-Kanalrohr, SN 10 liefern / verlegen, Verlegetiefe 2,51 bis 2,75 m**
Vollwand-Kanalrohr DN 400 für Regenwasserleitungen liefern und
verlegen.
Entwässerungsrohrleitung aus Polypropylen (PP) nach statischen und konstruktiven Erfordernissen gem. DIN EN 1610 und
ATV-DVWK-A 127 herstellen.
PP-Rohre nach DIN EN 1852 mit Doppelsteckmuffe und formschlüssig fixierten Dichtungen aus EPDM, Dichtheit bis mind.
-0,5 bis +5,0 bar nachgewiesen, hochabriebfest, ohne Zusatz
von Füllstoffen, Ringsteifigkeit mind. 10 kN/m²,
Einschließlich Ablängen/Schneiden und Anschrägen.
Anschluss an Schacht sowie Formstücke werden gesondert
vergütet.
Verlegetiefe ab OKG bis Fliesssohle über 2,51 bis 2,75 m,
Überdeckungshöhe über 1,86 bis 2,10 m.
Menge: 55,000 m
Doku KoBe DIN 276: 374

**1.4.2.6 Abzweig Reduzierung PP homogen Abwasserkanal 45Grad OD DN315 DN160 SN10**
Abzweig mit Reduzierung, Formstück aus PP (Polypropylen) DIN EN 1852-1, homogenes Vollwandrohr, für Abwasserkanal, 45 Grad, DN/OD 315, 2. DN 160, Nenn-Ringsteifigkeit SN 10 DIN EN ISO 9969.
Menge: 5,000 St
Doku KoBe DIN 276: 374

**1.4.2.7 Abzweig Reduzierung PP homogen Abwasserkanal 45Grad OD DN400 DN160 SN10**
Abzweig mit Reduzierung, Formstück aus PP (Polypropylen) DIN EN 1852-1, homogenes Vollwandrohr, für Abwasserkanal, 45 Grad, DN/OD 400, 2. DN 160, Nenn-Ringsteifigkeit SN 10 DIN EN ISO 9969.
Menge: 20,000 St
Doku KoBe DIN 276: 374

**1.4.2.8 Passstück PP homogen Abwasserkanal Schnitt werkseitig OD DN315 SN10**
Passstück, Formstück aus PP (Polypropylen) DIN EN 1852-1, homogenes Vollwandrohr, für Abwasserkanal, werkseitig geschnitten, DN/OD 315, Nenn-Ringsteifigkeit SN 10 DIN EN ISO 9969 liefern und montieren.
Einschl. aller notwendigen Materialien und Nebenarbeiten.
Menge: 7,000 St
Doku KoBe DIN 276: 374

**1.4.2.9 Passstück PP homogen Abwasserkanal Schnitt werkseitig OD DN400 SN10**
Passstück, Formstück aus PP (Polypropylen) DIN EN 1852-1, homogenes Vollwandrohr, für Abwasserkanal, werkseitig geschnitten, DN/OD 400, Nenn-Ringsteifigkeit SN 10 DIN EN ISO 9969 liefern und montieren.
Einschl. aller notwendigen Materialien und Nebenarbeiten.
Menge: 12,000 St
Doku KoBe DIN 276: 374

**1.4.2.10 Passstück 300**
Passstück DN 300 Stahlbeton
liefern und einbauen
Einschl. Übergang / Anschluss Bestandskanal an neuen Schacht
Menge: 4,000 St
Doku KoBe DIN 276: 374

**1.4.2.11 Manschette DN 300**
Manschette Edelstahl DN 300 Stahlbeton
liefern und einbauen
einschl. dazugehörige Rohranpassungsschnitte
(Passstück)
Menge: 4,000 St
Doku KoBe DIN 276: 374

**1.4.2.12 Passstück 400**
Passstück DN 400 Stahlbeton
liefern und einbauen
Einschl. Übergang / Anschluss Bestandskanal an neuen Schacht
Menge: 1,000 St
Doku KoBe DIN 276: 374

**1.4.2.13 Manschette DN 400**
Manschette Edelstahl DN 400 Stahlbeton
liefern und einbauen
einschl. dazugehörige Rohranpassungsschnitte
(Passstück)
Menge: 1,000 St
Doku KoBe DIN 276: 374

**1.4.2.14 Muffenstopfen PP homogen Abwasserkanal OD DN400 SN8**
STLB-Bau 2024-10 009
Muffenstopfen, Formstück aus PP (Polypropylen) DIN EN 1852-1, homogenes Vollwandrohr, für Abwasserkanal, DN/OD 400, Nenn-Ringsteifigkeit SN 8 DIN EN ISO 9969.
Menge: 1,000 St
Doku KoBe DIN 276: 374

**1.4.2.15 PP-Kanalrohr DN 160**
Hochlast-Vollwand-PP-Kanalrohr DN 160, nach DIN 1852
mit Steckmuffe mind. Rohrreihe SN 10, RAL-
Qualität, einschl. Formstücke frei Baustelle
liefern, vom LKW abladen, zur Verwendungsstelle fördern
und nach Zeichnung/Angabe höhen- und fluchtgerecht in
dem erforderlichen Gefälle auf dem statisch
erforderlichen Auflager, gemäß DIN 4033 bzw. DIN EN
1610, den ZTVE wasserdicht verlegen. Einschl. Einsanden der Leitungen (Lieferung Sand wird extra vergütet).
Verlegevorschriften der Hersteller sind zu beachten.
Statischer Nachweis für die Verlegung unter gegebenen
Bedingungen ist vom AN zu erbringen.

Verbindungsleitung zwischen Bestand Steinzeug DN 160
und neuen Kanal DN 400.
Menge: 8,000 m
Doku KoBe DIN 276: 374

**1.4.2.16 Flex-Rohrübergang Steinzeugrohr auf PP/PVC/PE-Rohre - DN 150**
Flex-Rohrübergang von Steinzeugrohr auf PP/PVC/PE-Rohre - DN  150
als Manschette bestehend aus EPDM, einschl. Spannbändern
aus rostfreiem Edelstahl als Rohrverbindung für drucklose
Kanalrohre unterschiedlicher Aussendurchmesser,
liefern und montieren.
Einschl. aller notwendigen Materialien und Nebenarbeiten.
Menge: 1,000 St
Doku KoBe DIN 276: 374

**1.4.2.17 Anschluß DN 300 PP an vorhandenen Schacht**
Neue Kanalleitung DN 300 PP an vorhandenen
Stahlbetonschacht anbinden, einschl. erf. Bohrung,
Schachtfutter, Schnitt, Säubern Anschlusstelle usw.
als Komplettleistung
Einschl. aller erforderlichen Materialien und Nebenarbeiten.
Menge: 1,000 St
Doku KoBe DIN 276: 374

**1.4.2.18 Anschluß DN 400 PP an vorhandenen Schacht**
Neue Kanalleitung DN 400 PP an vorhandenen
Stahlbetonschacht anbinden, einschl. erf. Bohrung,
Schachtfutter, Schnitt, Säubern Anschlusstelle usw.
als Komplettleistung
Einschl. aller erforderlichen Materialien und Nebenarbeiten.
Menge: 1,000 St
Doku KoBe DIN 276: 374

**1.4.2.19 Sattelstück 300/160**
*** Bedarfsposition mit GB
Sattelstück (oder Abzweig) für Anschluß Kanalrohr DN 160 auf Stahlbeton-Rohr DN 300, einschl. dazugehörige Kernbohrung, aller Befestigungs- und Dichtungsmaterialien
komplett
Menge: 2,000 St
Doku KoBe DIN 276: 374

**1.4.2.20 Sattelstück 400/160**
*** Bedarfsposition mit GB
Sattelstück (oder Abzweig) für Anschluß Kanalrohr DN 160 auf Stahlbeton-Rohr DN 400, einschl. dazugehörige Kernbohrung, aller Befestigungs- und Dichtungsmaterialien
komplett
Menge: 2,000 St
Doku KoBe DIN 276: 374

**1.4.2.21 Dichtheitsprüfung für Kanal DN 300 PP**
Dichtheitsprüfung nach DWA-A 139 für Kanal mit Luft.
Abschnittsweise Prüfung gemäß Baufortschritt einschl.
Absperren der Abzweige und sämtlicher Nebenleistungen.
Menge: 45,000 m
Doku KoBe DIN 276: 374

**1.4.2.22 Dichtheitsprüfung für Kanal DN 400 PP**
Dichtheitsprüfung nach DWA-A 139 für Kanal mit Luft.
Abschnittsweise Prüfung gemäß Baufortschritt einschl.
Absperren der Abzweige und sämtlicher Nebenleistungen.
Menge: 230,000 m
Doku KoBe DIN 276: 374

**1.4.2.23 Kamerabefahrung**
Nach Fertigstellung der Baumaßnahme sind alle
Haltungen nach vorheriger Spülung
mit Videokamera (digitales Farbvideo)
abzufahren und zu dokumentieren
einschl. Spülung und Gefällemessung
Videofilm ist auf CD/DVD zu übergeben
Das Protokoll der Befahrung ist vor Bauabnahme
an den AG zu übergeben.
einschl. aller Nebenarbeiten.
Menge: 275,000 m
Doku KoBe DIN 276: 374

##### 1.4.3 Schachtneubau

*Hinweis: Vorbemerkungen Fertigteilschächte*
Fertigteilschächte:

Schacht, rund, lichte Weite nach Positionsangabe,
aus Beton- und Stahlbetonfertigteilen nach DIN EN 1917
und DIN V 4034-1, Typ 2,
in FBS- Qualität unter Verwendung von HS-Zement, mit
Schachtunterteil, Schachtringe, Schachthals bzw.
Abdeckplatte, Anschlüsse für gelenkige Einbindung der
Rohre mit Stutzen, Fugendichtung mit werkseitig
vorgeschmierter Schachtdichtung aus Elastomeren mit
dichter Struktur nach DIN EN 681 und DIN 4060.

Ohne Steighilfen.

Einschließlich ein Zu- und Ablauf im Schachtunterteil
werksseitig mit Schachtanschlussstücken nach Positionsangabe herstellen,
Nennweite nach Positionsangabe (Hauptsammler).
Schachtunterteil (komplett mit erforderlicher
Gerinneausbildung aus Beton, mit werkseitig
eingebauter GFK-Schachtschale)

Gelenkstücke werden gesondert vergütet.

Abdeckung (komplett aus GGG) Kl. D 400 DIN EN 124/
DIN 1229 mit Schmutzfänger (DIN 1221);
Typ: HYDROTEC mit Klemmverschluss, Schachtabdeckung
GGG, mit Lüftung und dämpfender Einlage,
selbstnivellierend zum Einbau in Asphaltdecke,
mit Fugenverguss zwischen Asphaltdecke und
Schachtabdeckung.

Schachttiefe in Position beschrieben.

**1.4.3.1 Betonfertigteilschacht (R6), DN 1000**
RW-Schacht DN 1000

mit Ablauf DN 400 PP,
Zulauf DN 400 PP,
Zulauf DN 300 PP,
Zulauf DN 300 PP

Sohltiefe ca. 1,95 m,
liefern und einbauen.
Menge: 1,000 St
Doku KoBe DIN 276: 374

**1.4.3.2 Betonfertigteilschacht (R6a), DN 1000**
RW-Schacht DN 1000

mit Ablauf DN 300 PP,
Zulauf DN 300 Beton

Sohltiefe ca. 2,06 m,
liefern und einbauen.
Menge: 1,000 St
Doku KoBe DIN 276: 374

**1.4.3.3 Betonfertigteilschacht (R6b), DN 1000**
RW-Schacht DN 1000

mit Ablauf DN 300 PP,
Zulauf 1 DN 400 Beton,
Zulauf 2 DN 300 Beton

Sohltiefe ca. 2,22 m,
liefern und einbauen.
Menge: 1,000 St
Doku KoBe DIN 276: 374

**1.4.3.4 Betonfertigteilschacht (R7), DN 1000**
RW-Schacht DN 1000

mit Ablauf DN 400 PP,
Zulauf DN 400 PP,
Zulauf DN 300 PP

Sohltiefe ca. 2,28 m,
liefern und einbauen.
Menge: 1,000 St
Doku KoBe DIN 276: 374

**1.4.3.5 Betonfertigteilschacht (R7a), DN 1000**
RW-Schacht DN 1000

mit Ablauf DN 300 PP,
Zulauf DN 300 Beton

Sohltiefe ca. 2,26 m,
liefern und einbauen.
Menge: 1,000 St
Doku KoBe DIN 276: 374

**1.4.3.6 Betonfertigteilschacht (R8), DN 1000**
RW-Schacht DN 1000

mit Ablauf DN 400 PP,
Zulauf DN 400 PP

Sohltiefe ca. 2,70 m,
liefern und einbauen.
Menge: 1,000 St
Doku KoBe DIN 276: 374

**1.4.3.7 Betonfertigteilschacht (R9), DN 1000**
RW-Schacht DN 1000

mit Ablauf DN 400 PP,
Zulauf DN 400 PP,

Sohltiefe ca. 2,51 m,
liefern und einbauen.
Menge: 1,000 St
Doku KoBe DIN 276: 374

**1.4.3.8 Betonfertigteilschacht (R10), DN 1000**
RW-Schacht DN 1000

mit Ablauf DN 400 PP,
Zulauf DN 400 PP,

Sohltiefe ca. 2,24 m,
liefern und einbauen.
Menge: 1,000 St
Doku KoBe DIN 276: 374

**1.4.3.9 Dichtheitsprüfung an den Schächten**
Dichtheitsprüfung an Schächten bis OK Schachthals
einschl. der Anschlussstücke nach DIN 4281 von
autorisierten Prüflabor (mit Protokoll) durchführen.
Prüfmedium Wasser, Prüfvorgang, einschl. Lieferung und
Beseitigung des Wassers und aller Nebenarbeiten.
Menge: 8,000 St
Doku KoBe DIN 276: 374

##### 1.4.4 Abbrucharbeiten

*Hinweis: Erdarbeiten für Abbruch*

**1.4.4.1 Boden ausheben, aufladen, transportieren, abladen**
Boden Homogenbereiches 1-2 (eng- bis weitgestufte Sande SE+SW) bis ca. 2,50 m tief, profilgerecht ausheben, auf LKW laden und auf Lagerplatz (Transportweg bis ca. 2 km) abladen, einschl. Haufwerkbildung zu 500 m³
Wiederverwendungsfähiges Material ist von nicht wiederverwendungsfähigem Material getrennt zu lagern.
einschl. aller Nebenarbeiten.
Menge: 210,000 m3
Doku KoBe DIN 276: 394

**1.4.4.2 Entnahme Bodenprobe und Analyse**
Am Lagerort des Bodens/Recyclings ist vor Abfuhr/Entsorgung je Haufwerk / Materialart (abschnittsweise) eine Mischproben gem. Anlage 4, Tabelle 2.1 und 2.2 EBV zu nehmen und Deklarationsanalysen nach Anlage 5 Ersatzbaustoffverordnung (EBV) durchzuführen. Die Auswertungen/Untersuchungsergebnisse sind dem AG bzw. der öBü umgehend jedoch vor Abtransport vorzulegen.

Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der LAGA M20, ErsatzbaustoffV, DepV und BBodSchV
- Zuordnung zu einem Abfallschlüssel nach Abfall-Verzeichnis-Verordnung (AVV)
- Rückstellung/Entsorgung des Probenmaterials

Vergütet wird die vollständig laboranalytisch untersuchte Laborprobe. Die Entnahme von Einzelproben und die Bildung von Misch- und Sammelproben wird nicht gesondert vergütet.

Ausführung nur nach Abstimmung mit AG.
Probennahme nur im Beisein des AG, sonst besteht kein Vergütungsanspruch. Die Massenumlagerung / der Masseneinbau / Entsorgung erfolgt erst nach Freigabe der beprobten Bodencharge. Folglich ist ein entsprechender zeitlicher Vorlauf einzuplanen.
Menge: 1,000 St
Doku KoBe DIN 276: 394

**1.4.4.3 Gelagerter Boden aufnehmen, transportieren, einbauen und verdichten**
Auf Haufwerk gelagerten Boden nach Fertigstellung der
Kanal- bzw. Leitungs-Bauarbeiten zur Baustelle
transportieren (Transportweg bis ca. 2 km),
lagenweise verfüllen und mit einem Verdichtungsgrad von
(Dpr > 97 %) verdichten, einschl. aller erforderlichen Nebenarbeiten.
Der Bodeneinbau erfolgt in der Fahrbahn bis zur
Planumshöhe.
Menge: 200,000 m3
Doku KoBe DIN 276: 394

**1.4.4.4 Boden laden, transportieren, auf Kippe**
Zwischengelagerten Boden aufladen, abtransportieren
und entsorgen bis einschl. Klasse BM-F3
Material geht in Eigentum des AN über und ist zu
beseitigen.
Menge: 10,000 m3
Doku KoBe DIN 276: 394

**1.4.4.5 Zulage für die Bodenentsorgung > BM-F3**
Zulage für die Boden-Entsorgung
> BM-F3 bis einschl. gefährlicher Abfall
Menge: 20,000 t
Doku KoBe DIN 276: 394

**1.4.4.6 Austauschboden**
Verdichtungsfähigen, nichtbindigen, steinfreien Boden
liefern, nach Fertigstellung des Kanalrückbaus lagenweise
verfüllen und mit einem Verdichtungsgrad Dpr ] 98 % verdichten,
einschl. aller Nebenarbeiten.
Ersatz für fehlendes Kanal-/ Schachtvolumen bzw. nicht
wiederverwendungsfähigen Boden.
Der Einbau erfolgt bei Bedarf bis zur Planums-/ Geländehöhe.
Menge: 40,000 m3
Doku KoBe DIN 276: 394

**1.4.4.7 Handschachtung für Suchgräben**
Handschachtung für Suchgräben zum Auffinden / Freilegen von Versorgungsleitungen im Angrenzungsbereich vorhandener Bauwerke und Schächte u.a., als Zulage zu den
Aushubpositionen, bis zu einer Tiefe von 2,50 m
über den normalen 15 %-Anteil der Aushubposition hinaus.
einschl. Wiederverfüllung und Verdichtung (gemäß Einbaupos.)
Menge: 10,000 m3
Doku KoBe DIN 276: 394

*Hinweis: Abbruch:*
Abbruch:
Vollständige Aufnahme eines Sammlerabschnittes,
Erdarbeiten werden separat vergütet,
Kanalrohr nach Positionsangabe.
Entsorgung sämtlicher Abbruchmaterialien entsprechend
den gesetzlichen Vorschriften.

Abrechnung:
nach lfm abgebrochener Kanal

Trennschnitt:
Trennschnitte am Kanalrohr unterschiedlicher
Materialien ausführen.
Nennweite nach Positionsangabe.
Abrechnung:
nach Anzahl notwendiger Trennschnitte

**1.4.4.8 Abbruch Kanal über DN 150 bis DN 400**
Menge: 65,000 m
Doku KoBe DIN 276: 394

**1.4.4.9 Alte Kanal DN 400 verdämmen**
Alte Kanal DN 400 in Baugrube verdämmen
mit hydraulischen gebundenem fließfähigem Füllmaterial
VERGUSIT RheoDämm oder glw.
Dämmer (W/Z-Wert 0,7, Druckfestigkeit mind. 1 N/mm²)
liefern und betriebsfertig mittels Betonpumpe einbauen,
einschl. Verschluss der Enden, Einfüll- und
Entlüftungseinrichtungen und aller sonstigen
Nebenarbeiten  - als Komplettleistung.
Lieferscheine sind vorzulegen und in Dokumappe
abzulegen.
Menge: 195,000 m
Doku KoBe DIN 276: 394

**1.4.4.10 Trennschnitt Kanal über DN 150 bis DN 300**
Trennschnitt Kanalrohr über DN 150 bis DN 300
Menge: 6,000 St
Doku KoBe DIN 276: 394

**1.4.4.11 Trennschnitt Kanal über DN 300 bis DN 400**
Trennschnitt Kanalrohr über DN 300 bis DN 400
Menge: 8,000 St
Doku KoBe DIN 276: 394

*Hinweis: Abbruch vorhandener Revisionsschacht*
Abbruch eines vorhandenen Revisionsschachtes, nach
Technologie des AN,
Schacht aus Beton/ Stahlbeton/ Mauerwerk.

Abbruch kompletter Schacht:
Schacht komplett einschließlich Schachtabdeckung
abbrechen.
Verfüllung erfolgt über Position Austauschboden.

Die Abbruchmaterialien sind einschließlich der
Schachtabdeckung fachgerecht zu entsorgen.

Abrechnung:
nach Schachttiefe, Tiefe = Deckeloberkante - Rohrsohle

Bei Teilabbruch Schacht:
Der Schacht ist ab OK Gelände bis ca. 1,50 m
abzubrechen,
einschließlich Schachtabdeckung.
Schacht mit Kies-Sand-Gemisch verfüllen, Verfüllhöhe
bis Abbruchkante bei 1,50 m Tiefe
Restverfüllung erfolgt über Position Austauschboden.

Die Abbruchmaterialien sind einschließlich der
Schachtabdeckung fachgerecht zu entsorgen.

Abrechnung:
nach Schachttiefe, Tiefe = Deckeloberkante - Abbruchkante

**1.4.4.12 Schachtabbruch bis DN 1000**
Menge: 13,000 m
Doku KoBe DIN 276: 394

**1.4.4.13 Anschlußöffnung bis DN 400 in vorhandenen Schacht schließen**
Anschlußöffnung bis DN 400 in vorhandenen
Stahlbetonschacht fachgerecht schließen, einschl. erf. Material:
Beton / Mörtel / Mauerwerk, Schneidarbeiten, Glattstrich usw.
als Komplettleistung
Einschl. aller erforderlichen Materialien und Nebenarbeiten.
Menge: 2,000 St
Doku KoBe DIN 276: 394

#### 1.5 Straße und Entwässerung

##### 1.5.1 Aufbruch- und Sicherungsarbeiten Straße

*Hinweis: Abfallentsorgung*
Die in den nachfolgenden Positionen genannten und beschriebenen Abbruch- und Aufbruchleistungen sind im Trassenbereich der Forststraße gemäß der neuen Ersatzbaustoffverordnung (EBV) auszuführen. Die Abbruch- und Aufbruchsmassen müssen gemäß den Vorgaben der EBV deponiegerecht entsorgt werden. Vom AN sind alle erforderlichen Nachweise über die umweltgerechte Entsorgung vorzulegen.

Für alle anfallenden Abfälle müssen entsprechende Zulassungen für den Transport und die Zulassung der Entsorgungsanlage nachgewiesen werden, wie es in der EBV vorgeschrieben ist.

Gemäß § 5 des Kreislaufwirtschafts- und Abfallgesetzes und der EBV sind die Erzeuger oder Besitzer von Abfällen verpflichtet, diese nach Maßgabe des Gesetzes zu verwerten. Die Verwertung von Abfällen hat Vorrang vor der Beseitigung. Dabei ist eine hochwertige Verwertung anzustreben, die der Art und Beschaffenheit des Abfalls entspricht.

Aus diesen Anforderungen ergibt sich für den Rückbau von Außenanlagen die Notwendigkeit des selektiven Rückbaus und der Trennung von wiederverwertbaren und nicht wiederverwertbaren Stoffen und Materialien gemäß der EBV.
Material der Kategorie Z 0, Z 1.1, Z 1.2 und Z 2 sowie wiederverwertbarer Asphalt (Verwertungsklasse A) können gemäß der EBV ohne erneute Untersuchung direkt von der Baustelle abgefahren werden. Es sind die allgemein bekannten Regelungen und Bestimmungen der EBV zu beachten.

Sonstige wiederverwertbare Materialien (Schrott, Metalle, Schotter, Abfall, Glasbruch usw.) sollen gemäß der EBV möglichst sortenrein zurückgebaut und in höchstmöglichem Maße wiederverwertet werden.

Besonders überwachungsbedürftiger Abfall ist der SBB (Sonderabfallgesellschaft Brandenburg/Berlin) zu melden, wie es in der EBV vorgeschrieben ist.

Falls im Zuge der Rückbauarbeiten Materialien anfallen, die bei den Voruntersuchungen nicht erfasst wurden und nach visueller Begutachtung belastet sind (z.B. auffällige Farbe und Geruch), müssen sie gemäß der EBV getrennt gelagert werden. Die Bauüberwachung (BÜ) legt dann weitere Maßnahmen fest, in der Regel eine Probenentnahme oder Untersuchung, z.B. aus Haufwerken. Beim Rückbau sind die geltenden Gesundheits- und Arbeitsschutzbestimmungen zu beachten, insbesondere die TRGS 519 und die Richtlinien für das Arbeiten in kontaminierten Bereichen, wie es in der EBV vorgeschrieben ist.

*Hinweis: Abbrucharbeiten erschütterungsarm*
Ausführung der Abbrucharbeiten hat erschütterungsarm nach DIN 4150,
lärmarm, Lärmpegel max. 80 dB(A), staubarm TRGS 559 zu erfolgen.

**1.5.1.1 Baugelände abräumen / mähen**
Baugelände entlang vorhandenen Straßenkörper / Gehweg mähen und abräumen, von kleinem Aufwuchs einschl. Wurzelwerk (sofern diese stören), Müll, Laub und Äste in zusammenhängender Fläche, Bewuchshöhe bis 300 cm, anfallende Stoffe trennen und laden, Abfuhr und Entsorgung werden nicht gesondert vergütet
Trasssenlänge ca. 200 m, beidseitig, jeweils bis ca. 2 m neben Gehweg
Menge: 800,000 m2
Doku KoBe DIN 276: 214

**1.5.1.2 Asphaltstraße schneiden und nachschneiden**
vorhandene Asphaltdecke Stärke insgesamt ca. 15 cm tief schneiden, später nachschneiden ggfs. säubern für Anschluss an die neue Asphaltdecke o.a. Oberbaumaterialien, einschl. aller Nebenarbeiten
Menge: 58,000 m
Doku KoBe DIN 276: 394

**1.5.1.3 Bituminöse Befestigung fräsen o. aufbrechen, aufnehmen, 3-6 cm**
Bituminöse Befestigung fräsen oder aufbrechen und aufnehmen, auch in Teilflächen 5 bis 20 m² Dicke der bituminösen  Befestigung über 3 bis 6 cm,

Anfallendes Material entsprechend den Abfallschlüsseln und dem Entsorgungsweg getrennt im Baufeld lagern und laden.
Verwertungsklasse nach RuVA-StB: A gem. Baugrundgutachten
Abfallschlüssel (AS): 17 03 02
Anfallendes Material entsprechend den Abfallschlüsseln und dem Entsorgungsweg getrennt im Baufeld lagern und laden
Transport und Verwertung der Baurestmassen werden in gesonderter Position vergütet.
Menge: 1310,000 m2
Doku KoBe DIN 276: 394

**1.5.1.4 Abfallentsorgung Asphalt (A), Abfallschlüssel AVV 17 03 02**
Verwertungsklasse nach RuVA-StB: A
PAK-Gehalt ≤ 10 mg/kg
Phenolindex ≤ 0,1 mg/l
Benzo(a)pyren zw. 0,026 bis 0,042 mg/kg

-  überwachungs- und nicht überwachungsbedürftiger
  Abfall zur Verwertung
-  Abfallschlüssel AVV: 17 03 02
-  Abfallbezeichnung/-art: Asphalt
  Leistung beinhaltet:
- Ordnungsgemäßer Transport und Verwertung
  Abrechnung der Leistung erfolgt zum Nachweis
  (Aufmaß, Übernahme- und Wiegescheine)
-  Entsorgungsweg:
  Verwertungsanlage nach Wahl des Bieters

  .........................................................................................
  (vom Bieter einzutragen)
Menge: 110,000 t
Doku KoBe DIN 276: 394

**1.5.1.5 Auskoffern für Straßenwiederherstellung bis 70 cm**
Straßenunterbau für Straßenwiederherstellung auskoffern,
Schichtdicke bis 70 cm, aufladen und auf Lagerplatz (Transportweg bis ca. 5 km) abladen, einschl. Haufwerkbildung zu 500 m³
Die Baugrubensohle ist nach DIN profilgerecht
abzugleichen und im Falle der Auflockerung zu
verdichten, querende Leitungen sind zu beachten und zu sichern,
bis zu 15% Handschachtung sind mit einzukalkulieren,
einschl. aller Nebenarbeiten.
Wiederverwendungsfähiges Material ist von nicht wiederverwendungsfähigem Material getrennt zu lagern.
Menge: 1000,000 m3
Doku KoBe DIN 276: 394

**1.5.1.6 Gelagertes Unterbaumaterial aufnehmen, transportieren, einbauen und verdichten**
Auf Haufwerk gelagertes, wiederverwendungsfähiges Unterbaumaterial nach Fertigstellung der Kanal- bzw. Leitungs-Bauarbeiten vom Zwischenlager bis zur Baustelle transportieren (Transportweg bis ca. 5 km), lagenweise verfüllen und mit einem Verdichtungsgrad von
(Dpr > 97 %) verdichten, einschl. Unterstopfung, Muffenlöcher und anderer Nebenarbeiten.
Der Bodeneinbau erfolgt in der Fahrbahn bis zur Planumshöhe.
Menge: 100,000 m3
Doku KoBe DIN 276: 371

**1.5.1.7 Straßenunterbau laden, transportieren, auf Kippe**
Zwischengelagerten Straßenunterbau aufladen, abtransportieren
und entsorgen bis einschl. Klasse BM-F3 / RC-3
Material geht in Eigentum des AN über und ist zu
beseitigen.
Menge: 900,000 m3
Doku KoBe DIN 276: 396

**1.5.1.8 Zulage für die Bodenentsorgung > BM-F3 / RC-3**
Zulage für die Boden-Entsorgung
> BM-F3 / RC-3 bis einschl. gefährlicher Abfall
Menge: 20,000 t
Doku KoBe DIN 276: 396

**1.5.1.9 Fundamente aufnehmen und entsorgen**
Fundamente aus Beton bzw. Mauerwerk
aufbrechen, aufnehmen, abtransportieren und
entsorgen. Material geht in Eigentum AN über und
ist zu beseitigen.
Belastung: Material bis einschl. RC-3
Beprobung des Materials wird nicht extra vergütet,
ist in diese Pos mit einzurechnen.
Entsorgungsnachweise sind vorzulegen.
Menge: 5,000 m3
Doku KoBe DIN 276: 394

**1.5.1.10 Zulage für die Entsorgung von Bauschutt > RC-3**
Zulage  für die Entsorgung
von Bauschutt, Belastung höher RC-3
Menge: 10,000 t
Doku KoBe DIN 276: 396

**1.5.1.11 Entwässerungsrinne Schlackestein aufnehmen und entsorgen**
Vorhandene Rinne aus Schlacke-Großpflaster, Breite 50 cm, einschließlich Unterbau und Fundament aus Beton, abbrechen, aufnehmen und einer Verwendung nach Wahl des AN zuführen.
Der Abfall ist nicht gefährlich und nicht schadstoffbelastet. Anfallende Stoffe sind gemäß dem Abfallschlüssel (EAK) zu trennen und den zugelassenen Verwertungsanlagen zuzuführen. Die Abfallschlüssel (EAK) sind 170101, 170504 / 10 02 01 (Einstufung Schlackesteine nach Annahmestelle AN) und 17 03 02. Der Transport und die Verwertung der Baurestmassen werden nicht gesondert vergütet.
Menge: 440,000 m
Doku KoBe DIN 276: 394

**1.5.1.12 Entnahme Bodenprobe und Analyse**
Am Lagerort des Bodens/Recyclings ist vor Abfuhr/Entsorgung je Haufwerk / Materialart (abschnittsweise) eine Mischproben gem. Anlage 4, Tabelle 2.1 und 2.2 EBV zu nehmen und Deklarationsanalysen nach Anlage 5 Ersatzbaustoffverordnung (EBV) durchzuführen. Die Auswertungen/Untersuchungsergebnisse sind dem AG bzw. der öBü umgehend jedoch vor Abtransport vorzulegen.

Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der LAGA M20, ErsatzbaustoffV, DepV und BBodSchV
- Zuordnung zu einem Abfallschlüssel nach Abfall-Verzeichnis-Verordnung (AVV)
- Rückstellung/Entsorgung des Probenmaterials

Vergütet wird die vollständig laboranalytisch untersuchte Laborprobe. Die Entnahme von Einzelproben und die Bildung von Misch- und Sammelproben wird nicht gesondert vergütet.

Ausführung nur nach Abstimmung mit AG.
Probennahme nur im Beisein des AG, sonst besteht kein Vergütungsanspruch. Die Massenumlagerung / der Masseneinbau / Entsorgung erfolgt erst nach Freigabe der beprobten Bodencharge. Folglich ist ein entsprechender zeitlicher Vorlauf einzuplanen.
Menge: 2,000 St
Doku KoBe DIN 276: 396

**1.5.1.13 Entnahme Asphaltprobe und Analyse**
Entnahme von Asphaltproben und Analyse nach LAGA durch ein zugelassenes
Analyselabor zur Klassifizierung der Aushubmassen.
Menge: 1,000 St
Doku KoBe DIN 276: 396

**1.5.1.14 Entnahme Bauschuttprobe und Analyse**
Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der LAGA M20, ErsatzbaustoffV, DepV und BBodSchV
- Zuordnung zu einem Abfallschlüssel nach Abfall-Verzeichnis-Verordnung (AVV)
- Rückstellung/Entsorgung des Probenmaterials

Vergütet wird die vollständig laboranalytisch untersuchte Laborprobe. Die Entnahme von Einzelproben und die Bildung von Misch- und Sammelproben wird nicht gesondert vergütet.
Menge: 1,000 St
Doku KoBe DIN 276: 396

##### 1.5.2 Straßenabläufe Rohrverlegearbeiten

*Hinweis: Entwässerung*

**1.5.2.1 PP-Kanalrohr DN 160**
Hochlast-Vollwand-PP-Kanalrohr DN 160, nach DIN 1852
mit Steckmuffe mind. Rohrreihe SN 10, RAL-
Qualität, einschl. Formstücke frei Baustelle
liefern, vom LKW abladen, zur Verwendungsstelle fördern
und nach Zeichnung/Angabe höhen- und fluchtgerecht in
dem erforderlichen Gefälle auf dem statisch
erforderlichen Auflager, gemäß DIN 4033 bzw. DIN EN
1610, den ZTVE wasserdicht verlegen. Einschl. Einsanden der Leitungen (Lieferung Sand wird extra vergütet).
Verlegevorschriften der Hersteller sind zu beachten.
Statischer Nachweis für die Verlegung unter gegebenen
Bedingungen ist vom AN zu erbringen.
Menge: 115,000 m
Doku KoBe DIN 276: 374

**1.5.2.2 Anschluß DN 150 PP an vorhandenen Schacht**
Neue Kanalleitung DN 150 PP an vorhandenen
Stahlbetonschacht anbinden, einschl. erf. Bohrung,
Schachtfutter, Schnitt, Säubern Anschlusstelle usw.
als Komplettleistung
Einschl. aller erforderlichen Materialien und Nebenarbeiten.
Menge: 3,000 St
Doku KoBe DIN 276: 374

**1.5.2.3 Trassenwarnband für Regenwasser**
Trassenwarnband für Regenwasserleitung liefern und
bei der Rohrgrabenverfüllung höhengerecht verlegen.
Menge: 115,000 m
Doku KoBe DIN 276: 374

**1.5.2.4 Rohrgraben**
Rohrgraben für Straßenregenablaufkanal
Boden Homogenbereiches 2 (enggestufte Sande SE mit Schluffanteilen) bis ca. 1,5 m tief, ca. 0,60 m
breit, profilgerecht ausheben und seitl. lagern,
und nach Kanalverlegung wieder fachgerecht
lagenweise einbauen und verdichten. Überschüssiges Material geht in Eigentum des AN über und ist zu entsorgen.
Die Baugrubensohle ist nach DIN profilgerecht
abzugleichen und im Falle der Auflockerung zu
verdichten, Anteil Handschachtung (50 %) ist mit
einzukalkulieren.
einschl. aller Nebenarbeiten.
Menge: 115,000 m
Doku KoBe DIN 276: 374

**1.5.2.5 Formteile, Bögen als Zulage - DN 150**
PP-Formteile, -Bögen 30°,45°, 15°, Überschiebemuffen, Muffenstopfen, Abzweige u.a. mind. SN 8,
als Zulage zur Rohrposition
Menge: 100,000 St
Doku KoBe DIN 276: 374

**1.5.2.6 Steinfreier Sand für Rohrleitungszone**
Steinfreien Sand ≤ 2,2 mm liefern als Rohrsohle
(100 mm + 0,1*DN) sowie
der seitlichen Auffüllung in Grabenbreite bis ca. 30 cm
über Rohrscheitel lagenweise verfüllen und verdichten,
Dpr >97 % verdichten, einschl. Unterstopfung,
Muffenlöcher und anderer Nebenarbeiten.
Menge: 55,000 m3
Doku KoBe DIN 276: 374

**1.5.2.7 Unterfahren von Leitungen**
Im Bereich der Kanalleitung
Unterfahrung von Kabeln, Gas- und Wasserleitungen,
Rohren und dgl. in jeder angetroffenen Tiefenlage bis
zu einem Kreuzungswinkel von 45° zur Grabenachse, bis
zu 80 cm breit des zu querenden Hindernisses, einschl.
Erschwernisse bei Ausschachtung und Verbauarbeiten.
Im Preis enthalten ist ein evtl. notwendiges Abstützen
bzw. Aufhängen mit allen dazugehörigen Vorkehrungen.
Beim Verfüllen der Gräben ist, insbesondere unter den
hier genannten Leitungen mit größter Sorgfalt zu
verdichten. Die Leitungen selbst sind mit einer ca. 25
cm starken steinfreien Sandsohle zu unterstopfen, mit
evtl. bei Freilegen angetroffenen Abdecksteinen,
Hauben, Trassenwarnbändern o.ä. zu sichern und bis ca.
30 cm über Scheitel mit steinfreiem Sand zu ummanteln.
Vorgenannte Leistungen, einschl. Lieferung aller
benötigten Materialien ist mit dieser Position
abgegolten.
Menge: 10,000 St
Doku KoBe DIN 276: 374

**1.5.2.8 Straßenablauf 500x500, Kurzform**
PP-Straßenablauf DN 400, mit Aufsatz 500 x 500 mm
nach DIN EN 124/ DIN 1229 Klasse C 250,
Ausführung nach DIN 19584 oder gleichwertig in Pultform,
Schlitzweite 16 mm,
Werkstoff PP, Straßenablauf aus 100 % Neumaterial
ohne Recycling- und Schäumungsanteile,
CO2 neutrale Produktion, beständig gegen aggressive
Abwässer, Tausalze und Frost,
Auslaufstutzen DN/OD 160 mm, 10 Grad geneigt

Anschluss:
Anschluss für PVC-KG Rohre nach DIN EN 1401 und
PP-Rohre nach DIN EN 1852, mit integrierter
Verschiebesicherung passend für Auflagering 10b
nach DIN 4052-3, geeignet zur Ausrüstung mit
Schmutzeimer Form D1 nach DIN 4052-4, mit
horizontalen Verstärkungsrippen zur teilweisen
Lastabtragung in den Straßenaufbau.

Auflagerring aus Kunststoff oder Beton
verzinkter Eimer - D1

Farbe: blau
Bauhöhe: ca. 45 cm
(Gesamthöhe mit Standardaufsatz: ca. 65 cm),
liefern und auf einem Auflager in Beton C 20/25, 20 cm
dick, fach- und höhengerecht einbauen,
einschl. Anschluss an Regenabflussrohr DN 150
sowie aller sonstigen Materialien und Nebenarbeiten.

System ROMOLD, oder gleichwertig
Typ: GRI 40.50.50.15/45 BI

Produkt (vom Bieter einzutragen)
'........................................'
Menge: 19,000 St
Doku KoBe DIN 276: 374

**1.5.2.9 Dichtigkeitsprüfung**
Dichtheitsprüfung nach DIN EN für Kanal DN 160 mit
Luft.
Abschnittsweise Prüfung gemäß Baufortschritt einschl.
Absperren der Abzweige und sämtlicher Nebenleistungen.
Menge: 115,000 m
Doku KoBe DIN 276: 374

**1.5.2.10 Vorh. Abläufe aufnehmen**
Vorhandene Straßenabläufe aufnehmen
und entsorgen,
Material geht in Eigentum AN über und ist von der Baustelle zu entfernen.
Menge: 13,000 St
Doku KoBe DIN 276: 374

**1.5.2.11 Vorh. Regenkanal aufnehmen**
Vorhandene Regenkanal DN 150 aufnehmen
und entsorgen,
Material geht in Eigentum AN über und ist von der Baustelle zu entfernen.
Menge: 130,000 m
Doku KoBe DIN 276: 374

##### 1.5.3 Unterbau

**1.5.3.1 Planum**
Herstellung des Planums für Verkehrsflächen, Kreisverkehr, Parkstreifen, Gehwege und Zufahrten, tragfähig entsprechend den Anforderungen nach ZTVE-StB
Verformungsmodul min. EV2 = 45MPa,
max. Abweichung von der Sollhöhe +/- 2 cm,
einschl. Verdichtung unter Beachtung der DIN 4150.
Menge: 1700,000 m2
Doku KoBe DIN 276: 371

**1.5.3.2 Verformungsmodul dynamischer Lastplattendruckversuch Unterbau/Planum**
Kontrollprüfung ZTV LW auf besondere Anordnung des AG, für Unterbau/Planum, Prüfung für Verformungsmodul, mit dynamischem Lastplattendruckversuch TP BF-StB durch einen Öffentlich bestellten und vereidigten Baugrundgutachter mit einem Prüflabor zur Kontrolle der Standfestigkeit des verdichteten Planums sowie der eingebauten Tragschichten. Die Messungen sollen repräsentative über gesamte Maßnahme verteilt werden. Messort und Messzeit sind der BOL so rechtzeitig anzuzeigen, dass sie die Möglichkeit hat, an der Messung teilzunehmen
Protokoll an den AG
Menge: 2,000 St
Doku KoBe DIN 276: 371

**1.5.3.3 Verformungsmodul statischer Lastplattendruckversuch Unterbau/Planum**
Kontrollprüfung ZTV LW auf besondere Anordnung des AG, für Unterbau/Planum, Prüfung für Verformungsmodul, mit statischem Lastplattendruckversuch DIN 18134 mit Gegengewicht -Ev2=45 MPa,
Diese Leistung ist durch eine amtlich bzw. privatrechtlich anerkannte Prüfstelle durchzuführen. Die Messungen sollen repräsentative über gesamte Maßnahme verteilt werden. Messort und Messzeit sind der BOL so rechtzeitig anzuzeigen, dass sie die Möglichkeit hat, an der Messung
teilzunehmen, ca. 1 St je 1.000 m²
Protokoll an den AG
Menge: 3,000 St
Doku KoBe DIN 276: 371

**1.5.3.4 Frostschutzschicht 20 cm**
Frostschutzschicht ohne Bindemittel nach
ZTVT-StB, Korngemisch 0/45 mm,
Frostschutzschicht für Verkehrsflächen, Kreisverkehr, Parkstreifen, Gehwege und Zufahrten
Kornanteil unter 0,063 mm max. 5 Gew. % liefern, fach-
und höhengerecht (+- 2cm) einbauen einschl. Feinplanum,
lagenweise Verdichtung unter Beachtung der DIN 4150 bis zum Erreichen des erforderlichen Verformungsmoduls von 100 MPa nach Regelquerschnitt (gem. Plattendruckversuch).
Einbaudicke = 20 cm wird entsprechend RBE 71 durch
Nivellement bestimmt.
Menge: 1700,000 m2
Doku KoBe DIN 276: 371

**1.5.3.5 Schottertragschicht 30 cm**
Schottertragschicht in Straße ohne Bindemittel nach
ZTVT-StB,  Korngemisch 0/45 mm, aus natürlichen Mineralgemisch,
Kornanteil unter 0,063 mm max. 5 Gew. % liefern, fach-
und höhengerecht (+- 2cm) einbauen einschl. Feinplanum,
Verdichtung unter Beachtung der DIN 4150 bis zum
Erreichen des erforderlichen Verformungsmoduls von
150 MPa (gem. Plattendruckversuch).
Einbaudicke = 30 cm wird entsprechend RBE 71 durch
Nivellement bestimmt.
Menge: 1520,000 m2
Doku KoBe DIN 276: 371

**1.5.3.6 Verformungsmodul dynamischer Lastplattendruckversuch STS/FSS**
Kontrollprüfung ZTV LW auf besondere Anordnung des AG, für Kies-/Schottertragschicht, Prüfung für Verformungsmodul, mit dynamischem Lastplattendruckversuch TP BF-StB durch einen Öffentlich bestellten und vereidigten Baugrundgutachter mit einem Prüflabor zur Kontrolle der Standfestigkeit des verdichteten Planums sowie der eingebauten Tragschichten. Die Messungen sollen repräsentative über gesamte Maßnahme verteilt werden. Messort und Messzeit sind der BOL so rechtzeitig anzuzeigen, dass sie die Möglichkeit hat, an der Messung
teilzunehmen
Protokoll an den AG
Menge: 2,000 St
Doku KoBe DIN 276: 371

**1.5.3.7 Verformungsmodul statischer Lastplattendruckversuch FSS**
Kontrollprüfung ZTV LW auf besondere Anordnung des AG, für Kies-/Frostschutzschicht, Prüfung für Verformungsmodul, mit statischem Lastplattendruckversuch DIN 18134 mit Gegengewicht -Ev2=100 MPa,
Diese Leistung ist durch eine amtlich bzw. privatrechtlich anerkannte Prüfstelle durchzuführen. Die Messungen sollen repräsentative über gesamte Maßnahme verteilt werden. Messort und Messzeit sind der BOL so rechtzeitig anzuzeigen, dass sie die Möglichkeit hat, an der Messung
teilzunehmen, ca. 1 St je 1.000 m²
Protokoll an den AG
Menge: 3,000 St
Doku KoBe DIN 276: 371

**1.5.3.8 Verformungsmodul statischer Lastplattendruckversuch STS**
Kontrollprüfung ZTV LW auf besondere Anordnung des AG, für Kies-/Schottertragschicht, Prüfung für Verformungsmodul, mit statischem Lastplattendruckversuch DIN 18134 mit Gegengewicht -Ev2=150 MPa,
Diese Leistung ist durch eine amtlich bzw. privatrechtlich anerkannte Prüfstelle durchzuführen. Die Messungen sollen repräsentative über gesamte Maßnahme verteilt werden. Messort und Messzeit sind der BOL so rechtzeitig anzuzeigen, dass sie die Möglichkeit hat, an der Messung
teilzunehmen, ca. 1 St je 1.000 m²
Protokoll an den AG
Menge: 3,000 St
Doku KoBe DIN 276: 371

##### 1.5.4 Rinnstein

**1.5.4.1 Granitpflasterrinne (3-Zeiler), Breite ca. 50 cm, Material vom Lager AG**
Pflasterstreifen als bordbegleitende Pendelrinne aus Natursteinpflaster, Ausführung der Pflasterstreifen nach Anzahl der Zeilen, 3-zeilig, Natursteinpflaster DIN EN 1342, Gesteinsart Granit, Farbton grau, Kleinpflaster Maße L/B/H ca. 150/150/150 mm, in Fahrbahnen, gebrauchte Steine vom AG beigestellt, vom Lagerplatz des AG abholen, Förderweg bis 5 km, einschl. Fundament aus Beton mit einer Zusammensetzung C 25/30 DIN EN 206 und DIN 1045-2, Dicke 20 +/-2 cm, ohne Rückenstütze (in Bordposition enthalten), zementgebundenen elastisch hydraulisch gebundener Pflasterfugenmörtel einkehren und einschlämmen, Fugenbreite 10 +/-5 mm gem. den Herstellerangaben.
einschl. erforderlicher Querfugenausbildung mind. alle
6 m mit Uni-Flex-Band Füllstreifen [kein Styropor]
+ oberer Abschluss aus elastischer, treibstoffbeständiger
Fugenfüllung (Marboflex TK 66G) o.glw.

In EP sind alle erforderlichen Erd- und Nebenarbeiten
sowie Schneiden und Lieferung aller notwendigen
Materialien (wie Beton, Füllstoffe und -mörtel)
einzurechnen.

Es ist besonders darauf zu achten, dass der
Fugenmörtel bis zum Bettungsbeton fließt und keine
Hohlräume entstehen.

Verlegen im Bogen ist in den EP mit einzurechnen'.
Steine an Einbauten und Begrenzungen anpassen.

Die Leistungen verstehen sich einschließlich aller
erforderlichen Nebenleistungen.
Menge: 15,000 m
Doku KoBe DIN 276: 371

**1.5.4.2 Granitpflasterrinne (3-Zeiler), Breite ca. 50 cm, Material liefern**
Pflasterstreifen als bordbegleitende Pendelrinne aus Natursteinpflaster, Ausführung der Pflasterstreifen nach Anzahl der Zeilen, 3-zeilig, Natursteinpflaster DIN EN 1342, Gesteinsart Granit, Farbton grau, Kleinpflaster Maße L/B/H ca. 150/150/150 mm, in Fahrbahnen, Material ist zu liefern, einschl. Fundament aus Beton mit einer Zusammensetzung C 25/30 DIN EN 206 und DIN 1045-2, Dicke 20 +/-2 cm, ohne Rückenstütze (in Bordposition enthalten), zementgebundenen elastisch hydraulisch gebundener Pflasterfugenmörtel einkehren und einschlämmen, Fugenbreite 10 +/-5 mm gem. den Herstellerangaben.
einschl. erforderlicher Querfugenausbildung mind. alle
6 m mit Uni-Flex-Band Füllstreifen [kein Styropor]
+ oberer Abschluss aus elastischer, treibstoffbeständiger
Fugenfüllung (Marboflex TK 66G) o.glw.

In EP sind alle erforderlichen Erd- und Nebenarbeiten
sowie Schneiden und Lieferung aller notwendigen
Materialien (wie Beton, Füllstoffe und -mörtel)
einzurechnen.

Es ist besonders darauf zu achten, dass der
Fugenmörtel bis zum Bettungsbeton fließt und keine
Hohlräume entstehen.

Verlegen im Bogen ist in den EP mit einzurechnen'.
Steine an Einbauten und Begrenzungen anpassen.

Die Leistungen verstehen sich einschließlich aller
erforderlichen Nebenleistungen.
Menge: 440,000 m
Doku KoBe DIN 276: 371

**1.5.4.3 Granitpflasterrinne (3-Zeiler), Breite ca. 30 cm, Material vom Lager AG**
Pflasterstreifen als bordbegleitende Pendelrinne aus Steinpflaster, Ausführung der Pflasterstreifen nach Anzahl der Zeilen, 3-zeilig, Natursteinpflaster DIN EN 1342, Gesteinsart Granit, Farbton grau, Maße L/B/H ca. 90/90/90 mm, in Fahrbahnen, gebrauchte Steine vom AG beigestellt, vom Lagerplatz des AG abholen, Förderweg bis 5 km, einschl. Fundament aus Beton mit einer Zusammensetzung C 25/30 DIN EN 206 und DIN 1045-2, Dicke 20 +/-2 cm, ohne Rückenstütze (in Bordposition enthalten), zementgebundenen Pflasterfugenmörtel einkehren und einschlämmen, Fugenbreite 10 +/-5 mm.
einschl. erforderlicher Querfugenausbildung mind. alle
6 m mit Uni-Flex-Band Füllstreifen [kein Styropor]
+ oberer Abschluss aus elastischer, treibstoffbeständiger
Fugenfüllung (Marboflex TK 66G) o.glw.

In EP sind alle erforderlichen Erd- und Nebenarbeiten
sowie Schneiden und Lieferung aller notwendigen
Materialien (wie Beton, Füllstoffe und -mörtel)
einzurechnen.

Es ist besonders darauf zu achten, dass der
Fugenmörtel bis zum Bettungsbeton fließt
und keine Hohlräume entstehen.

Ort:
Übergang Johannes-Knoche-Straße an Bestand
Menge: 20,000 m
Doku KoBe DIN 276: 371

**1.5.4.4 Granitpflasterrinne (3-Zeiler), Breite ca. 30 cm, Material liefern**
Pflasterstreifen als bordbegleitende Pendelrinne aus Steinpflaster, Ausführung der Pflasterstreifen nach Anzahl der Zeilen, 3-zeilig, Natursteinpflaster DIN EN 1342, Gesteinsart Granit, Farbton grau, Maße L/B/H ca. 90/90/90 mm, in Fahrbahnen, Material ist zu liefern, einschl. Fundament aus Beton mit einer Zusammensetzung C 25/30 DIN EN 206 und DIN 1045-2, Dicke 20 +/-2 cm, ohne Rückenstütze (in Bordposition enthalten), zementgebundenen Pflasterfugenmörtel einkehren und einschlämmen, Fugenbreite 10 +/-5 mm.
einschl. erforderlicher Querfugenausbildung mind. alle
6 m mit Uni-Flex-Band Füllstreifen [kein Styropor]
+ oberer Abschluss aus elastischer, treibstoffbeständiger
Fugenfüllung (Marboflex TK 66G) o.glw.

In EP sind alle erforderlichen Erd- und Nebenarbeiten
sowie Schneiden und Lieferung aller notwendigen
Materialien (wie Beton, Füllstoffe und -mörtel)
einzurechnen.

Es ist besonders darauf zu achten, dass der
Fugenmörtel bis zum Bettungsbeton fließt
und keine Hohlräume entstehen.

Ort:
Übergang Johannes-Knoche-Straße an Bestand
Menge: 10,000 m
Doku KoBe DIN 276: 371

##### 1.5.5 Asphaltarbeiten

**1.5.5.1 Asphalttragschicht AC 32 TN herstellen**
Asphalttragschicht aus AC 32 TN
mit Bindemittel nach ZTVT-StB
in Verkehrsflächen Bel.Klasse 1,8 (RStO 12)
für Warmeinbau liefern, fachgerecht einbringen
einschl. Verdichtung unter Beachtung der DIN 4150

Bitumen B 50/70, Mischgutart C, Körnung 0/32
Dicke der Tragschicht 12 cm
einschl. Handeinbau der bit. Schicht für
Zwickel, Ecken, Anschlüsse und
Schachtdeckel (Selflevel) usw.
Menge: 1520,000 m2
Doku KoBe DIN 276: 371

**1.5.5.2 Unterlage reinigen und ansprühen**
Bituminöses Bindemittel liefern und gemäß ZTV Asphalt-StB 07 in Verkehrsflächen Bk 1,8 mit Rampenspritzgerät auf bituminöse Schichten zur Herstellung des Schichtenverbundes aufsprühen, einschl. vorheriger Reinigung der Unterlage mit selbstaufnehmendem Kehrgerät. Kehrgut wird Eigentum des AN und ist ordnungsgemäß zu entsorgen. Entsorgungsnachweise sind vorzulegen.

Bindemittel: C 60 BP4-S
Bindemittelmenge: 250 - 300 g/m²
Menge: 1520,000 m2
Doku KoBe DIN 276: 371

**1.5.5.3 Asphaltdeckschicht AC 11 DN herstellen**
Asphaltdeckschicht aus Asphaltbeton, ZTV Asphalt-StB, in  Verkehrsf
lächen, Bk 1,8 RStO, Schichtdicke 4 cm gemäß T
PD-StB, Einbau mit Randeinfassungen, Asphalt-StB, Mischgutart AC 11 D N,
Bindemittel 25/55-55 A, TL Bitumen-StB und DIN EN 12591 Mineralstoffe: 'Edelsplitt, natürlicher Aufhellungssplitt, min. 32  Gew.-v.H. 5/8 und 8/11 mm
(Verwendung der restlichen Mineralstoffe aus hellen Gesteinsprodukten)'
Mischgut ohne Asphaltgranulat und ohne andere Recyclingbaustoffe.

Einbau auch in Teilflächen 50 - 200 m², einschl. Handeinbau der bit. Schicht für Zwickel, Ecken, Anschlüsse und Einbau Schachtabdeckung (Selflevel) usw.
Menge: 1520,000 m2
Doku KoBe DIN 276: 371

**1.5.5.4 Deckschicht aufhellen durch Einstreuen Splitt 2/5 1 - 2 kg/m2 andrücken**
Deckschicht gemäß ZTV Asphalt-StB durch Einstreuen von heller Gesteinskörnung für Oberflächenbehandlung aufhellen in Verkehrsflächen Bk 1,8, Körnung 2/5 aus natürlichen gebrochenen Gesteinskörnungen (Splitt), Abstreumenge 1 bis 2 kg/m2, bindemittelumhüllt, mit glatter Walze andrücken, erkaltete Decke abkehren, vor Aufhebung der Geschwindigkeitsbeschränkung nicht gebundenen Splitt abfegen und entsorgen
Menge: 1520,000 m2
Doku KoBe DIN 276: 371

**1.5.5.5 Asphaltfläche schneiden und nachschneiden**
vorhandene Asphaltdecke Stärke insgesamt ca.
26-30 cm tief schneiden, später nachschneiden
ggfs. säubern für Anschluss an die neue Asphaltdecke o.a.
Oberbaumaterialien oder Fugenverguss (auch Schieber und Schachtdeckel),
einschl. aller Nebenarbeiten
Menge: 550,000 m
Doku KoBe DIN 276: 371

**1.5.5.6 Fugenverguss**
Fuge gem- ZTV-Fug zw. Asphalt und Bord, Asphalt und
Einbauteil als auch Asphalt/Asphalt mit Haftgrund
Colzumix o. glw. für bit. Fugenverguss vorbereiten,
Fuge mit bit. Fugenverguss wasserdicht schließen
einschl. aller Materialien und Nebenarbeiten.
Menge: 550,000 m
Doku KoBe DIN 276: 371

**1.5.5.7 Fugenband**
Lieferung und Einbau Fugenband für Anschluss an Deckschicht, Dicke der Deckschicht 4 cm, anschmelzbares Fugenband, Breite mind. 30 mm, ankleben, einschl. Grundierung soweit erforderlich.
Insbesondere für den dichten Anschluss an Einbauteilen, wie Schachtdeckel, Schieber o.ä.
Menge: 20,000 m
Doku KoBe DIN 276: 371

**1.5.5.8 Anpassung Schieberkappen**
Vorhandene Schieberkappen höhenmäßig an neues
Straßengefälle bzw. Höhe anpassen, einschließlich aller
Materialien und Nebenarbeiten
Menge: 20,000 St
Doku KoBe DIN 276: 371

#### 1.6 Gehwege

##### 1.6.1 Aufbruch- und Sicherungsarbeiten Gehwege

*Hinweis: Straßenborde*

**1.6.1.1 Bordstein-Naturstein bis ca. 12/25 cm aufnehmen zwischenlagern / entsorgen**
Bordstein aus Naturstein einschl. Rückenstütze und Fundament zerstörungsfrei aufnehmen, Borde bis ca. 120/250 mm in Beton versetzt mit Rückenstütze als Hochbord. Gesamtaufbruchtiefe 0,50 m Wiederverwendbare Bordsteine schadlos zurückzubauen, säubern, aufladen und für späteren Wiedereinbau zur Lagerstelle des AG / BE transportieren und abladen, Förderweg bis 5 km,
Nicht wiederverwendbare Bordbruchstücke und der Betonaufbruch aus Unterbau und Rückenstütze ist zu entsorgen.
Anteil der wiederverwendbaren Bordsteine von/bis 80 %.
Nicht wiederverwendbares Material entsprechend dem
Abfallschlüssel (AS): 17 01 01, 17 05 04 einer zugelassenen Verwertungsanlage zuführen.
Transport und Verwertung der Baurestmassen werden nicht in gesonderter Position vergütet.
Menge: 455,000 m
Doku KoBe DIN 276: 394

*Hinweis: Gehwegborde*

**1.6.1.2 Bordstein-Naturstein bis ca. 8x25 cm aufnehmen zwischenlagern / entsorgen**
Bordstein aus Naturstein einschl. Rückenstütze und Fundament zerstörungsfrei aufnehmen, Borde bis ca. 80/250 mm in Beton versetzt mit Rückenstütze als Tiefbord. Gesamtaufbruchtiefe 0,40 m Wiederverwendbare Bordsteine schadlos zurückzubauen, säubern, aufladen und für späteren Wiedereinbau zur Lagerstelle des AG / BE transportieren und abladen, Förderweg bis 5 km,
Nicht wiederverwendbare Bordbruchstücke und der Betonaufbruch aus Unterbau und Rückenstütze ist zu entsorgen.
Anteil der wiederverwendbaren Bordsteine von/bis 80 %.
Nicht wiederverwendbares Material entsprechend dem
Abfallschlüssel (AS): 17 01 01, 17 05 04 einer zugelassenen Verwertungsanlage zuführen.
Transport und Verwertung der Baurestmassen werden nicht in gesonderter Position vergütet.
Menge: 455,000 m
Doku KoBe DIN 276: 394

**1.6.1.3 Rückbau Betonsteinpflaster**
Gehwegbefestigung oder Zufahrten aus Betonsteinpflaster einschließlich Bettungs- und Tragschicht aufnehmen, abtransportieren und entsorgen, Material geht in Eigentum AN über und ist zu beseitigen.
Menge: 15,000 m2
Doku KoBe DIN 276: 394

**1.6.1.4 Rückbau Klein- und Mittelgranitpflaster**
Einfahrten und Gehwege aus Klein- und Mittelgranitpflaster (Nennmaß 50 mm bis 100 mm) einschließlich Bettungs- und Tragschicht aufnehmen, und zur Wiederverwendung auf Lagerplatz AG / BE (Entfernung ca. 5 km) einlagern, nicht wiederverwendbares Material, insbesondere Einfassungssteine wie Ziegel o.ä. geht in das Eigentum des AN über und ist zu entsorgen.
Menge: 830,000 m2
Doku KoBe DIN 276: 394

**1.6.1.5 Rückbau Großgranitpflaster**
Einfahrten und Gehwege aus Großgranitpflaster einschließlich Bettungs- und Tragschicht aufnehmen, und zur Wiederverwendung auf Lagerplatz AG / BE (Entfernung
ca. 5 km) einlagern, nicht wiederverwendbares Material, insbesondere Einfassungssteine wie Ziegel o.ä. geht in das Eigentum des AN über und ist zu entsorgen.
Menge: 15,000 m2
Doku KoBe DIN 276: 394

**1.6.1.6 Rückbau Betonplatten 30x30 cm**
Gehwegbefestigung aus Betonplatten ca. 30x30 cm einschließlich Bettungsschicht aufnehmen, aufladen und entsorgen. Materialien gehen in das Eigentum des AN über und sind zu entsorgen.
Menge: 40,000 m2
Doku KoBe DIN 276: 394

**1.6.1.7 Rückbau Pflasterstreifen aus Granitklein- und Mittelpflaster**
Pflasterstreifen aus Granitklein- und Mittelpflaster einschließlich Betonbettung aufnehmen. Pflasterbegrenzung neben Betonplattenbelag. Zur Wiederverwendung auf Lagerplatz AG / BE (Entfernung ca. 5 km) einlagern,
nicht wiederverwendbares Material geht in das
Eigentum des AN über und ist zu entsorgen.
Menge: 20,000 m
Doku KoBe DIN 276: 394

**1.6.1.8 Pflasterdecke zur Wiederverwendung seitlich lagern**
Pflasterdecke bis 30x30x8 cm aus Beton oder Naturstein Mosaik-
bis Großpflaster zur Wiederverwendung aufnehmen, die Aufbruchtiefe gilt ab OF Pflaster.
Bettung aus Sand
Wiederverwendbare Steine säubern und seitlich lagern,
Transportentfernung ca. 2 bis 50 m.'
Material 'nicht wiederverwendbares und übriges Aufbruchgut, ca. 5 %, einer zugelassenen Verwertungsstelle zuführen.
Transport und Verwertung der Baurestmassen werden nicht
in  gesonderter Position vergütet.

Anpassungsbereich an Bestand
Menge: 50,000 m2
Doku KoBe DIN 276: 394

**1.6.1.9 Auskoffern für Gehwegwiederherstellung bis 50 cm**
Straßenunterbau für Gehwegwiederherstellung auskoffern,
Schichtdicke bis 50 cm, aufladen und auf Lagerplatz (Transportweg bis ca. 1 km) abladen, einschl. Haufwerkbildung zu 500 m³
Die Baugrubensohle ist nach DIN profilgerecht
abzugleichen und im Falle der Auflockerung zu
verdichten, querende Leitungen sind zu beachten und zu sichern,
bis zu 15% Handschachtung sind mit einzukalkulieren,
einschl. aller Nebenarbeiten.
Wiederverwendungsfähiges Material ist von nicht wiederverwendungsfähigem Material getrennt zu lagern.

(Bereiche Gehwege)
Menge: 450,000 m3
Doku KoBe DIN 276: 394

**1.6.1.10 Gelagertes Unterbaumaterial aufnehmen, transportieren, einbauen und verdichten**
Auf Haufwerk gelagertes, wiederverwendungsfähiges Unterbaumaterial nach Fertigstellung der Kanal- bzw. Leitungs-Bauarbeiten vom Zwischenlager bis zur Baustelle transportieren (Transportweg bis ca. 1 km), lagenweise verfüllen und mit einem Verdichtungsgrad von
(Dpr > 97 %) verdichten, einschl. Unterstopfung, Muffenlöcher und anderer Nebenarbeiten.
Der Bodeneinbau erfolgt in den Parkflächen bis zur Planumshöhe.
Menge: 15,000 m3
Doku KoBe DIN 276: 371

**1.6.1.11 Straßenunterbau laden, transportieren, auf Kippe**
Zwischengelagerten Straßenunterbau aufladen, abtransportieren und entsorgen bis einschl. Klasse BM-F3 / RC-3
Material geht in Eigentum des AN über und ist zu
beseitigen.
Menge: 435,000 m3
Doku KoBe DIN 276: 396

**1.6.1.12 Zulage für die Bodenentsorgung > BM-F3 / RC-3**
Zulage für die Boden-Entsorgung
> BM-F3 / RC-3 bis einschl. gefährlicher Abfall
Menge: 5,000 t
Doku KoBe DIN 276: 396

**1.6.1.13 Fundamente aufnehmen und entsorgen**
Fundamente aus Beton bzw. Mauerwerk
aufbrechen, aufnehmen, abtransportieren und
entsorgen. Material geht in Eigentum AN über und
ist zu beseitigen.
Belastung: Material bis einschl. RC-3
Beprobung des Materials wird nicht extra vergütet,
ist in diese Pos mit einzurechnen.
Entsorgungsnachweise sind vorzulegen.
Menge: 5,000 m3
Doku KoBe DIN 276: 394

**1.6.1.14 Zulage für die Entsorgung von Bauschutt > RC-3**
Zulage  für die Entsorgung
von Bauschutt, Belastung höher RC-3
Menge: 10,000 t
Doku KoBe DIN 276: 396

**1.6.1.15 Längslieg. Kabel, Gas-, Wasser- und Regenleitg.**
Längsliegende Kabel und Leitungen sichern, einschl.
aller Erschwernisse bei Ausschachtungsarbeiten.
Im Preis enthalten ist ein evtl. notwendiges Abstützen
bzw. Aufhängen von Leitungen u.ä. mit allen
dazugehörigen Vorkehrungen, ansonsten wie in vorgen.
Pos. beschrieben.
Menge: 200,000 m
Doku KoBe DIN 276: 394

**1.6.1.16 Entnahme Bodenprobe und Analyse**
Am Lagerort des Bodens/Recyclings ist vor Abfuhr/Entsorgung je Haufwerk / Materialart (abschnittsweise) eine Mischproben gem. Anlage 4, Tabelle 2.1 und 2.2 EBV zu nehmen und Deklarationsanalysen nach Anlage 5 Ersatzbaustoffverordnung (EBV) durchzuführen. Die Auswertungen/Untersuchungsergebnisse sind dem AG bzw. der öBü umgehend jedoch vor Abtransport vorzulegen.

Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der LAGA M20, ErsatzbaustoffV, DepV und BBodSchV
- Zuordnung zu einem Abfallschlüssel nach Abfall-Verzeichnis-Verordnung (AVV)
- Rückstellung/Entsorgung des Probenmaterials

Vergütet wird die vollständig laboranalytisch untersuchte Laborprobe. Die Entnahme von Einzelproben und die Bildung von Misch- und Sammelproben wird nicht gesondert vergütet.

Ausführung nur nach Abstimmung mit AG.
Probennahme nur im Beisein des AG, sonst besteht kein Vergütungsanspruch. Die Massenumlagerung / der Masseneinbau / Entsorgung erfolgt erst nach Freigabe der beprobten Bodencharge. Folglich ist ein entsprechender zeitlicher Vorlauf einzuplanen.
Menge: 1,000 St
Doku KoBe DIN 276: 394

**1.6.1.17 Entnahme Bauschuttprobe und Analyse**
Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der LAGA M20, ErsatzbaustoffV, DepV und BBodSchV
- Zuordnung zu einem Abfallschlüssel nach Abfall-Verzeichnis-Verordnung (AVV)
- Rückstellung/Entsorgung des Probenmaterials

Vergütet wird die vollständig laboranalytisch untersuchte Laborprobe. Die Entnahme von Einzelproben und die Bildung von Misch- und Sammelproben wird nicht gesondert vergütet.
Menge: 1,000 St
Doku KoBe DIN 276: 394

##### 1.6.2 Unterbau Gehwege

**1.6.2.1 Planum**
Herstellung des Planums für Verkehrsflächen, Kreisverkehr, Parkstreifen, Gehwege und Zufahrten, tragfähig entsprechend den Anforderungen nach ZTVE-StB
Verformungsmodul min. EV2 = 45MPa,
max. Abweichung von der Sollhöhe +/- 2 cm,
einschl. Verdichtung unter Beachtung der DIN 4150.
Menge: 1000,000 m2
Doku KoBe DIN 276: 531

**1.6.2.2 Verformungsmodul dynamischer Lastplattendruckversuch Unterbau/Planum**
Kontrollprüfung ZTV LW auf besondere Anordnung des AG, für Unterbau/Planum, Prüfung für Verformungsmodul, mit dynamischem Lastplattendruckversuch TP BF-StB durch einen Öffentlich bestellten und vereidigten Baugrundgutachter mit einem Prüflabor zur Kontrolle der Standfestigkeit des verdichteten Planums sowie der eingebauten Tragschichten. Die Messungen sollen repräsentative über gesamte Maßnahme verteilt werden. Messort und Messzeit sind der BOL so rechtzeitig anzuzeigen, dass sie die Möglichkeit hat, an der Messung teilzunehmen
Protokoll an den AG
Menge: 2,000 St
Doku KoBe DIN 276: 531

**1.6.2.3 Verformungsmodul statischer Lastplattendruckversuch Unterbau/Planum**
Kontrollprüfung ZTV LW auf besondere Anordnung des AG, für Unterbau/Planum, Prüfung für Verformungsmodul, mit statischem Lastplattendruckversuch DIN 18134 mit Gegengewicht -Ev2=45 MPa,
Diese Leistung ist durch eine amtlich bzw. privatrechtlich anerkannte Prüfstelle durchzuführen. Die Messungen sollen repräsentative über gesamte Maßnahme verteilt werden. Messort und Messzeit sind der BOL so rechtzeitig anzuzeigen, dass sie die Möglichkeit hat, an der Messung
teilzunehmen, ca. 1 St je 1.000 m²
Protokoll an den AG
Menge: 4,000 St
Doku KoBe DIN 276: 531

**1.6.2.4 Frostschutzschicht 23 cm**
Frostschutzschicht ohne Bindemittel nach
ZTVT-StB, Korngemisch 0/45 mm,
Frostschutzschicht für Gehwege
Kornanteil unter 0,063 mm max. 5 Gew. % liefern, fach-
und höhengerecht (+- 2cm) einbauen einschl. Feinplanum,
lagenweise Verdichtung unter Beachtung der DIN 4150 bis zum Erreichen des erforderlichen Verformungsmoduls von 80 MPa nach Regelquerschnitt (gem. Plattendruckversuch).
Einbaudicke = 23 cm wird entsprechend RBE 71 durch
Nivellement bestimmt.
Menge: 1000,000 m2
Doku KoBe DIN 276: 531

**1.6.2.5 Schottertragschicht 15 cm**
Schottertragschicht in Gehweg ohne Bindemittel nach
ZTVT-StB,  Korngemisch 0/45 mm, aus natürlichen Mineralgemisch,
Kornanteil unter 0,063 mm max. 5 Gew. % liefern, fach-
und höhengerecht (+- 2cm) einbauen einschl. Feinplanum,
Verdichtung unter Beachtung der DIN 4150 bis zum
Erreichen des erforderlichen Verformungsmoduls von
100 MPa (gem. Plattendruckversuch).
Einbaudicke = 15 cm wird entsprechend RBE 71 durch
Nivellement bestimmt.
Menge: 900,000 m2
Doku KoBe DIN 276: 531

**1.6.2.6 Verformungsmodul dynamischer Lastplattendruckversuch STS/FSS**
Kontrollprüfung ZTV LW auf besondere Anordnung des AG, für Kies-/Schottertragschicht, Prüfung für Verformungsmodul, mit dynamischem Lastplattendruckversuch TP BF-StB durch einen Öffentlich bestellten und vereidigten Baugrundgutachter mit einem Prüflabor zur Kontrolle der Standfestigkeit des verdichteten Planums sowie der eingebauten Tragschichten. Die Messungen sollen repräsentative über gesamte Maßnahme verteilt werden. Messort und Messzeit sind der BOL so rechtzeitig anzuzeigen, dass sie die Möglichkeit hat, an der Messung
teilzunehmen
Protokoll an den AG
Menge: 4,000 St
Doku KoBe DIN 276: 531

**1.6.2.7 Verformungsmodul statischer Lastplattendruckversuch FSS**
Kontrollprüfung ZTV LW auf besondere Anordnung des AG, für Kies-/Frostschutzschicht, Prüfung für Verformungsmodul, mit statischem Lastplattendruckversuch DIN 18134 mit Gegengewicht -Ev2=80 MPa,
Diese Leistung ist durch eine amtlich bzw. privatrechtlich anerkannte Prüfstelle durchzuführen. Die Messungen sollen repräsentative über gesamte Maßnahme verteilt werden. Messort und Messzeit sind der BOL so rechtzeitig anzuzeigen, dass sie die Möglichkeit hat, an der Messung
teilzunehmen, ca. 1 St je 1.000 m²
Protokoll an den AG
Menge: 2,000 St
Doku KoBe DIN 276: 531

**1.6.2.8 Verformungsmodul statischer Lastplattendruckversuch STS**
Kontrollprüfung ZTV LW auf besondere Anordnung des AG, für Kies-/Schottertragschicht, Prüfung für Verformungsmodul, mit statischem Lastplattendruckversuch DIN 18134 mit Gegengewicht -Ev2=100 MPa,
Diese Leistung ist durch eine amtlich bzw. privatrechtlich anerkannte Prüfstelle durchzuführen. Die Messungen sollen repräsentative über gesamte Maßnahme verteilt werden. Messort und Messzeit sind der BOL so rechtzeitig anzuzeigen, dass sie die Möglichkeit hat, an der Messung
teilzunehmen, ca. 1 St je 1.000 m²
Protokoll an den AG
Menge: 2,000 St
Doku KoBe DIN 276: 531

##### 1.6.3 Bordanlagen

*Hinweis: Borde*

**1.6.3.1 Granitbord als Hochbord bis ca. 12/25 cm, gebraucht beigestellt verlegen**
Granitbord bis ca. 12/25 cm (gem. Bestand), DIN EN 1343, Oberfläche geflammt, mit Fundament und einseitiger Rückenstütze aus Beton C 20/25 DIN EN 206 und DIN 1045-2, gebrauchte Steine vom Lagerplatz AG / BE. Form B, Absenker und Radiensteine als Hoch-, Tief-, Kanten- oder Kurvenstein setzen (einschl. Tiefbett) mit mittl. Auftrittshöhe 12 cm (im Bereich der Querungen auf 0/3 cm absenken), einschl. erforderlicher Fugenausbildung.
In EP sind alle erforderlichen Erd- und Nebenarbeiten
sowie Schneiden (Zulage für Ausrundungen und Gehrungen in gesonderter Position) und Lieferung aller notwendigen Materialien (wie Beton) einzurechnen.

Einfassung Straße
Menge: 440,000 m
Doku KoBe DIN 276: 531

**1.6.3.2 Granitbord als Hochbord bis ca. 12/25 cm, liefern und verlegen**
Granitbord bis ca. 12/25 cm (gem. Bestand), DIN EN 1343, Oberfläche geflammt, mit Fundament und einseitiger Rückenstütze aus Beton C 25/30 DIN EN 206 und DIN 1045-2, gem. Bestand liefern, Form B,  Absenker und Radiensteine als Hoch-, Tief-, Kanten- oder Kurvenstein setzen (einschl. Tiefbett) mit mittl. Auftrittshöhe 12 cm (im Bereich der Querungen auf 0/3 cm absenken), einschl. erforderlicher Fugenausbildung verlegen.
In EP sind alle erforderlichen Erd- und Nebenarbeiten
sowie Schneiden (Zulage für Ausrundungen in gesonderter Position) und Lieferung aller notwendigen
Materialien (wie Beton) einzurechnen.

Einfassung Straße
Menge: 15,000 m
Doku KoBe DIN 276: 531

**1.6.3.3 Betonkantenstein, 100x8x25 liefern und einbauen**
Betonkantenstein, nach DIN EN 1340 (T 100x8x25) liefern und einbauen in Beton und Rückenstütze aus Beton C 25/30 versetzen, einschl. erforderlicher Fugenausbildung.
In EP sind alle erforderlichen Erd- und Nebenarbeiten
sowie Schneiden und Lieferung aller notwendigen
Materialien (wie Beton) einzurechnen.

Einfassung Gehweg
Menge: 455,000 m
Doku KoBe DIN 276: 531

**1.6.3.4 Granitbord als Tiefbord bis ca. 10/25 cm, gebraucht beigestellt verlegen**
*** Bedarfsposition mit GB
Granitbord bis ca. 10/25 cm (gem. Bestand), DIN EN 1343, Oberfläche geflammt, mit Fundament und einseitiger Rückenstütze aus Beton C 20/25 DIN EN 206 und DIN 1045-2, gebrauchte Steine vom Lagerplatz AG / BE. Form B, Absenker und Radiensteine als Hoch-, Tief-, Kanten- oder Kurvenstein setzen (einschl. Tiefbett) mit mittl. Anschlagshöhe 3 cm, einschl. erforderlicher Fugenausbildung.
In EP sind alle erforderlichen Erd- und Nebenarbeiten
sowie Schneiden (Zulage für Ausrundungen und Gehrungen in gesonderter Position) und Lieferung aller notwendigen Materialien (wie Beton) einzurechnen.
Menge: 15,000 m
Doku KoBe DIN 276: 531

**1.6.3.5 Granitbord als Tiefbord bis ca. 10/25 cm, liefern und verlegen**
*** Bedarfsposition mit GB
Granitbord bis ca. 10/25 cm (gem. Bestand), DIN EN 1343, Oberfläche geflammt, mit Fundament und einseitiger Rückenstütze aus Beton C 20/25 DIN EN 206 und DIN 1045-2, gem. Bestand liefern, Form B, Absenker und Radiensteine als Hoch-, Tief-, Kanten- oder Kurvenstein setzen (einschl. Tiefbett) mit mittl. Anschlagshöhe 3 cm, einschl. erforderlicher Fugenausbildung.
In EP sind alle erforderlichen Erd- und Nebenarbeiten
sowie Schneiden (Zulage für Ausrundungen und Gehrungen in gesonderter Position) und Lieferung aller notwendigen Materialien (wie Beton) einzurechnen.
Menge: 15,000 m
Doku KoBe DIN 276: 531

**1.6.3.6 Zulage Schneidarbeiten Ausrundung**
Zulage zur Vorposition für die Schneidarbeiten im Bereich der Bordausrundungen.
Gemessen/Abgerechnet wird die Länge des im Radius verlegten Bordes (ab Radius mit tatsächlichem Mehraufwand für Schneidarbeiten).
Menge: 64,000 m
Doku KoBe DIN 276: 531

**1.6.3.7 Zulage Schneidarbeiten Gehrung**
Zulage zur Vorposition für die Schneidarbeiten im Bereich von Gehrungen.
Gemessen/Abgerechnet wird je Eckausbildung (also 2 Schnitte sind für eine Gehrung erforderlich = 1 Stück in dieser Position).
Menge: 10,000 St
Doku KoBe DIN 276: 531

*Hinweis: Pflaster*

*Hinweis: Hinweis Pflaster*
Für alle Plattenarten (Rinnen-, Noppen-, Begleit-, Schuppen- und Rippenplatten) sowie für Pflastersteine (Rechteck- und Ökopflaster) sind Kanten- und Formschnitte für einen formschlüssigen Anschluss erforderlich. Die Steine müssen zudem an Einbauten und Begrenzungen angepasst werden. Passstücke sind nicht kleiner als ein Drittel der regulären Steingröße zu fertigen. Das notwendige Schneiden von Steinen bzw. Platten muss in die Position eingerechnet werden und wird nicht gesondert vergütet.

**1.6.3.8 Betonplatten 30 x 30 x 8 cm, grau liefern und verlegen**
Betonplatten 30 x 30 x 8 cm, grau, gefast
liefern und in 4 cm Splitt-Sandbett verlegen,
profilmäßig mit einem Flächenrüttler unter Beachtung
der DIN 4150 abrütteln und mit Pflastersand die Fugen
schließen, einschl. Kanten- und Formschnitt und
allen Materialien und Nebenleistungen.
Steine/Platten im vorgegebenen Verband in Reihen setzen
einschl. der erforderlichen Rand- und Abschlusssteine.
Steine an Einbauten und Begrenzungen anpassen.
Passstücke nicht kleiner als 1/3 Stein-/Plattengröße,
das erforderliche Schneiden von Steinen  /  Platten ist in die
Position einzurechnen und wird nicht gesondert vergütet.

Halbverband gem. Gehwege Richard-Wagner-Straße
Menge: 885,000 m2
Doku KoBe DIN 276: 531

**1.6.3.9 Pflasterdecke Natursteinpflaster Granit, Material vom Lager AG**
Pflasterdecke, aus Natursteinen DIN EN 1342, ungebundene Bauweise, Granit, Maße L/B/H 90/90/90 mm bis 100/100/100 Granitpflaster, Dickenabweichung Klasse 0, in Gehwegen, gebrauchte Steine vom AG beigestellt, vom Lagerplatz des AG / BE abholen, Förderweg bis 5 km, Steine an Einbauten und Begrenzungen anpassen, Tragschicht wird gesondert vergütet, Bettung aus Baustoffgemisch Körnung 0/5 aus natürlichen gebrochenen Gesteinskörnungen (Brechsand-Splitt-Gemisch), TL Pflaster-StB Kategorie GN, Dicke 4 +/-1 cm, Gesteinskörnung für Fugen, Körnung 2/5 aus natürlichen gebrochenen Gesteinskörnungen (Splitt) einschlämmen, Fugenbreite 10 +/-5 mm.

Die Leistungen verstehen sich einschließlich aller erforderlichen Nebenarbeiten.
Menge: 10,000 m2
Doku KoBe DIN 276: 531

**1.6.3.10 Pflasterdecke Natursteinpflaster Granit, Material liefern**
Pflasterdecke, aus Natursteinen DIN EN 1342, ungebundene Bauweise, Granit, Maße L/B/H 90/90/90 mm bis 100/100/100 Granitpflaster, Dickenabweichung Klasse 0, in Gehwegen, Material liefern, Steine an Einbauten und Begrenzungen anpassen, Tragschicht wird gesondert vergütet, Bettung aus Baustoffgemisch Körnung 0/5 aus natürlichen gebrochenen Gesteinskörnungen (Brechsand-Splitt-Gemisch), TL Pflaster-StB Kategorie GN, Dicke 4 +/-1 cm, Gesteinskörnung für Fugen, Körnung 2/5 aus natürlichen gebrochenen Gesteinskörnungen (Splitt) einschlämmen, Fugenbreite 10 +/-5 mm.

Die Leistungen verstehen sich einschließlich aller erforderlichen Nebenarbeiten.
Menge: 10,000 m2
Doku KoBe DIN 276: 531

**1.6.3.11 Pflasterdecke Natursteinpflaster Granit-Mosaikpflaster, Material vom Lager AG**
Pflasterdecke, aus Natursteinen DIN EN 1342, ungebundene Bauweise, Granit, Maße L/B/H 40/40/40 mm bis 60/60/60 Granitmosaikpflaster, Dickenabweichung Klasse 0, in Gehwegen, gebrauchte Steine vom AG beigestellt, vom Lagerplatz des AG / BE abholen, Förderweg bis 5 km, Steine an Einbauten, Querungen und Begrenzungen anpassen, Tragschicht wird gesondert vergütet, Bettung aus Baustoffgemisch Körnung 0/5 aus natürlichen gebrochenen Gesteinskörnungen (Brechsand-Splitt-Gemisch), TL Pflaster-StB Kategorie GN, Dicke 4 +/-1 cm, Gesteinskörnung für Fugen, Körnung 2/5 aus natürlichen gebrochenen Gesteinskörnungen (Splitt) einschlämmen, Fugenbreite 10 +/-5 mm.

Die Leistungen verstehen sich einschließlich aller erforderlichen Nebenarbeiten.
Menge: 30,000 m2
Doku KoBe DIN 276: 531

**1.6.3.12 Pflasterdecke Natursteinpflaster Granit-Mosaikpflaster, Material liefern**
Pflasterdecke, aus Natursteinen DIN EN 1342, ungebundene Bauweise, Granit, Maße L/B/H 40/40/40 mm bis 60/60/60 Granitmosaikpflaster, Dickenabweichung Klasse 0, in Gehwegen, Material liefern, Steine an Einbauten und Begrenzungen anpassen, Tragschicht wird gesondert vergütet, Bettung aus Baustoffgemisch Körnung 0/5 aus natürlichen gebrochenen Gesteinskörnungen (Brechsand-Splitt-Gemisch), TL Pflaster-StB Kategorie GN, Dicke 4 +/-1 cm, Gesteinskörnung für Fugen, Körnung 2/5 aus natürlichen gebrochenen Gesteinskörnungen (Splitt) einschlämmen, Fugenbreite 10 +/-5 mm.

Die Leistungen verstehen sich einschließlich aller erforderlichen Nebenarbeiten.
Menge: 10,000 m2
Doku KoBe DIN 276: 531

**1.6.3.13 Zulage zur Positionen Natursteinpflasterdecke, in Beton**
Pflasterdecke der Vorpositionen wie vor versetzen, jedoch in
Beton C20 /25
Fundament und einseitige Rückenstütze aus Beton
Fundamentdicke 20 +/-2 cm,
Breite der Rückenstütze 15 +/-2 cm
Im Abstand von 6 bis 8 m durchgehende Bewegungsfugen.
Menge: 10,000 m2
Doku KoBe DIN 276: 531

**1.6.3.14 Zulage zur Position Granitpflasterdecke, Fugen mit Spezialfugenmörtel**
Pflasterfugen mit eleastisch hydraulisch bindendem
Spezialfugenmörtel schließen
Menge: 10,000 m2
Doku KoBe DIN 276: 531

**1.6.3.15 Seitlich zwischengelagertes Pflasterdecke wieder einbauen**
Seitlich zwischengelagertes Pflasterdecke aus Naturstein Mosaik-
bis Großpflaster oder Betonpflaster bis 30x30x8 cm wieder aufnehmen
(Transportentfernung ca. 2 bis 50 m) und wieder einbauen.
Auch in kleineren Teilflächen unter 1m² einschließlich Pflasterbett herstellen,
mit Pflastersand einschlämmen und überschüssigen Sand entfernen. Schneiden einzelner Steine einrechnen.
Pflasterbett aus Brechsand-Splitt-Granulat herstellen,
Dicke in verdichtetem Zustand 3 cm. Pflaster im angrenzenden Verband.

Anpassungsbereich an Bestand
Menge: 50,000 m2
Doku KoBe DIN 276: 531

**1.6.3.16 Anpassung Schieberkappen**
Vorhandene Schieberkappen höhenmäßig an neues
Straßengefälle bzw. Höhe anpassen, einschließlich aller
Materialien und Nebenarbeiten
Menge: 20,000 St
Doku KoBe DIN 276: 531

#### 1.7 Zufahrten

##### 1.7.1 Aufbruch- und Sicherungsarbeiten Zufahrten

*Hinweis: Abfallentsorgung*
Die in den nachfolgenden Positionen genannten und beschriebenen Abbruch- und Aufbruchleistungen sind im Trassenbereich der Forststraße gemäß der neuen Ersatzbaustoffverordnung (EBV) auszuführen. Die Abbruch- und Aufbruchsmassen müssen gemäß den Vorgaben der EBV deponiegerecht entsorgt werden. Vom AN sind alle erforderlichen Nachweise über die umweltgerechte Entsorgung vorzulegen.

Für alle anfallenden Abfälle müssen entsprechende Zulassungen für den Transport und die Zulassung der Entsorgungsanlage nachgewiesen werden, wie es in der EBV vorgeschrieben ist.

Gemäß § 5 des Kreislaufwirtschafts- und Abfallgesetzes und der EBV sind die Erzeuger oder Besitzer von Abfällen verpflichtet, diese nach Maßgabe des Gesetzes zu verwerten. Die Verwertung von Abfällen hat Vorrang vor der Beseitigung. Dabei ist eine hochwertige Verwertung anzustreben, die der Art und Beschaffenheit des Abfalls entspricht.

Aus diesen Anforderungen ergibt sich für den Rückbau von Außenanlagen die Notwendigkeit des selektiven Rückbaus und der Trennung von wiederverwertbaren und nicht wiederverwertbaren Stoffen und Materialien gemäß der EBV.
Material der Kategorie Z 0, Z 1.1, Z 1.2 und Z 2 sowie wiederverwertbarer Asphalt (Verwertungsklasse A) können gemäß der EBV ohne erneute Untersuchung direkt von der Baustelle abgefahren werden. Es sind die allgemein bekannten Regelungen und Bestimmungen der EBV zu beachten.

Sonstige wiederverwertbare Materialien (Schrott, Metalle, Schotter, Abfall, Glasbruch usw.) sollen gemäß der EBV möglichst sortenrein zurückgebaut und in höchstmöglichem Maße wiederverwertet werden.

Besonders überwachungsbedürftiger Abfall ist der SBB (Sonderabfallgesellschaft Brandenburg/Berlin) zu melden, wie es in der EBV vorgeschrieben ist.

Falls im Zuge der Rückbauarbeiten Materialien anfallen, die bei den Voruntersuchungen nicht erfasst wurden und nach visueller Begutachtung belastet sind (z.B. auffällige Farbe und Geruch), müssen sie gemäß der EBV getrennt gelagert werden. Die Bauüberwachung (BÜ) legt dann weitere Maßnahmen fest, in der Regel eine Probenentnahme oder Untersuchung, z.B. aus Haufwerken. Beim Rückbau sind die geltenden Gesundheits- und Arbeitsschutzbestimmungen zu beachten, insbesondere die TRGS 519 und die Richtlinien für das Arbeiten in kontaminierten Bereichen, wie es in der EBV vorgeschrieben ist.

*Hinweis: Abbrucharbeiten erschütterungsarm*
Ausführung der Abbrucharbeiten erschütterungsarm DIN 4150,
lärmarm, Lärmpegel max. 80 dB(A), staubarm TRGS 559

**1.7.1.1 Bordstein-Naturstein bis ca. 8x25 cm aufnehmen zwischenlagern / entsorgen**
Bordstein aus Naturstein einschl. Rückenstütze und Fundament zerstörungsfrei aufnehmen, Borde bis ca. 80/250 mm in Beton versetzt mit Rückenstütze als Tiefbord. Gesamtaufbruchtiefe 0,40 m Wiederverwendbare Bordsteine schadlos zurückzubauen, säubern, aufladen und für späteren Wiedereinbau zur Lagerstelle des AG / BE transportieren und abladen, Förderweg bis 5 km,
Nicht wiederverwendbare Bordbruchstücke und der Betonaufbruch aus Unterbau und Rückenstütze ist zu entsorgen.
Anteil der wiederverwendbaren Bordsteine von/bis 80 %.
Nicht wiederverwendbares Material entsprechend dem
Abfallschlüssel (AS): 17 01 01, 17 05 04 einer zugelassenen Verwertungsanlage zuführen.
Transport und Verwertung der Baurestmassen werden nicht in gesonderter Position vergütet.
Menge: 20,000 m
Doku KoBe DIN 276: 394

**1.7.1.2 Rückbau Betonsteinpflaster**
Gehwegbefestigung oder Zufahrten aus Betonsteinpflaster einschließlich Bettungs- und Tragschicht aufnehmen, abtransportieren und entsorgen, Material geht in Eigentum AN über und ist zu beseitigen.
Menge: 10,000 m2
Doku KoBe DIN 276: 394

**1.7.1.3 Rückbau Klein- und Mittelgranitpflaster**
Einfahrten und Gehwege aus Klein- und Mittelgranitpflaster einschließlich Bettungs- und Tragschicht aufnehmen, und zur Wiederverwendung auf den Lagerplatz EG / BE (Entfernung ca. 5 km) einlagern, nicht wiederverwendbares Material, insbesondere Einfassungssteine wie Ziegel o.ä. geht in das Eigentum des AN über und ist zu entsorgen.
Menge: 50,000 m2
Doku KoBe DIN 276: 394

**1.7.1.4 Rückbau Großgranitpflaster**
Einfahrten und Gehwege aus Großgranitpflaster einschließlich Bettungs- und Tragschicht aufnehmen, und zur Wiederverwendung auf den Lagerplatz des AG / BE (Entfernung ca. 5 km) einlagern, nicht wiederverwendbares Material, insbesondere Einfassungssteine wie Ziegel o.ä. geht in das Eigentum des AN über und ist zu entsorgen.
Menge: 10,000 m2
Doku KoBe DIN 276: 394

**1.7.1.5 Rückbau Betonplatten 30x30 cm**
Gehwegbefestigung aus Betonplatten ca. 30x30 cm einschließlich Bettungsschicht aufnehmen, aufladen und entsorgen. Materialien gehen in das Eigentum des AN über und sind zu entsorgen.
Menge: 10,000 m2
Doku KoBe DIN 276: 394

**1.7.1.6 Rückbau Pflasterstreifen aus Granitklein- und Mittelpflaster**
Pflasterstreifen aus Granitklein- und Mittelpflaster einschließlich Betonbettung aufnehmen. Pflasterbegrenzung neben Betonplattenbelag. Zur Wiederverwendung auf den Lagerplatz des AG / BE (Entfernung ca. 5 km) einlagern,
nicht wiederverwendbares Material geht in das
Eigentum des AN über und ist zu entsorgen.
Menge: 10,000 m
Doku KoBe DIN 276: 394

**1.7.1.7 Pflasterdecke zur Wiederverwendung seitlich lagern**
Pflasterdecke bis 30x30x8 cm aus Beton oder Naturstein Mosaik-
bis Großpflaster zur Wiederverwendung aufnehmen, die Aufbruchtiefe gilt ab OF Pflaster.
Bettung aus Sand
Wiederverwendbare Steine säubern und seitlich lagern,
Transportentfernung ca. 2 bis 50 m.'
Material 'nicht wiederverwendbares und übriges Aufbruchgut, ca. 5 %, einer zugelassenen Verwertungsstelle zuführen.
Transport und Verwertung der Baurestmassen werden nicht
in  gesonderter Position vergütet.

Anpassungsbereich an Bestand
Menge: 20,000 m2
Doku KoBe DIN 276: 394

**1.7.1.8 Auskoffern für Wiederherstellung Zufahrten bis 50 cm**
Straßenunterbau für Wiederherstellung Zufahrten auskoffern, Schichtdicke bis 50 cm, aufladen und auf Lagerplatz (Transportweg bis ca. 1 km) abladen, einschl. Haufwerkbildung zu 500 m³
Die Baugrubensohle ist nach DIN profilgerecht
abzugleichen und im Falle der Auflockerung zu
verdichten, querende Leitungen sind zu beachten und zu sichern,
bis zu 15% Handschachtung sind mit einzukalkulieren,
einschl. aller Nebenarbeiten.
Wiederverwendungsfähiges Material ist von nicht wiederverwendungsfähigem Material getrennt zu lagern.

(Bereiche Gehwege)
Menge: 20,000 m3
Doku KoBe DIN 276: 394

**1.7.1.9 Gelagertes Unterbaumaterial aufnehmen, transportieren, einbauen und verdichten**
Auf Haufwerk gelagertes, wiederverwendungsfähiges Unterbaumaterial nach Fertigstellung der Kanal- bzw. Leitungs-Bauarbeiten vom Zwischenlager bis zur Baustelle transportieren (Transportweg bis ca. 1 km), lagenweise verfüllen und mit einem Verdichtungsgrad von
(Dpr > 97 %) verdichten, einschl. Unterstopfung, Muffenlöcher und anderer Nebenarbeiten.
Der Bodeneinbau erfolgt in den Parkflächen bis zur Planumshöhe.
Menge: 5,000 m3
Doku KoBe DIN 276: 531

**1.7.1.10 Straßenunterbau laden, transportieren, auf Kippe**
Zwischengelagerten Straßenunterbau aufladen, abtransportieren und entsorgen bis einschl. Klasse BM-F3 / RC-3
Material geht in Eigentum des AN über und ist zu
beseitigen.
Menge: 15,000 m3
Doku KoBe DIN 276: 396

**1.7.1.11 Zulage für die Bodenentsorgung > BM-F3 / RC-3**
Zulage für die Boden-Entsorgung
> BM-F3 / RC-3 bis einschl. gefährlicher Abfall
Menge: 5,000 t
Doku KoBe DIN 276: 396

**1.7.1.12 Fundamente aufnehmen und entsorgen**
Fundamente aus Beton bzw. Mauerwerk
aufbrechen, aufnehmen, abtransportieren und
entsorgen. Material geht in Eigentum AN über und
ist zu beseitigen.
Belastung: Material bis einschl. RC-3
Beprobung des Materials wird nicht extra vergütet,
ist in diese Pos mit einzurechnen.
Entsorgungsnachweise sind vorzulegen.
Menge: 5,000 m3
Doku KoBe DIN 276: 394

**1.7.1.13 Zulage für die Entsorgung von Bauschutt > RC-3**
Zulage  für die Entsorgung
von Bauschutt, Belastung höher RC-3
Menge: 10,000 t
Doku KoBe DIN 276: 396

**1.7.1.14 Entnahme Bodenprobe und Analyse**
Am Lagerort des Bodens/Recyclings ist vor Abfuhr/Entsorgung je Haufwerk / Materialart (abschnittsweise) eine Mischproben gem. Anlage 4, Tabelle 2.1 und 2.2 EBV zu nehmen und Deklarationsanalysen nach Anlage 5 Ersatzbaustoffverordnung (EBV) durchzuführen. Die Auswertungen/Untersuchungsergebnisse sind dem AG bzw. der öBü umgehend jedoch vor Abtransport vorzulegen.

Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der LAGA M20, ErsatzbaustoffV, DepV und BBodSchV
- Zuordnung zu einem Abfallschlüssel nach Abfall-Verzeichnis-Verordnung (AVV)
- Rückstellung/Entsorgung des Probenmaterials

Vergütet wird die vollständig laboranalytisch untersuchte Laborprobe. Die Entnahme von Einzelproben und die Bildung von Misch- und Sammelproben wird nicht gesondert vergütet.

Ausführung nur nach Abstimmung mit AG.
Probennahme nur im Beisein des AG, sonst besteht kein Vergütungsanspruch. Die Massenumlagerung / der Masseneinbau / Entsorgung erfolgt erst nach Freigabe der beprobten Bodencharge. Folglich ist ein entsprechender zeitlicher Vorlauf einzuplanen.
Menge: 1,000 St
Doku KoBe DIN 276: 394

**1.7.1.15 Entnahme Bauschuttprobe und Analyse**
Probenahme gemäß LAGA PN 98 durch einen sachkundigen Mitarbeiter des AN und Analyse durch ein nach DIN EN ISO / IEC 17025 akkreditiertes Prüflabor.

Die Leistung umfasst das folgende Leistungsspektrum:
- Untersuchung und Zuordnung von Boden und Bauschutt nach LAGA PN98 inkl. Dokumentation der Probenahme für die Verwertung/Ablagerung außerhalb der Baumaßnahme
- Bildung einer Mischprobe gleichartiger Baustoffe nach LAGA PN98
- Transport der Probe zum Prüflabor nach LAGA PN98 (Konservierung, Kennzeichnung, Verpackung)
- Bildung der Laborprobe nach LAGA PN98
- Untersuchung und Deklaration von Boden und Bauschutt nach den Parametern der LAGA M20, ErsatzbaustoffV, DepV und BBodSchV
- Zuordnung zu einem Abfallschlüssel nach Abfall-Verzeichnis-Verordnung (AVV)
- Rückstellung/Entsorgung des Probenmaterials

Vergütet wird die vollständig laboranalytisch untersuchte Laborprobe. Die Entnahme von Einzelproben und die Bildung von Misch- und Sammelproben wird nicht gesondert vergütet.
Menge: 1,000 St
Doku KoBe DIN 276: 394

##### 1.7.2 Unterbau Zufahrten

**1.7.2.1 Planum**
Herstellung des Planums für Verkehrsflächen, Kreisverkehr, Parkstreifen, Gehwege und Zufahrten, tragfähig entsprechend den Anforderungen nach ZTVE-StB
Verformungsmodul min. EV2 = 45MPa,
max. Abweichung von der Sollhöhe +/- 2 cm,
einschl. Verdichtung unter Beachtung der DIN 4150.
Menge: 50,000 m2
Doku KoBe DIN 276: 531

**1.7.2.2 Verformungsmodul dynamischer Lastplattendruckversuch Unterbau/Planum**
Kontrollprüfung ZTV LW auf besondere Anordnung des AG, für Unterbau/Planum, Prüfung für Verformungsmodul, mit dynamischem Lastplattendruckversuch TP BF-StB durch einen Öffentlich bestellten und vereidigten Baugrundgutachter mit einem Prüflabor zur Kontrolle der Standfestigkeit des verdichteten Planums sowie der eingebauten Tragschichten. Die Messungen sollen repräsentative über gesamte Maßnahme verteilt werden. Messort und Messzeit sind der BOL so rechtzeitig anzuzeigen, dass sie die Möglichkeit hat, an der Messung teilzunehmen
Protokoll an den AG
Menge: 1,000 St
Doku KoBe DIN 276: 531

**1.7.2.3 Verformungsmodul statischer Lastplattendruckversuch Unterbau/Planum**
Kontrollprüfung ZTV LW auf besondere Anordnung des AG, für Unterbau/Planum, Prüfung für Verformungsmodul, mit statischem Lastplattendruckversuch DIN 18134 mit Gegengewicht -Ev2=45 MPa,
Diese Leistung ist durch eine amtlich bzw. privatrechtlich anerkannte Prüfstelle durchzuführen. Die Messungen sollen repräsentative über gesamte Maßnahme verteilt werden. Messort und Messzeit sind der BOL so rechtzeitig anzuzeigen, dass sie die Möglichkeit hat, an der Messung
teilzunehmen, ca. 1 St je 1.000 m²
Protokoll an den AG
Menge: 1,000 St
Doku KoBe DIN 276: 531

**1.7.2.4 Frostschutzschicht 23 cm**
Frostschutzschicht ohne Bindemittel nach
ZTVT-StB, Korngemisch 0/45 mm,
Frostschutzschicht für Zufahrten
Kornanteil unter 0,063 mm max. 5 Gew. % liefern, fach-
und höhengerecht (+- 2cm) einbauen einschl. Feinplanum,
lagenweise Verdichtung unter Beachtung der DIN 4150 bis zum Erreichen des erforderlichen Verformungsmoduls von 80 MPa nach Regelquerschnitt (gem. Plattendruckversuch).
Einbaudicke = 23 cm wird entsprechend RBE 71 durch
Nivellement bestimmt.
Menge: 50,000 m2
Doku KoBe DIN 276: 531

**1.7.2.5 Schottertragschicht 15 cm**
Schottertragschicht in Gehweg ohne Bindemittel nach
ZTVT-StB,  Korngemisch 0/45 mm, aus natürlichen Mineralgemisch,
Kornanteil unter 0,063 mm max. 5 Gew. % liefern, fach-
und höhengerecht (+- 2cm) einbauen einschl. Feinplanum,
Verdichtung unter Beachtung der DIN 4150 bis zum
Erreichen des erforderlichen Verformungsmoduls von
100 MPa (gem. Plattendruckversuch).
Einbaudicke = 15 cm wird entsprechend RBE 71 durch
Nivellement bestimmt.
Menge: 50,000 m2
Doku KoBe DIN 276: 531

**1.7.2.6 Verformungsmodul dynamischer Lastplattendruckversuch STS/FSS**
Kontrollprüfung ZTV LW auf besondere Anordnung des AG, für Kies-/Schottertragschicht, Prüfung für Verformungsmodul, mit dynamischem Lastplattendruckversuch TP BF-StB durch einen Öffentlich bestellten und vereidigten Baugrundgutachter mit einem Prüflabor zur Kontrolle der Standfestigkeit des verdichteten Planums sowie der eingebauten Tragschichten. Die Messungen sollen repräsentative über gesamte Maßnahme verteilt werden. Messort und Messzeit sind der BOL so rechtzeitig anzuzeigen, dass sie die Möglichkeit hat, an der Messung
teilzunehmen
Protokoll an den AG
Menge: 1,000 St
Doku KoBe DIN 276: 531

**1.7.2.7 Verformungsmodul statischer Lastplattendruckversuch FSS**
Kontrollprüfung ZTV LW auf besondere Anordnung des AG, für Kies-/Frostschutzschicht, Prüfung für Verformungsmodul, mit statischem Lastplattendruckversuch DIN 18134 mit Gegengewicht -Ev2=80 MPa,
Diese Leistung ist durch eine amtlich bzw. privatrechtlich anerkannte Prüfstelle durchzuführen. Die Messungen sollen repräsentative über gesamte Maßnahme verteilt werden. Messort und Messzeit sind der BOL so rechtzeitig anzuzeigen, dass sie die Möglichkeit hat, an der Messung
teilzunehmen, ca. 1 St je 1.000 m²
Protokoll an den AG
Menge: 1,000 St
Doku KoBe DIN 276: 531

**1.7.2.8 Verformungsmodul statischer Lastplattendruckversuch STS**
Kontrollprüfung ZTV LW auf besondere Anordnung des AG, für Kies-/Schottertragschicht, Prüfung für Verformungsmodul, mit statischem Lastplattendruckversuch DIN 18134 mit Gegengewicht -Ev2=100 MPa,
Diese Leistung ist durch eine amtlich bzw. privatrechtlich anerkannte Prüfstelle durchzuführen. Die Messungen sollen repräsentative über gesamte Maßnahme verteilt werden. Messort und Messzeit sind der BOL so rechtzeitig anzuzeigen, dass sie die Möglichkeit hat, an der Messung
teilzunehmen, ca. 1 St je 1.000 m²
Protokoll an den AG
Menge: 1,000 St
Doku KoBe DIN 276: 531

##### 1.7.3 Bordanlagen

**1.7.3.1 Betonkantenstein, 100x8x25 liefern und einbauen**
Betonkantenstein, nach DIN EN 1340 (T 100x8x25) liefern und einbauen in Beton und Rückenstütze aus Beton C 25/30 versetzen, einschl. erforderlicher Fugenausbildung.
In EP sind alle erforderlichen Erd- und Nebenarbeiten
sowie Schneiden und Lieferung aller notwendigen
Materialien (wie Beton) einzurechnen.
Menge: 40,000 m
Doku KoBe DIN 276: 531

**1.7.3.2 Pflasterdecke Natursteinpflaster Granit, Material vom Lager AG**
Pflasterdecke, aus Natursteinen DIN EN 1342, ungebundene Bauweise, Granit, Maße L/B/H 90/90/90 mm bis 100/100/100 Granitpflaster, Dickenabweichung Klasse 0, in Gehwegen, gebrauchte Steine vom AG beigestellt, vom Lagerplatz des AG / BE abholen, Förderweg bis 5 km, Steine an Einbauten und Begrenzungen anpassen, Tragschicht wird gesondert vergütet, Bettung aus Baustoffgemisch Körnung 0/5 aus natürlichen gebrochenen Gesteinskörnungen (Brechsand-Splitt-Gemisch), TL Pflaster-StB Kategorie GN, Dicke 4 +/-1 cm, Gesteinskörnung für Fugen, Körnung 2/5 aus natürlichen gebrochenen Gesteinskörnungen (Splitt) einschlämmen, Fugenbreite 10 +/-5 mm.

Die Leistungen verstehen sich einschließlich aller erforderlichen Nebenarbeiten.
Menge: 50,000 m2
Doku KoBe DIN 276: 531

**1.7.3.3 Pflasterdecke Natursteinpflaster Granit, Material liefern**
Pflasterdecke, aus Natursteinen DIN EN 1342, ungebundene Bauweise, Granit, Maße L/B/H 90/90/90 mm bis 100/100/100 Granitpflaster, Dickenabweichung Klasse 0, in Gehwegen, Material liefern, Steine an Einbauten und Begrenzungen anpassen, Tragschicht wird gesondert vergütet, Bettung aus Baustoffgemisch Körnung 0/5 aus natürlichen gebrochenen Gesteinskörnungen (Brechsand-Splitt-Gemisch), TL Pflaster-StB Kategorie GN, Dicke 4 +/-1 cm, Gesteinskörnung für Fugen, Körnung 2/5 aus natürlichen gebrochenen Gesteinskörnungen (Splitt) einschlämmen, Fugenbreite 10 +/-5 mm.

Die Leistungen verstehen sich einschließlich aller erforderlichen Nebenarbeiten.
Menge: 5,000 m2
Doku KoBe DIN 276: 531

**1.7.3.4 Zulage zur Positionen Natursteinpflasterdecke, in Beton**
Pflasterdecke der Vorpositionen wie vor versetzen, jedoch in
Beton C20 /25
Fundament und einseitige Rückenstütze aus Beton
Fundamentdicke 20 +/-2 cm,
Breite der Rückenstütze 15 +/-2 cm
Im Abstand von 6 bis 8 m durchgehende Bewegungsfugen.
Menge: 50,000 m2
Doku KoBe DIN 276: 531

**1.7.3.5 Zulage zur Position Granitpflasterdecke, Fugen mit Spezialfugenmörtel**
Pflasterfugen mit eleastisch hydraulisch bindendem
Spezialfugenmörtel schließen
Menge: 50,000 m2
Doku KoBe DIN 276: 531

**1.7.3.6 Seitlich zwischengelagertes Pflasterdecke wieder einbauen**
Seitlich zwischengelagertes Pflasterdecke aus Naturstein Mosaik-
bis Großpflaster oder Betonpflaster bis 30x30x8 cm wieder aufnehmen
(Transportentfernung ca. 2 bis 50 m) und wieder einbauen.
Auch in kleineren Teilflächen unter 1m² einschließlich Pflasterbett herstellen,
mit Pflastersand einschlämmen und überschüssigen Sand entfernen. Schneiden einzelner Steine einrechnen.
Pflasterbett aus Brechsand-Splitt-Granulat herstellen,
Dicke in verdichtetem Zustand 3 cm. Pflaster im angrenzenden Verband.

Anpassungsbereich an Bestand
Menge: 20,000 m2
Doku KoBe DIN 276: 531

**1.7.3.7 Anpassung Schieberkappen**
Vorhandene Schieberkappen höhenmäßig an neues
Straßengefälle bzw. Höhe anpassen, einschließlich aller
Materialien und Nebenarbeiten
Menge: 5,000 St
Doku KoBe DIN 276: 531

#### 1.8 Ausstattung

##### 1.8.1 Fahrbahnbeleuchtung / Breitband

**1.8.1.1 Beantragung Genehmigungen**
Beantragung aller notwendigen Genehmigungen, Unterlagen
sowie der Leistungserhöhung bei dem Netzbetreiber
incl. aller notwendigen Absprachen
Menge: 1,000 psch

**1.8.1.2 Schadfreie Demontage Stahlmast mit Ausleger und Mastansatzleuchte**
Schadfreie Demontage Stahlmast mit Ausleger und Mastansatzleuchte
Der Mast und der Ausleger sind von Schmutz und Betonresten zu befreien und auf den Lagerplatz des AG zu transportieren und zur Einlagerung zu übergeben.
Transportentfernung bis 5 km.
Die Ansatzleuchte ist zuvor zu demontieren und zu entsorgen.
Lichtpunkthöhe: bis ca. 6,00m
Betonfundament und Rohr sind aufzunehmen, in Eigentum des AN zu übernehmen und von der Baustelle zu entfernen.
Einschl. Abklemmen vom Netz, Demontagearbeiten, Koordinierung mit den Stadtwerken und aller anderen Nebenarbeiten.
Menge: 5,000 St
Doku KoBe DIN 276: 445

**1.8.1.3 vorhandene Beleuchtungskabel aufnehmen, in Eigentum des AN übernehmen und von der Baustelle entfernen**
Menge: 200,000 m
Doku KoBe DIN 276: 445

**1.8.1.4 Herstellen und Verfüllen Kabelgraben**
Boden der Homogenitätsklasse H1
bis zu einer Tiefe von 50 cm unter Planum des
rückzubauenden Gehwegs profilgerecht
für die Herstellung des Leitungsgrabens (z.T. Handschachtung) für Beleuchtungskabel
im Trassenbereich ausheben und seitl. zur Wiederverwendung lagern.
Breite min. 50 cm (zur Aufnahme der LWL-Leitung,
Überschüssiges und nicht wiederverwendbares
Material geht in Eigentum AN über,
die Baugrubensohle ist nach DIN profilgerecht
abzugleichen und im Falle der Auflockerung zu
verdichten, Anteil Handschachtung (15 %) ist mit
einzukalkulieren.
Nach Kabelverlegung seitl. gelagertes Aushubmaterial wieder einbauen, einschl. Einsanden der
Kabel (Sand ist zu liefern) und unter Beachtung der DIN
4150 verdichten, einschl. aller Nebenarbeiten.
Menge: 320,250 m
Doku KoBe DIN 276: 445

**1.8.1.5 Lieferung und Einbau Kupferkabel NYY-J 5x16 mm²,**
Lieferung und Einbau Kupferkabel NYY-J 5x16 mm²,
ca. 80 cm unter GOK
zum Anschluss der neuen Straßenbeleuchtung in
Sand umhüllt verlegen, Lieferung und
Einbau Trassenwarnband (extra Position).
Einschl. aller anderen notwendigen Materialien
(z.B. Sand) und Nebenarbeiten.
Verlegung im Gehwegbereich, im Straßen-
und Einfahrtsbereich in Schutzrohr.
In jedem Fundamentrohr für Beleuchtungsmasten sind ca.
4,0 m Kabel als Schlaufe zusammengerollt zu deponieren.
Das Funamentrohr ist anschließend mit zugehörigem Deckel zu
verschließen.
Die tatsächlich erforderliche Kabellänge ist vor Ausführung in
der Örtlichkeit zu überprüfen.
Menge: 320,250 m
Doku KoBe DIN 276: 445

**1.8.1.6 Lieferung und Einbau Trassenwarnband, Straßenbeleuchtung**
Trassenwarnband zur Markierung der Leitungen
liefern und verlegen
Menge: 320,250 m
Doku KoBe DIN 276: 445

**1.8.1.7 Baugrube für Lichtmastfundament**
Boden der Homogenitätsklasse H1
bis zu einer Tiefe von 120 cm
profilgerecht für die Herstellung des Mastfundamentes
in Handschachtung.
im Baustellenbereich ausheben und seitl. zur Wiederverwendung lagern. Überschüssiges und nicht wiederverwendbares Material geht in Eigentum AN über,
die Baugrubensohle ist nach DIN profilgerecht
abzugleichen und im Falle der Auflockerung zu
verdichten.
Nach Setzen des Mastes seitl. gelagertes Aushubmaterial wieder einbauen und unter Beachtung der
DIN 4150 verdichten,
einschl. aller Nebenarbeiten.
Menge: 7,000 St
Doku KoBe DIN 276: 445

**1.8.1.8 Fundamentrohr 350/410 0,90 m, Abdeckkappe**
Fundamentrohr für Straßenbeleuchtungsmaste aus PE-HD in Verbundrohrbauweise, Innen-/ Außenrurchmesser
350/410 mm, Länge 900mm (ohne Ausschnitt für Kabeldurchführung), Kabeldurchführung vor Ort entspr. Kabellage; höhenmäßige Anpassung entspr. Montagevorschrift
des Betreibers einschl. Abdeckkappe
einschl. erforderl. Hilfsmaterialien wie Betonplatte,
Magerbeton zu Abdeckung
Hersteller: Fränkische Rohrwerke
oder gleichwertig:…………………………………………….
(vom Bieter einzutragen)
Über die Gleichwertigkeit entscheidet der
Auftraggeber. Fundamentrohr einschl. Abdeckkappe liefern und einsetzen
Menge: 7,000 St
Doku KoBe DIN 276: 445

**1.8.1.9 Leuchte: AMPEREVO11007442D1JQXDB703M liefern und montieren**
AMPEREVO11-00-W520L_600mA_HP2_STD-5305BL-GL01-C000-V02
D04S3-CKM03C-U5-A1-KX--A0---A4-----EY-E9----------D1JQX-F003-ZZ
Leuchte : AMPERA EVO 1

Bestückung & Bestromung : 20L_600mA_HP2_STD
Farbtemperatur : WW (3000K CRI70)
Optik : 5305BL
Abdeckung 1 : Flachglas
Nennspannung & Schutzklasse : 230V CLI
Dimmfunktion  : Spezielles Dimmprofil
Sicherung & Überspannungsschutz : 10 kV - keine Sicherung
Kabellänge : Kabellänge 7 m
Kabel Material :Gummischlauchleitung (H07RN-F)
Kabeltyp : 3G1.5²
Controller : Keine Steuerung
Socket & Photoelectrical cell : Ohne Fotozelle
Infrarotsensor Detektion : Kein Sensor
Befestigung : Universal 76mm
Farbe: F003-ZZ-DB703M
Dimmung gem. Vorgabe AG.

Ausführung gem. Bestand in angrenzender Richard-Wagner-Straße.

Liefernachweis:  Fa. Schreder
oder gleichwertig: ..........................................................
(vom Bieter einzutragen)
Menge: 7,000 St
Doku KoBe DIN 276: 445

**1.8.1.10 Leuchtenmast: POLE 50 BRA ANDO 131 SIKM76-50-08-KS-SM-MS-AN131DB 703 liefern und montieren**
Konischer Mast 5,0 m mit Mastaufsatz ANDO 1,3 m einfach
Mast mit schwarzer Schrumpfmachette am Erdübergang
mit 6 Gewindebohrungen
am Mastzopf für Einschub
Stutzen d = 65/50 x 500 mm
am Mastaufsatz
Material: Stahl feuerverzinkt
Abmessungen:
Mast-Höhe über Flur 5.000 mm
Durchmesser: 140 / 76 mm,
Zopf d = 76 mm
Mast-Tür:
eingesetzt, Dreikant-Verschluss,
Ausschnittsmaß 100 x 400 mm
Erdstück: 800 mm, 3 seitliche
Kabeleinführung mit Kantenschutz
Farbe: DB 703 Metallglimmer grau

inkl. Gerätesteg und Schiebmuttern M6 zur
Aufnahme eines Anschlusskasten
Erdungsanschluss M8 mit Schraube,

Mast liefern und setzen
Setzen der Masten in Erdhülse.
Einführung der Kabelenden inklusive Anschluss an
Kabelschlaufe oder Muffe.
Leitung in Lichtmast bis 7 m einziehen
Herstellen des Leuchtenanschlusses einschließlich der
erforderlichen Materialien und Nebenarbeiten inklusive
Montage Großgerätestellung, komplett in fertiger
Arbeit.

Ausführung gem. Bestand in angrenzender Richard-Wagner-Straße.

Liefernachweis:  Fa. Schreder
oder gleichwertig: ..........................................................
(vom Bieter einzutragen)
Menge: 7,000 St
Doku KoBe DIN 276: 445

**1.8.1.11 Zulage zu vorgenannten Leuchten Dimmung**
Dimmung,
technische Vorrüstung der vorgenannten Leuchte
LED mit der Möglichkeit zur Dimmung
Menge: 7,000 St

**1.8.1.12 Zulage zu vorgenannten Leuchten Überspannungsschutz**
Überspannungsschutz-Modul Typ 2
nach DIN EN 61643-11 für 230/400V Netze.
Bestimmt zum Schutz von LED Beleuchtung.
Mit optischer Funktionsanzeige in geringer Baugröße zum Einbau im Mast oder im LED Leuchtenkopf
I+NPE Schutzschaltung mit maximal 20 kA Ableitvenmögen mit
oder ohne Abschaltung der Leuchte im Defektfall
Anwendung: Universell einsetzbar für alle Beleuchtungssysteme
Menge: 7,000 St

**1.8.1.13 Zulage zu vorgenannten Leuchten Sicherungskasten**
Übergangs- und Sicherungskasten zum Einbau in Lichtmaste
und für Montage im Freien,
Schutzart IP 55, Schutzklasse 11, mit Sicherungssockel
2 x E 14 und Sicherung 6A, Klemmen für 2 x 5 x 16 qmm,
komplett liefern und einbauen, einschließlich der notwendigen
Klemmarbeiten.
Menge: 1,000 St

**1.8.1.14 Lieferung und Montage von Kabelanschlusskasten**
Lieferung und Montage von Kabelanschlusskasten
HSW 2220 / HSW 7020

Kabelanschlusskasten HSW 2220 mit Überspannungsschutz HSW 7020, DIN VDE 0660 Teil 505, mit VDE-
Prüfzeichengenehmigung, Schutzart ip 54, SK II,

Abmessung: LxBxH: 290x84x72 mm
5-polige Ausführung L1, L2, L3, N, PE
Sicherungssockel Do1-E14 mit Schraubkappe E14
Anschluss für zwei Erdkabel max. 5 x 16 qmm.

incl. Kabeleingangs- u. -ausgangsdichtung
incl. Citel Überspannungsschutz MLP1-230S-P-2L
von 2 Phasen ; incl. Erdungslitze und Hutschiene
liefern und montieren;
incl. Kabel ansetzen und anschließen;
Schraubkappen, Porzellanausführung (E 14/16 A),
DO-1 Sicherungseinsatz 6 A/E 14 sowie DO-1 Passhülse 10 A/E 14, Typ: 783310 liefern und einbauen.
incl. Überspannungsschutzmodul HSW 7020 zum
Schutz von 2 Phasen, Anschlussklemmen max. 2,5qmm,
incl. Funktion Gerät defekt - Trennung vom Netz sowie
Schutzfunktion defekt - LED aus

Gehäuse und Einsatzteile aus schlagzähem Polycarbonat
entspr. Branderhalten nach UL 94-V2

Fabrikat: Stadtfeld, HSW 2220 / HSW 7020

oder gleichwertig: .........................................................
(vom Bieter einzutragen)

Einschl. notwendigem Material und sämtlichen Nebenarbeiten.
Menge: 7,000 St
Doku KoBe DIN 276: 445

**1.8.1.15 Untersicherung im Stromkreis herstellen**
Untersicherung im Stromkreis mit beigestelltem Kabelübergangskasten HSW 2209 mit Gummischlauchleitung
H07RN-F 5 G 2,5 und Verbindungsmuffe BV 1 nach Vorgabe
des Betreibers herstellen.
Menge: 7,000 St

**1.8.1.16 Straßenleuchte fachgerecht anschließen**
Straßenleuchte fachgerecht anschließen, einschl.
aller Nebenarbeiten und Materialien.
Mantelleitung/Kabel,  NYY-J 5x16mm², absetzen, einführen und
nach Klemmenplan anschließen, mit Zubehör, Kabelschuhen
einschließlich Kabelmarkierer.
Menge: 7,000 St
Doku KoBe DIN 276: 445

**1.8.1.17 Kabeleinbindung in Bestandsmast**
Straßenbeleuchtungskabel fachgerecht an Bestandsleuchte anschließen, Sicherungselement für 3 Kabel austauschen, Überspannungsleiter für LED, einschl. aller erforderlichen Erd- und Nebenarbeiten, komplett in fertiger Arbeit
Menge: 2,000 St
Doku KoBe DIN 276: 445

**1.8.1.18 Verbindungsmuffe (druckwasserdicht) einschl.**
Verbindungsmuffe (druckwasserdicht) einschl.
systemgebundene Zubehör für Kabel NYY-J 5x16 mm²
liefern und einbauen.
Menge: 2,000 St
Doku KoBe DIN 276: 445

**1.8.1.19 TYCO Geel-Abzweigmuffe**
Bedarfsposition

TYCO Geel-Abzweigmuffe
Menge: 1,000 St
Doku KoBe DIN 276: 445

**1.8.1.20 Schaltung in Absprache mit dem Betreiber**
Schaltung in Absprache mit dem Betreiber
gemäß Wunsch des
AG einstellen und überprüfen, einschl. aller
Nebenarbeiten.
Protokoll der Prüfung an den AG.
Menge: 1,000 St
Doku KoBe DIN 276: 445

**1.8.1.21 Nachmessung der Isolations- und Schleifenwider-**
Nachmessung der Isolations- und Schleifenwiderstände einschl. aller Nebenleistungen für zuvor beschrieben Beleuchtungsanlage.
Kontrolle vorhandener Lichtpunkte
Kontrolle der Anschlüsse in vorhandenen Kabelübergangskästen und bei Erfordernis umklemmen gem. TN-S Netz.
Kennzeichnung auf den Mastklappen vornehmen.
Protokoll an den AG
Menge: 1,000 psch
Doku KoBe DIN 276: 445

**1.8.1.22 Mastkennzeichnung liefern und montieren**
Mastkennzeichnung liefern und montieren.
Kennzeichnung des Lichtmastes mit rostfreiem Stahlband
20 mm breit, 0,4 mm stark, mit Bügel, aufschiebbare Zeichen
nach Vorgabe des Auftraggebers.
Menge: 7,000 St

**1.8.1.23 Kabelschutzrohr aus PVC (hart)**
Kabelschutzrohr aus PVC (hart)
Außendurchm. 75 mm, Wandstärke mind. 1,9 mm,
einschl. aller Formstücke, Verschlüsse, Kappen
liefern und in den Kabelgraben bei Straßenquerungen, Parkflächen, Zufahrten und Leitungen im Fahrbahnbereich in 5 cm starken Sandbett aus Brechsand 0/5 mm einbauen und allseitig mit 10 cm Sand umhüllen (einschl. Lieferung und Einbau Sand).
Komplett mit allen Materialien und Nebenarbeiten.
Menge: 130,000 m
Doku KoBe DIN 276: 445

**1.8.1.24 Zulage Kabelverlegung im Schutzrohr**
Zulage für Kabelverlegung im Schutzrohr, pro lfd. m Schutzrohr.
Menge: 130,000 m

**1.8.1.25 Einmessen und Bestandspläne**
Kabeltrasse und Leuchtenstandorte  einmessen und Erstellen
von Bestandsplänen.
Die Einmessung der verlegten Beleuchtungskabel und Schutzrohre am offenen Kabelgraben und errichteten Lichtpunkte im
amtlichen Lage- und Höhensystem hat durch ein qualifiziertes
Vermessungsbüro zu erfolgen.
Kabeltrassenlänge: ca. 400 m
Leuchtenstandorte: ca .  8 Stück
Verantwortlich für die Einmessung ist der bauausführende
Betrieb. Er koordiniert und beauftragt die Vermessungsarbeiten und ermöglicht die Einmessung am  offenen Kabelgraben. Es ist davon auszugehen, dass die Aufmessung der Ka-
bel in mehreren Teilabschnitten erfolgen muss entsprechend
dem Baufortschritt. Das mehrmalige Anfahren der Baustelle
ist in den EP einzukalkulieren.
Dem Vermessungsbüro sind anzugeben:
  Kabeltyp und Querschnitt,
  Schutzrohrnennweite und Material,
  Mastart und freie Mastlänge,
  Leuchtentyp und Bestückung.
 Die Einmessungen sind Bestandteil der Bauabnahme!
Zu übergeben sind:
 1. Papierplot im Maßstab 1:250 an den Betreiber zur
  Abstimmung der Eintragungen.
 2. Die Beleuchtungstrasse ist in die Topographie der
  Gesamtbaumaßnahme einzutragen.
 3. Digitale Unterlage auf Datenträger / per E-Mail im
  PDF- und DXF-Format.
Menge: 1,000 psch

**1.8.1.26 Schlussdokumentation**
Schlussdokumentation:
Errichterbescheinigung, Bestätigung gem. UVV (BGV A3),
Prüfprotokoll, Einmessung
· Bestandspläne M 1:500 / M 1:250 mit eingemessenem Kabel,
  Schutzrohren, Mufffen und Leuchten
· Messprotokolle
· Materialzertifikate
· Lieferscheine
· Bautageberichte
Lieferung von 3 Exemplaren in Papier und 1x digital als PDF-
Dokument auf DVD oder USB-Stick
Menge: 1,000 psch

##### 1.8.2 Beschilderung

*Hinweis: Beschilderung*

**1.8.2.1 Verkehrsschild ggf. mit Aufstellvorrichtung abbauen.**
Verkehrsschild ggf. mit Aufstellvorrichtung abbauen.
Schildgröße 'bis 1 m2.
Aufstellvorrichtung wird mit vorhandenem
Verkehrszeichen abgebaut.  '
Fundament wird mit vorhandenem Verkehrszeichen
abgebrochen.  '
Schild neben der Fahrbahn.
Abgebaute Stoffe Schilder und Aufstellvorrichtung
säubern und zur Wiederverwendung auf Zwischenlager des
AN lagern.
Sonstiges nicht verwendbares Abbruchgut aufnehmen und
nach den gültigen Vorschriften nachweislich
entsorgen.  '
Fundamentlöcher mit geeignetem Boden des AN verfüllen
und verdichten.
Menge: 10,000 St
Doku KoBe DIN 276: 563

**1.8.2.2 Verkehrsschild nach Unterlagen des AG anbringen.**
Verkehrsschild nach Unterlagen des AG anbringen.
Schild ggf. mit Aufstellvorrichtung gelagert im Baubereich montieren (Fundament extra Position),
Befestigung mit Stahl-Rohrschelle, feuerverzinkt, nach
IVZ-Norm, Standardplan I. Verschraubung aus nicht rostendem Stahl mind. der Stahlsorte A 2.
Anbringung neben der Fahrbahn. Unterkante des Schildes
ab 2,00 m über der Verkehrsfläche.
Menge: 10,000 St
Doku KoBe DIN 276: 563

**1.8.2.3 Ortbeton Einzelfundament unbewehrt C25/30 bis 0,25m3**
Ortbeton Einzelfundament, obere Betonfläche waagerecht, aus unbewehrtem Beton, Normalbeton C 25/30 DIN EN 206, DIN 1045-2, natürliche Gesteinskörnung, Einzelvolumen bis 0,25 m3. Größe ca. 50x50x80 cm (LxBxT), einschl. Erdarbeiten, nicht wiederverwendbares Material geht in Eigentum AN über,
Einschl. sämtlicher notwendiger Materialien und Nebenarbeiten.
Menge: 2,000 m3
Doku KoBe DIN 276: 563

**1.8.2.4 Guss-Bodenhülse für Rohrpfosten, DM 60**
Lieferung und Montage Guss-Bodenhülse als Halterung für Rohrpfosten, Grundkörper aus feuerverzinktem Stahl, inklusive Klemmring  und Gewindering, Länge 500 mm, für Pfosten bis 60 mm und für alle Bodenfreiheiten und Größen der Standardverkehrszeichen geeignet, einschl. Fundament aus lagenweise verdichteten Stampfbeton C 25/30, Größe Fundament ca. 50x50x80 cm (LxBxT) einschl. Erdarbeiten, nicht wiederverwendbares Material geht in Eigentum AN über
Einschl. sämtlicher notwendiger Materialien und Nebenarbeiten.
Menge: 2,000 St
Doku KoBe DIN 276: 563

**1.8.2.5 Guss-Bodenhülse für Rohrpfosten, DM 76**
Lieferung und Montage Guss-Bodenhülse als Halterung für Rohrpfosten, Grundkörper aus feuerverzinktem Stahl, inklusive Klemmring  und Gewindering, Länge 500 mm, für Pfosten bis 76 mm und für alle Bodenfreiheiten und Größen der Standardverkehrszeichen geeignet, einschl. Fundament aus lagenweise verdichteten Stampfbeton C 25/30, Größe Fundament ca. 50x50x80 cm (LxBxT) einschl. Erdarbeiten, nicht wiederverwendbares Material geht in Eigentum AN über
Einschl. sämtlicher notwendiger Materialien und Nebenarbeiten.
Menge: 2,000 St
Doku KoBe DIN 276: 563

##### 1.8.3 Begrünung

**1.8.3.1 Oberboden liefern und andecken**
Oberboden liefern und profilgerecht andecken. Abgerechnet werden die angedeckten Flächen.
Andeckung auf Böschungen, Seitenstreifen, Trennstreifen, Mulden u.ä.
Einbau 3 cm unter Fahrbahn / Bord.
Dicke der Andeckung 10 cm.
Menge: 630,000 m2
Doku KoBe DIN 276: 574

**1.8.3.2 Saatgutmischung liefern RSM 7.1.1**
Saatgutmischung in Säcken von mindestens 5 kg liefern.
Regelsaatgutmischung (RSM) 7.1.1 Landschaftsrasen-
Standard ohne Kräuter.
Menge: 7,000 kg
Doku KoBe DIN 276: 574

**1.8.3.3 Rasenansaat herstellen Neigung 1:4 - 1:3 * Bösch., Trennstr. Feinplanum lock. * Menge 10 g/m2 Landschaftsr.o.Kr**
Rasenansaat herstellen. Saatgut ohne Entmischung ausbringen und einarbeiten.
Neigung der Fläche 1:4 bis 1:3.
Fläche = Böschungen, Trennstreifen und Mulden.
Feinplanum feinkrümelig lockern.
Saatgutmenge 10 g/m2.
Regelsaatgutmischung (RSM) 7.1.1 Landschaftsrasen-
Standard ohne Kräuter.
Menge: 630,000 m2
Doku KoBe DIN 276: 574

**1.8.3.4 Schotterrasen f. Bankett, D 20cm, B 50cm**
Vegetationstragschicht für Schotterrasen, in Banketten, Gemisch nach FLL-Richtlinie - Begrünbare Flächenbefestigungen, Schichtdicke 20 cm, Tragfähigkeit EV2 mind. 45 bis max. 60 MPa, zulässige Abweichung von der Nennhöhe +/- 30 mm, zulässige Abweichung von der Ebenheit bei 4 m 3 cm/bei 2 m 2 cm (Kategorie 4) DIN 18917 liefern und einbauen.
Einschl. sämtlicher notwendiger Materialien und Geräte.
Menge: 420,000 m2
Doku KoBe DIN 276: 371

#### 1.9 Landschaftsbauarbeiten

##### 1.9.1 Bodenarbeiten

**1.9.1.1 Planum für Rasenflächen herstellen**
Planum für Rasenflächen herstellen, zulässige Abweichung von der Sollhöhe 2 cm, Anschlüsse an Wege, Plätze und sonstige Beläge, 2 cm unter Belagoberfläche, Steine, Fremdkörper, Unkraut und schwer verrottbare Pflanzenteile ablesen,
Durchmesser der Steine und Fremdkörper ab 3 cm,
Stoffe werden Eigentum des AN und sind zu beseitigen.
Menge: 20,000 m2
Doku KoBe DIN 276: 574

**1.9.1.2 Oberboden liefern, Bodengruppe 2 (sandig), Humusgehalt > 5 %**
Oberboden für Anschlussbereiche liefern und verteilen,
Bodengruppe 2(sandig), Körnung 0/20, ohne Verunreinigungen, Humusgehalt > 5 %, zur  Andeckung in Anschlussbereichen höhen- und profilgerecht andecken.
Max. Abweichung von der Sollhöhe +3/-3 cm.
Andeckung auf ebenen Flächen,  Dicke 15 bis 20 cm,
auch in Teilflächen von 5 bis 200 m²
Abgerechnet wird in der Horizontalprojektion.
Menge: 20,000 m2
Doku KoBe DIN 276: 574

**1.9.1.3 Pflanzgrube für Hochstämme ausheben**
Pflanzgruben mit den Maßen bis 3,00/3,00 m und einer Tiefe von 1,50 m mit einem Bagger ausheben,  Aushub wird Eigentum des AN und ist zu beseitigen, anschließend Baugrund in einer Tiefe von ca. 20 cm leicht auflockern. Bodengruppe BK 3 bis 5
Verfestigungen der Seitenwände sind zu beseitigen.
Menge: 10,000 St
Doku KoBe DIN 276: 571

**1.9.1.4 Wurzelsperre HDPE, Umfang 20 lfm, Höhe: 1,5 m liefern und verlegen**
Wurzelsperre ReRoot 2000 (ReR2215) an der Baumscheiben- einfassung  liefern und verlegen, Umfang 20 lfm mit Überlap- pung, einschl. erforderlicher Erdarbeiten. Anfallenden Boden einer zugelassenen Verwertungsanlage zuführen.
Einschließlich aller Neben- und Anpassarbeiten, komplett in fertiger Arbeit.
Hochdichte Wurzelsperre aus HDPE zum Schutz von Leitungen, Fundamenten, usw.
Rollenware  Höhe: 1,5 m  Stärke: 2,0 mm
Dichte: 0,97g/cm³ - Bruchspannung: 28-30 MPa -
Bruchdehnung: >600 MPa  Weiterreißwiderstand: >100N/mm liefern und nach Herstellerangaben einbauen einschl. Verbin-dung der Enden durch Überlappung und  Verklebung mit dem ReRoot-Spezialklebeband

Produkt:  ReRoot 2000 (ReR2215)
Liefernachweis:  Greenleaf Deutschland KG
  August-Thyssen-Str. 6
  56170 Bendorf
  T. 02622 922712-0
  F. 02622 922712-20

o.glw.

.................................................................................................
(vom Bieter einzutragen)
Menge: 10,000 St
Doku KoBe DIN 276: 573

**1.9.1.5 Substrat für Baumpflanzungen liefern und einbauen**
Baumsubstrat ArborStrat 0/16 Plus (GLAS016H) einschl. Start- dünger liefern und im erdfeuchten Zustand einbauen.
Substrat für Baumpflanzungen von Greenleaf gemäß FLL (2010): Empfehlungen für Baumpflanzungen, Teil 2.- 62 S.; Bonn, Pflanzgrubenbauweise I auf Basis von Oberboden,
Löß, Lava, Bims und Huminstoffe Körnung 0 - 16 mm, Schüttgewicht nach DIN EN 1097-3, ca. 1100 kg/m³
max. Wasserkapazität: 35 Vol.-%, pH-Wert: 6,5 - 7,4
Salzgehalt: ca. 20 mg/kg,
gute Nährstoffpufferung, keimungs- und wachstumsfördernd, sehr hohe Streusalztoleranz.

Schichtenweise in 30 cm starken Lagen einbauen und auf
83 – 87 % Dpr verdichten. Einbaustärke bis 150 cm.
Abrechnung nach Wiegekarten/Lieferschein.

Produkt: ArborStrat 0/16 Plus GLAS016H
Liefernachweis:  Greenleaf Deutschland KG
  August-Thyssen-Str. 6
  56170 Bendorf
  T. 02622 922712-0
  F. 02622 922712-20

o.glw.

................................................................................................
(vom Bieter einzutragen)
Menge: 10,000 m3
Doku KoBe DIN 276: 571

##### 1.9.2 Ansaat

**1.9.2.1 Saatgutmischung liefern**
Saatgutmischung mit 20-25 g/m²  in Säcken von min. 1 kg liefern.
Mischung:
10 Agrostis tenius (gemeines Straußgras)
35 Festuca ovina  (Schafschwingel)
20 Festuca rubra commutata (Horstrotschwingel)
20 Testuca rubra rubra (Rotschwingel)
  5 Lolium perenne (deutsches Weidelgras)
10 Poa pratensis (Wiesenrispe)
Menge: 1,000 kg
Doku KoBe DIN 276: 574

**1.9.2.2 Rasenansaat herstellen**
Rasenansaat herstellen.
Saatgut ohne Entmischung ausbringen und einarbeiten.
Anfallenden Abfall ablesen.
Ggfl. vorwüchsige Kräuter ausmähen.
Unrat und Mähgut einer zugelassenen Wiederverwertungsanlage bzw. Deponie zuführen.
Abfallschlüssel Unrat  AS 20 03 01
Abfallschlüssel Mähgut AS 20 02 01
Angaben im Bieterangabenverzeichnis
Boden lockern und Planum  5 cm herstellen
Ansaat in Grünstreifen/Seitentrennstreifen
Saatgutmenge 25 g/m²
Saatgut wird gesondert vergütet.
Menge: 20,000 m2
Doku KoBe DIN 276: 574

##### 1.9.3 Pflanzarbeiten

**1.9.3.1 Hochstämme pflanzen und Bodenverbesserung Pflanzgrube**
Hochstämme mit Ballen in ausgehobene Pflanzgruben pflanzen  und
Bodenverbesserung der Pflanzgrube mit Baumsubstrat und gegen
Wurzelaustrocknung schützen, einschl. Pflanzschnitt.
Pflanzfläche wieder herstellen,
Gießränder herstellen, wässern (200 l/Stück)
Restmassen werden Eigentum des AN und sind zu beseitigen.
Pfanzstandort bis 5 km von der Baumaßnahme entfernt.
Menge: 10,000 St
Doku KoBe DIN 276: 573

**1.9.3.2 Pflanzenverankerung liefern und einsetzen**
Pflanzenverankerung mit Pfahl-Dreibock mit Lattenrahmen,
Pfähle, weiß geschält, mit vorbeugendem chemischen Holzschutz DIN 68 800 Teil 3 durch Kesseldrucktränkung,
Prüfprädikat P, Iv, W, Pfahllänge 250 cm
Bindegut aus Kokosstrick, Rindenschutz mit Gummimanschette
Menge: 10,000 St

*Hinweis: Pflanzliste Hochstämme*
Pflanzliste Hochstämme
Abrechnung Lieferschein und Aufmaß

**1.9.3.3 Rosskastanie (Aesculus hippocastanum) liefern**
Rosskastanie (Aesculus hippocastanum)
Hochstamm, StU 12/14 cm, ca. 3,50 m, 3xv., mDB, CONT

liefern.
Abrechnung Lieferschein und Aufmaß
Menge: 5,000 St
Doku KoBe DIN 276: 573

**1.9.3.4 Esskastanie (Marone, Maroni)**
Esskastanie (Marone, Maroni)
Hochstamm, StU 12/14 cm, ca. 3,50 m, 3xv., mDB, CONT

liefern.
Abrechnung Lieferschein und Aufmaß
Menge: 5,000 St

**1.9.3.5 Verdunstungsschutz liefern und einsetzen**
Verdunstungsschutz am Stamm mit Lehm-, Jute-Bandage,
komplett in fertiger Arbeit
Menge: 10,000 St
Doku KoBe DIN 276: 572

**1.9.3.6 Verbissschutz liefern und einsetzen**
Verbissschutz aus Kunststoff liefern, befestigen und
unterhalten für den Zeitraum der Pflege
Menge: 10,000 St
Doku KoBe DIN 276: 572

**1.9.3.7 Baumerhaltungs-Set DN 80**
Baumerhaltungs-Set DN 80 liefern und einsetzen
Fabrikat: Fränkische Rohrwerke oder glw.

................................................................................
vom Bieter einzutragen

bestehend aus:
5 m Baumerhaltungsrohr DN 80,
1 T-Stück DN 80
1 Stück Walu-Endkappe aus Alu
2 Stück Waluanker
einschl. aller Nebenarbeiten

Aushubmaterial ist fachgerecht zu entsorgen
Menge: 10,000 St
Doku KoBe DIN 276: 572

**1.9.3.8 Unkrautvlies liefern und einsetzen**
Baumscheibe schützen 20 bis 25 m² gegen Verunkrauten durch Unkrautvlies
Material: Plantex-Unkrautvlies
Flächengewicht: 68 g/m²: Porosität: 79 %; Lichtdurchlässigkeit: 25 %; Wasserdurchlässigkeit: 260 l/m²/sec
Auslegen in Teilflächen 2 - 15 m² entsprechend Herstelleranga-ben einschließlich Erdanker, (Erdspieß, Erddübel, Bodenanker, Befestigungsanker für Unkrautvlies) komplett in fertiger Arbeit.
Menge: 10,000 St
Doku KoBe DIN 276: 572

**1.9.3.9 Rindenmulch/ Hackschnizel für Baumscheibe liefern und einsetzen**
Baumscheibe 20 bis 25 m² abdecken durch Rindenmulch / Holzhackschnitzel braun aus Laub- und Nadelholz gemischt
Korngröße: ca. 10- 40 mm
Dicke der Mulchdecke 5 bis 10 cm,
Aufbringen komplett in fertiger Arbeit.
Menge: 10,000 St
Doku KoBe DIN 276: 572

##### 1.9.4 Fertigstellungs- und Entwicklungspflege

*Hinweis: Hinweis*
Die Fertigstellungspflege beginnt nach der Abnahme der
Pflanzung und ist über 1 Jahr auszuführen.
Die ausgeschriebenen Leistungen zur Fertigstellungspflege
sind im Vegetationszeitraum der Pflanzen gleichmäßig
verteilt auszuführen. (Die Monate Nov., Dez., Jan., Febr.,
März sind hiervon ausgenommen)
Witterungsabhängig ist eventuell zusätzliches Wässern
auszuführen.
Alle Leistungen aus der Fertigstellungspflege sind vor
Ausführung rechtzeitig, mind. 24 Stunden vorher, dem
AN bzw. der Bauleitung schriftlich anzuzeigen und nach
Ausführung durch den AN bzw. die Bauleitung abnehmen
zu lassen.
Die ausgeführten Leistungen sind zu protokollieren und
diese sind mit Beendigung der Fertigstellungspflege dem
AN zu übergeben.

**1.9.4.1 Fertigstellungspflege der Hochstämme**
Fertigstellungspflege Hochstämme gemäß DIN 1816-17 in
sechs Arbeitsgängen durchführen.
Gemulchte Pflanzscheiben durch Hacken so weit wie möglich
lockern, Unkraut, Steine und sonstigen Unrat größer als 5 cm
entfernen, Wurzelunkräuter ausstechen.
Verankerungen überprüfen, ggf. nachrichten, zu enge Bindungen
lockern, Pfähle und Querhölzer ggf. ersetzen.
Überwachung der Hochstämme hinsichtlich Krankheits- und
Schädlingsbefall, ggf. Pflanzenschutzmaßnahmen einleiten.
Gehölz richten und antreten, zu schwach austreibendes Gehölz
artgerecht zurückschneiden. Abgestorbenes Gehölz entfernen
und in gleicher Art, Sorte und Qualität ersetzen einschl. aller
Neben- und Folgearbeiten.
Abgestorbenes Gehölz, Schnittgut und Unrat wird Eigentum des AN und ist zu beseitigen.
Dicke und Zustand der Mulchdecke überprüfen und ggf. nachmulchen, Gießrand erhalten.
6x wässern, Mindestwassermenge je Arbeitsgang/Stück
200 l
Menge: 10,000 St

**1.9.4.2 zusätzliches Wässern der Hochstämme**
zusätzliches Wässern der Hochstämme (über die Anzahl der
Fertigstellungspflege hinaus), witterungsabhängig in Abstimmung mit dem AG bzw. Vertreter
Mindestwassermenge 200 l  je Arbeitsgang/ Stück
Abrechnung nach bewässerten Einheiten
Menge: 10,000 St

**1.9.4.3 Entwicklungspflege für Hochstämme**
Entwicklungspflege für Hochstämme 2 Jahre gemäß DIN 18919
Es sind mindestens 8 Arbeitsgänge durchzuführen, welche
2 Tage vorher dem AG anzumelden sind.
Diese Position beinhaltet das Wässern, Düngen, Nachbessern
der Gießränder und der Mulchschicht, das Überwachen hinsichtlich Krankheiten und Schädlingsbefall sowie das Ergreifen
von Maßnahmen zu deren Beseitigung.
Menge: 10,000 St
